# A999_AS EF_FM_Anbind. SST an Gf-SFMK
Angebotsaufforderung (GAEB DA XML 3.2, DA83)
Projekt: A-10313-00
Währung: EUR
Vergabeart: Öffentliche Ausschreibung
Eröffnung: 11.06.2026 10:00:00
Ende der Zuschlagsfrist: 11.06.2026
Ausführungsbeginn: 01.09.2026
Ausführungsende: 31.12.2028
Auftraggeber: Autobahn GmbH des Bundes, Niederlassung Ost (Halle/Saale), AdB-NL Ost, Magdeburger Str.51, 06112 Halle, Magdeburger Str.51, 06112 Halle/Saale, Telefon +49 345 940 997 00, Fax +49 34594099702, E-Mail ost@autobahn.de; DV-Nummer: A1031300802
Erstellt mit: GXML Toolbox V3.3 R20230829, iTWO_64 V25.0.650, 24.04.2026

## Los 2: A1031300802 - Anb. SWIS-Streck. an Gf-SFMK; SWIS-SST an Gfk
Datum: 24.04.2026
WaGr: 99_99_01

### Bereich 01 ALLGEMEINE LEISTUNGEN

#### Abschnitt 01.01 Baustelleneinrichtung

**01.01.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**01.01.0002 Baustelle räumen Sämtl. LV-Abschn.**
*** Pauschalposition
StL-Nr. 1910111201
Baustelle von allen Geräten, Anlagen, Einrichtungen und
dgl. räumen. Benutzte Flächen und Wege entsprechend dem
ursprünglichen Zustand herrichten. Soweit nicht für
bestimmte Leistungen für das Räumen der Baustelle gesonderte Positionen im Leistungsverzeichnis enthalten
sind, gilt die Pauschale
für alle Leistungen sämtlicher Abschnitte des Leistungsverzeichnisses.
Menge: 1,000 Psch

#### Abschnitt 01.02 Bauvorbereitung

**01.02.0001 Schachterlaubnis einholen**
*** Pauschalposition
Schachterlaubnis von allen Medienträgern einholen, die im
Baufeld Versorgungsleitungen betreiben. Einschließlich
Durchführung notwendiger Ortstermine.
Menge: 1,000 Psch

**01.02.0002 Bäume fällen ohne Roden DU über 0,1-0,3 m Holz Verwert. AN*S.Abr.Verwert. AN**
StL-Nr. 241060301911
Bäume fällen, höchstens 0,25 m über dem Erdboden
absägen. Gemessen wird der Durchmesser 1,00 m über dem
Erdboden. Wurzelstöcke roden bzw. ausfräsen wird gesondert vergütet.
Durchmesser über 0,10 bis 0,30 m.
Neigung der Fläche 'bis zu 30%'

Gesamtes Holz nach Wahl des AN verwerten.
Schlagabraum nach Wahl des AN verwerten.
Menge: 2,000 St
Leistungsbereichkatalog: 106

**01.02.0003 Strauchbestand roden Höhe bis 2 m verfüll/Boden AG*Wst.Verw.AN S.Abr. Verw. AN**
StL-Nr. 24106010191101
Strauchbestand und sonstiger Aufwuchs bis 0,10 m Stammdurchmesser, in 1,00 m Höhe über dem Erdboden gemessen,
mit Wurzelwerk roden. Abrechnung nach Fläche der
größten Ausdehnung des Strauchwerks.
Mittlere Höhe bis 2,00 m.
Neigung der Rodungsfläche 'bis zu 30%'

Wurzellöcher mit geeignetem Boden verfüllen.
Boden aus Abtragsbereichen profilgerecht lösen.
Wurzelstöcke nach Wahl des AN verwerten.
Schlagabraum nach Wahl des AN verwerten.
Menge: 100,000 m2
Leistungsbereichkatalog: 106

**01.02.0004 Wurzelstöcke roden DU über 0,3-0,5 m verfüll/Boden AG*Wst.Verw. AN**
StL-Nr. 241060202911
Wurzelstöcke roden. Gemessen wird der Durchmesser der
Schnittstelle des Wurzelstocks vor dem Roden.
Durchmesser über 0,30 bis 0,50 m.
Neigung der Rodungsfläche 'bis zu 30%'

Wurzellöcher mit geeignetem Boden verfüllen. Boden aus
Abtragsbereichen profilgerecht lösen.
Wurzelstöcke nach Wahl des AN verwerten.
Menge: 8,000 St
Leistungsbereichkatalog: 106

**01.02.0005 FRS abbauen und herstellen ESP Pf.Abst.4,0 m*Profil A gerade*Pf.SigmaL1900 mm*Verkehrss.gesond. bef. Fläche*Erdarb. ausf.**
StL-Nr. 2112930311119221
Fahrzeug-Rückhaltesystem (FRS) einschließlich der Pfosten und sämtlicher Einzelteile abbauen und herstellen.
Abgerechnet wird die Baulänge.
Konstruktion = Einfache Schutzplanke, Pfostenabstand
4,00 m.
Holm Profil A.
Konstruktion gerade.
Pfosten Sigma 100, Länge 1900 mm.
Ausgebaute Teile 'ggf. reinigen prüfen und für den Wiedereinbau seitlich lagern'

Verkehrssicherung wird gesondert vergütet.
Aufstellung in befestigter Fläche nach Unterlagen des
AG.
Erforderliche Erdarbeiten ausführen. Die umgebende
Fläche wieder herstellen, überschüssigen Boden
flächenhaft verteilen.
Menge: 4,000 m

**01.02.0006 FRS abbauen und herstellen EDSP Pf.Abst.2,0m*Profil A gerade*Pf.SigmaL2300 mm*Verkehrss.gesond. bef. Fläche*Erdarb. ausf.**
StL-Nr. 2112930321129221
Fahrzeug-Rückhaltesystem (FRS) einschließlich der Pfosten und sämtlicher Einzelteile abbauen und herstellen.
Abgerechnet wird die Baulänge.
Konstruktion = Einfache Distanzschutzplanke, Pfostenabstand 2,00 m.
Holm Profil A.
Konstruktion gerade.
Pfosten Sigma 100, Länge 2300 mm.
Ausgebaute Teile 'ggf. reinigen prüfen und für den Wiedereinbau seitlich lagern'

Verkehrssicherung wird gesondert vergütet.
Aufstellung in befestigter Fläche nach Unterlagen des
AG.
Erforderliche Erdarbeiten ausführen. Die umgebende
Fläche wieder herstellen, überschüssigen Boden
flächenhaft verteilen.
Menge: 4,000 m

**01.02.0007 Amphibienleiteinr. aus Beton abb. Polymerbeton*Wandhöhe 0,40 m Landschaftsprofil wieder angleichen**
Zaun aufnehmen, einschließlich Verstrebungen.
Amphibienschutzzaun.
Wandhöhe 0,40 m.
inkl. Stützpfosten
Pfostenabstand bis 2,00.
Landschaftsprofil nach dem Rückbau wieder angleichen.
Ausgebautes Material nach Wahl des AN verwerten.
Menge: 3,000 m
Orte: 515

**01.02.0008 Amphibienleiteinr. aus Beton herst. Polymerbeton*Wandhöhe 0,40 m Dicke 10 cm*Hinterf. Aushubb. Boden seitlich**
StL-Nr. 2110740421991101
Dauerhafte Sperr- und Leiteinrichtung für Amphibien aus
Beton mit lückenlosem Fugen- und Bodenschluss, Übersteigschutz, Lauffläche und Wandungen mit glatter
Oberflächenausbildung, standfest und kippsicher,
einschließlich Ausbildung von Eck- und Höhenversätzen
sowie Umkehrelement, nach Unterlagen des AG herstellen.
Breite der Lauffläche mind. 20 cm. Erforderliche Erdarbeiten nach Unterlagen des AG durchführen. Erforderliche Anschlüsse werden gesondert vergütet.
Baustoff = Polymerbeton.
Wandhöhe über Lauffläche = 0,40 m.
Boden 'seitlich lagern'

Sauberkeitsschicht 'Kies-Sandgemisch'

Dicke der Sauberkeitsschicht = 10 cm.
Hinterfüllung mit Aushubboden herstellen.
Überschüssigen Boden seitlich einplanieren.
Menge: 23,400 m
- 1,800, Orte: 241
- 2,000, Orte: 312
- 3,000, Orte: 313
- 2,000, Orte: 416
- 2,000, Orte: 419
- 3,000, Orte: 4110
- 3,000, Orte: 462
- 3,000, Orte: 515
- 1,000, Orte: 518
- 0,300, Orte: 5214
- 0,300, Orte: 531
- 2,000, Orte: 64

**01.02.0009 Zaun aufnehmen Wildschutzzaun*Höhe 2,00-2,50 m Pfosten Stahl*Abstand2,00-3,00m Pf.i.Beton30/80*Löcher schließen Material verwert.**
StL-Nr. 2112810114222101
Zaun aufnehmen, einschließlich Verstrebungen.
Wildschutzzaun.
Zaunhöhe über 2,00 bis 2,50 m.
Pfosten aus Stahl.
Pfostenabstand über 2,00 bis 3,00 m.
Pfosten mit Einzelfundament aus Beton, Durchmesser bis
30 cm, Tiefe bis 80 cm.
Pfostenlöcher entsprechend der sie umgebenden Fläche
schließen. Material aus Baubereich.
Ausgebautes Material nach Wahl des AN verwerten.
Menge: 12,000 m
- 1,000, Orte: 419
- 3,000, Orte: 4110
- 3,000, Orte: 515
- 5,000, Orte: 528

**01.02.0010 Wildschutzzaun herstellen H.2,0m Pf.L.2,8m St.pf.D42,WD1,5mm Kn.gefl.23 Drähte*Metallanker 50 cm Zaun beids.ansch.**
StL-Nr. 2112820149039162
Wildschutzzaun nach Unterlagen des AG herstellen. Knotengeflecht auf fahrbahnabgewandter Pfostenseite anbringen, mit Ausnahme der Eckpfosten. Die erforderlichen Drahtverbindungen sind mit feuerverzinkten Spannschlössern auszuführen. Mindestens jeder 10. Pfosten
und alle Eckpfosten doppelseitig und die Endpfosten
einseitig verstreben. Pfostenverstrebung wird gesondert
vergütet. Einschließlich der erforderlichen Erdarbeiten. Aushubmaterial innerhalb der Baustelle flächenhaft
verteilen.
Zaunhöhe = 2,00 m, Pfostenlänge = 2,80 m.
Pfostenabstand '= 3,00 m.'

Stahlrohrpfosten Durchmesser = 42 mm, Wanddicke = 1,5
mm, feuerverzinkt.
Boden-/Felsklasse 'Homogenbereich 1-2'

Knotengeflecht aus glattem Draht 2 mm, dickverzinkt,
Kopf- und Fußdraht 2,5 mm, Anzahl der waagerechten
Drähte 23 Stück. In den unteren 80 cm Abstand höchstens
5 cm. Senkrechter Abstand höchstens 15 cm. Reißfestigkeit der waagerechten Drähte mindestens 1150 N/mm2.
Erdanker aus Metall (Hering), Länge = 50 cm, feuerverzinkt, mit Drahteinhängeöse, Materialstärke mind. 2,5
mm, in Feldmitte einschlagen. Zusätzlich entlang des
untersten Drahtes einen Stacheldraht befestigen und
beide in Öse einhängen.
Zaun beidseitig anschließen.
Menge: 12,000 m
- 1,000, Orte: 419
- 3,000, Orte: 4110
- 3,000, Orte: 515
- 5,000, Orte: 528

**01.02.0011 Kabeltrasse orten und markieren TK-Kabel**
StL-Nr. 2113470129
Kabeltrasse nach Bestandslageplänen oder an Hand von
Verlegeskizzen messtechnisch mittels Kabelortungsgerät
orten und örtlich markieren. Tongenerator im nächstgelegenen Kabelhaus oder Stützpunkt anschalten.
Abgerechnet wird nach Trassenlänge unabhängig von der
Kabelanzahl.
Kabeltyp = Telekommunikationskabel Kupfer.
Markierung 'nach Wahl des AN, Lieferung des Markierungsmaterials wird nicht gesondert vergütet'
Menge: 100,000 m

**01.02.0012 Marker suchen**
Kabelmarker orten an KSR-Enden oder Muffen
Marker orten an Schutzrohrenden an den im Verlauf der
Streckenbauarbeiten errichteten Schutzrohrtrassen oder an
Bestandsmuffen außerhalb des Baubereiches
mit einem Locator (System 3M Deutschland GmbH Neuss oder
gleichwertig), Frequenz 101,4 kHz.
Menge: 15,000 St

**01.02.0013 KSR-Ende abstecken**
KSR-Ende abstecken nach Koordinaten
Schutzrohrende abstecken nach Koordinaten
Koordinaten werden durch den AG übergeben.
Kantholz 40x20mm 70cm lang, angespitzt.
Einschlagen im Freigelände, Kopf unterschiedlich farblich markieren. Beschriften mit Nummer und Text.
Menge: 77,000 St

#### Abschnitt 01.03 SiGeKo

**01.03.0001 Vorankündigung erstellen**
*** Pauschalposition
Vorankündigung gemäß Baustellenverordnung erstellen und spätestens zwei Wochen vor Einrichten der Baustelle der zuständigen Behörde übermitteln.
Vorankündigung sichtbar und witterungsgeschützt auf der Baustelle aushängen bzw. mitführen. Bei erheblichen Änderungen während Bauzeit anpassen.
Menge: 1,000 Psch

**01.03.0002 SiGe-Plan erstellen**
*** Pauschalposition
Sicherheits- und Gesundheitsschutzplan (SiGe-Plan) nach RAB 31 erstellen und mit dem Sicherheits- und Gesundheitsschutzkoordinator dieser und weiterer berührter Baustellen abstimmen. Bei erheblichen Änderungen in der Ausführung des Bauvorhabens anpassen. Den SiGe-Plan für jeden Beschäftigten einsehbar auf der Baustelle vorhalten.
Menge: 1,000 Psch

**01.03.0003 SiGe-Koordinator stellen**
*** Pauschalposition
Sicherheits- und Gesundheitsschutzkoordinator während
der Ausführung des Bauvorhabens nach RAB 30 stellen.
Menge: 1,000 Psch

#### Abschnitt 01.04 Projektabwicklung

**01.04.0001 Gesamtablaufplan erstellen**
*** Pauschalposition
Erstellen eines Gesamtablaufplanes für die Gesamtbaumaßnahme einschl. der Leistungen der Lose 1, 2 und 3.
Die Informationen zu den Losen 1 und 3 werden durch die zuständigen Bauleiter zugearbeitet.
Einschl. Koordinierung und Abstimmung mit beiden AN zur Erstellung des Gesamtablaufplanes.
Mit Darstellung von Geräteeinsatz und AK-Einsatz;
sowie Soll-Ist-Darstellung -wochenweise-
monatlicher Abrechungsstand ist dem AG bis zum
3. Werktag des Folgemonats zu übermitteln.
(Excel Tabelle).
Menge: 1,000 Psch

**01.04.0002 Pilotphase**
*** Pauschalposition
Pilotphase
Alle erforderlichen Planungs- und
Unterstützungsleistungen für die Pilotphase.
Baubeschreibung beachten.
Menge: 1,000 Psch

**01.04.0003 Werks- und Montageplanung**
Werksplanung SWIS-Standort
Vollständige Planung des auszuführenden Arbeiten je Standort nach Unterlage des AG (Ausführungsunterlagen, Baubeschreibung und im Ergebnis der Begehug vor Ort und unter Einbezieung der Zuarbeit der AN Los 2 und 3.
Mit folgenden Planungsinhalten;
· Standortplanung der Umbauten an der vorhandenen Station,
. Bauzeitenplan,
. Baustellensicherungs- und Verkehrssicherungsmaßnahmen,
. Planung der Umbauten und Erweiterungen an der vorhandenen Station,
. Planung von Kabelschächten,
· Planung Rohr- und Kabelverlegung in vorhandenen und
neuen Rohrtrassen.
. Planung LWL-Kabel-Verlegung und -montage,
· Erdung
· Faserplanung: Abstimmung der zu belegenden LWL-Fasern
mit dem AG und Überführung in die entsprechenden
Spleißpläne.
Einschl. aller Planungsleistungen.
Die Planung ist in Form von Übersichtsplänen, Schemaplänen, Detailplänen, Längenplänen, Schrankplänen, Spleißplänen, Bauzeitenplänen, Verkehrssicherungsplänen
vorzulegen.
Änderungen durch den AG sind bis zu zwei Mal einzuarbeiten.
Erst mit Freigabe sind die entsprechenden Anlagenteile zu
beschaffen und zu montieren.

Abrechnung: 1 Stück = Werksplanung für einen Standort erstellen.
Menge: 44,000 St

**01.04.0004 Verlegeaufsicht**
*** Pauschalposition
Verlegeaufsicht gemäß Baubeschreibung durchführen.
Menge: 1,000 Psch

#### Abschnitt 01.05 Brückenuntersichtgerät

**01.05.0001 Brückenuntersichtgerät Korbgerät**
Einsatz Brückenuntersichtgerät Typ Korbgerät MBL 1.200T

Mobiles Brückenuntersichtgerät als Korbgerät einsetzen als Arbeitsbühne für Arbeiten neben und unter Talbrücken.
Antransport, Aufstellen, Betreiben und wieder entfernen. Einschließlich Bedienpersonal sowie Kosten für Betrieb und Transport.
Aufstellung auf Standstreifen der Autobahn.
Verkehrssicherung wird separat vergütet bzw. erfolgt druch Dritte.
Für folgende Einsatzbedingungen:
- Abstand Fahrbahnrand zu Außenkante Brückenkappe (horizontaler Übergriff): bis 3,90 m,
- Absenktiefe bis 15,50m,
- Drehbereich des Arbeitssteges : 180 Grad
- Reichweite unter Bauwerk: bis 12,00 m
- 230V Stromanschluss im Korb
Gerät verfahren und Umsetzen an andere Positionen, Umsetzen an anderen Einsatzorte (andere Brücken)

Abrechnung pro Arbeitstag (8 Std.)
Menge: 2,000 St

**01.05.0002 Brückenuntersichtgerät Größe 90**
Einsatz Brückenuntersichtgerät Typ 90

Mobiles Brückenuntersichtgerät als Steggerät einsetzen als Arbeitsbühne für Arbeiten neben und unter Talbrücken.
Antransport, Aufstellen, Betreiben und wieder entfernen. Einschließlich Bedienpersonal sowie Kosten für Betrieb und Transport.
Aufstellung auf Standstreifen der Autobahn.
Verkehrssicherung wird separat vergütet bzw. erfolgt druch Dritte.
Für folgende Einsatzbedingungen:
- Abstand Fahrbahnrand zu Außenkante Brückenkappe (horizontaler Übergriff): bis 2,00 m,
- Höhe zu überwindendes Geländer/Sichtschutzwand (vertikaler Übergriff): bis 2,40 m
- Absenktiefe unter Fahrbahn: mind. 7,00 m
- Drehbereich des Arbeitssteges : 180 Grad
- Reichweite unter Bauwerk: bis 9,00 m
- 230V 16A Stromanschluss auf Arbeitssteg: ja
Gerät verfahren und Umsetzen an andere Positionen, Umsetzen an anderen Einsatzorte (andere Brücken)

Abrechnung pro Arbeitstag (8 Std.)
Menge: 6,000 St

**01.05.0003 Brückenuntersichtgerät Größe 160**
Einsatz Brückenuntersichtgerät Typ 160

Mobiles Brückenuntersichtgerät als Steggerät einsetzen als Arbeitsbühne für Arbeiten neben und unter Talbrücken.
Antransport, Aufstellen, Betreiben und wieder entfernen. Einschließlich Bedienpersonal sowie Kosten für Betrieb und Transport.
Aufstellung auf Standstreifen der Autobahn.
Verkehrssicherung wird separat vergütet bzw. erfolgt druch Dritte.
Für folgende Einsatzbedingungen:
- Abstand Fahrbahnrand zu Außenkante Brückenkappe (horizontaler Übergriff): bis 3,50 m,
- Höhe zu überwindendes Geländer/Sichtschutzwand (vertikaler Übergriff): bis 4,00 m
- Absenktiefe unter Fahrbahn: mind. 9,00 m
- Hydrauliklift am Ende der Arbeitssteges: ja
- Drehbereich des Arbeitssteges : 180 Grad
- Reichweite unter Bauwerk: bis 16,00 m
- 230V 16A Stromanschluss auf Arbeitssteg: ja
Gerät verfahren und Umsetzen an andere Positionen, Umsetzen an anderen Einsatzorte (andere Brücken)

Abrechnung pro Arbeitstag (8 Std.)
Menge: 2,000 St

#### Abschnitt 01.06 Baustellensicherung

**01.06.0001 Baustellensicherung**
*** Pauschalposition
Sicherung der Baustelle mit festen Absperrungen
einschließlich Material. Die Pauschale gilt für alle im Rahmen der Gesamtbaumaßnahme auszuführenden Bauleistungen.
Baubeschreibung beachten.
Die Leistungen der Verkehrssicherung werden im im Rahmen des Bauloses 1 durchgeführt und vergütet.
Die Maßnahmen der Baustellensicherung (Los 2) und der Verkehrssicherung (Los 1) sind zwischen den beiden AN Los 2 und Los 1 abzustimmen.

Verkehrssicherung nach "Richtlinien für die Sicherung von Arbeitsstellen an Straßen" (RSA).
Menge: 1,000 Psch

### Bereich 02 TIEFBAU

#### Abschnitt 02.01 Baugruben und Leistungsgräben

**02.01.0001 Suchgraben herstellen Tiefe bis 1,25 m*mitMasch.unterst. Boden einb.u.v.*Abrechnung Abtrag**
StL-Nr. 2410891201200101
Suchgraben nach Unterlagen des AG einschließlich Handschachtung herstellen. Aushub zur Wiederverwendung
seitlich lagern. Beschreibung der Homogenbereiche nach
Unterlagen des AG.
Grabentiefe bis 1,25 m.
Handschachtung mit Maschinenunterstützung.
Seitlich gelagerten Boden einbauen und verdichten.
Abrechnung nach Abtragsprofilen.
Menge: 35,000 m3
Orte: 1

**02.01.0002 Suchgraben herstellen Tiefe >1,25-1,75m*mitMasch.unterst. Boden einb.u.v.*Abrechnung Abtrag**
StL-Nr. 2410891202200101
Suchgraben nach Unterlagen des AG einschließlich Handschachtung herstellen. Aushub zur Wiederverwendung
seitlich lagern. Beschreibung der Homogenbereiche nach
Unterlagen des AG.
Grabentiefe über 1,25 bis 1,75 m.
Handschachtung mit Maschinenunterstützung.
Seitlich gelagerten Boden einbauen und verdichten.
Abrechnung nach Abtragsprofilen.
Menge: 10,000 m3
Orte: 1

**02.01.0003 Baugrube herstellen*Tiefe bis 1,25 m**
StL-Nr. 24108107091099
Baugrube nach Unterlagen des AG herstellen.
Beschreibung der Homogenbereiche nach Unterlagen des
AG. Verbau wird gesondert vergütet.
Baugrube 'Kabelschacht einseitig freilegen und wieder verschließen'

Baugrubentiefe bis 1,25 m.
Aushub 'seitlich lagern, wieder profilgercht einbauen und verdichten.'

Abrechnung 'mit senkrechten Wänden'
Menge: 30,000 m3
- 3,000, Orte: 215
- 3,000, Orte: 237
- 3,000, Orte: 239
- 3,000, Orte: 416
- 3,000, Orte: 419
- 3,000, Orte: 4110
- 3,000, Orte: 462
- 3,000, Orte: 515
- 6,000, Orte: 533

**02.01.0004 Baugrube herstellen*Tiefe bis 1,25 m**
StL-Nr. 24108107091099
Baugrube nach Unterlagen des AG herstellen.
Beschreibung der Homogenbereiche nach Unterlagen des
AG. Verbau wird gesondert vergütet.
Baugrube 'SST-Fundament einseitig freilegen und wieder verschließen
ggf. SWIS-SST gegen Lageveränderung sichern'

Baugrubentiefe bis 1,25 m.
Aushub 'seitlich lagern, wieder profilgercht einbauen und verdichten.'

Abrechnung 'mit senkrechten Wänden'
Menge: 45,000 m3
- 3,000, Orte: 216
- 3,000, Orte: 232
- 3,000, Orte: 237
- 3,000, Orte: 239
- 3,000, Orte: 241
- 3,000, Orte: 243
- 3,000, Orte: 244
- 3,000, Orte: 245
- 3,000, Orte: 312
- 3,000, Orte: 313
- 3,000, Orte: 324
- 3,000, Orte: 325
- 3,000, Orte: 419
- 3,000, Orte: 462
- 3,000, Orte: 515
- 3,000, Orte: 516
- 3,000, Orte: 518
- 3,000, Orte: 526
- 3,000, Orte: 5211
- 3,000, Orte: 5214
- 3,000, Orte: 531
- 3,000, Orte: 533
- 3,000, Orte: 68
- -24,000, Orte: 1

**02.01.0005 Baugrube herstellen*Tiefe bis 1,25 m**
StL-Nr. 24108107091099
Baugrube nach Unterlagen des AG herstellen.
Beschreibung der Homogenbereiche nach Unterlagen des
AG. Verbau wird gesondert vergütet.
Baugrube 'SST einseitig freilegen und wieder verschließen
ggf. SWIS-SST gegen Lageveränderung sichern'

Baugrubentiefe bis 1,25 m.
Aushub 'seitlich lagern, wieder profilgercht einbauen und verdichten.'

Abrechnung 'mit senkrechten Wänden'
Menge: 34,000 m3
- 3,000, Orte: 241
- 3,000, Orte: 312
- 3,000, Orte: 313
- 3,000, Orte: 324
- 3,000, Orte: 325
- 6,000, Orte: 416
- 6,000, Orte: 4110
- 3,000, Orte: 462
- 3,000, Orte: 515
- 3,000, Orte: 516
- 3,000, Orte: 518
- 3,000, Orte: 526
- 3,000, Orte: 528
- 3,000, Orte: 5214
- 3,000, Orte: 531
- -17,000, Orte: 1

**02.01.0006 Leitungsgr. m. Schachtbaugr. herst. eing. verd. Boden*Tiefe bis 1,25 m*m.Verb.+10 m3 W. lag. i./ver.o.Lz.*Aush.verdichten**
StL-Nr. 2410821711911001
Leitungsgraben einschließlich Schachtbaugruben herstellen. Straßenaufbruch wird gesondert vergütet. Ab-
rechnung nach der Länge des Leitungsgrabens, gemessen in der Achse der Leitung. Die Schachtbaugruben
werden in der Achse der Leitung durchgemessen. Schachtdurchmesser und -abstände nach Unterlagen des AG.
In eingebautem und verdichteten Boden.
Grabentiefe bis 1,25 m.
Breite der Grabensohle '0,60 m'

Notwendigen Verbau entsprechend statischen und konstruktiven Erfordernissen herstellen, vorhalten und
entfernen. Offene Wasserhaltung bis zu einer Pumpenleistung von 10 m3 Fördermenge und 5,00 m Förderhöhe
je Stunde und Haltung ausführen
Aushub zur Wiederverwendung innerhalb der Baustelle
lagern, nach Verlegen der Leitung in Graben oberhalb
der Leitungszone einbauen und verdichten einschl. ggf.
erforderlicher Wasserzugabe.
Zum Verfüllen nicht verwendeten Aushub in Auftragsbereichen profilgerecht einbauen und verdichten
einschl. ggf. erforderlicher Wasserzugabe.
Menge: 15,000 m
- 3,000, Orte: 216
- 6,000, Orte: 232
- 3,000, Orte: 241
- 3,000, Orte: 68

**02.01.0007 Leitungsgr. m. Schachtbaugr. herst. eing. verd. Boden*Tiefe bis 1,25 m*m.Verb.+10 m3 W. lag. i./ver.o.Lz.*Aush.verdichten**
StL-Nr. 2410821711911001
Leitungsgraben einschließlich Schachtbaugruben herstellen. Straßenaufbruch wird gesondert vergütet. Ab-
rechnung nach der Länge des Leitungsgrabens, gemessen in der Achse der Leitung. Die Schachtbaugruben
werden in der Achse der Leitung durchgemessen. Schachtdurchmesser und -abstände nach Unterlagen des AG.
In eingebautem und verdichteten Boden.
Grabentiefe bis 1,25 m.
Breite der Grabensohle '0,60 m'

Notwendigen Verbau entsprechend statischen und konstruktiven Erfordernissen herstellen, vorhalten und
entfernen. Offene Wasserhaltung bis zu einer Pumpenleistung von 10 m3 Fördermenge und 5,00 m Förderhöhe
je Stunde und Haltung ausführen
Aushub zur Wiederverwendung innerhalb der Baustelle
lagern, nach Verlegen der Leitung in Graben oberhalb
der Leitungszone einbauen und verdichten einschl. ggf.
erforderlicher Wasserzugabe.
Zum Verfüllen nicht verwendeten Aushub in Auftragsbereichen profilgerecht einbauen und verdichten
einschl. ggf. erforderlicher Wasserzugabe.
Menge: 234,500 m
- 44,000, Orte: 215
- 10,000, Orte: 237
- 35,000, Orte: 239
- 4,000, Orte: 312
- 5,000, Orte: 321
- 8,500, Orte: 325
- 4,000, Orte: 416
- 4,000, Orte: 419
- 4,000, Orte: 4110
- 4,000, Orte: 462
- 4,000, Orte: 515
- 4,000, Orte: 518
- 3,000, Orte: 526
- 90,000, Orte: 528
- 3,000, Orte: 5214
- 3,000, Orte: 531
- 5,000, Orte: 533
- 0,000, Orte: 1

**02.01.0008 Leitungsgr. m. Schachtbaugr. herst. eing. verd. Boden*Tiefe bis 1,25 m*m.Verb.+10 m3 W. lag. i./ver.o.Lz.*Aush.verdichten**
StL-Nr. 2410821711911001
Leitungsgraben einschließlich Schachtbaugruben herstellen. Straßenaufbruch wird gesondert vergütet. Ab-
rechnung nach der Länge des Leitungsgrabens, gemessen in der Achse der Leitung. Die Schachtbaugruben
werden in der Achse der Leitung durchgemessen. Schachtdurchmesser und -abstände nach Unterlagen des AG.
In eingebautem und verdichteten Boden.
Grabentiefe bis 1,25 m.
Breite der Grabensohle '0,80 m'

Notwendigen Verbau entsprechend statischen und konstruktiven Erfordernissen herstellen, vorhalten und
entfernen. Offene Wasserhaltung bis zu einer Pumpenleistung von 10 m3 Fördermenge und 5,00 m Förderhöhe
je Stunde und Haltung ausführen
Aushub zur Wiederverwendung innerhalb der Baustelle
lagern, nach Verlegen der Leitung in Graben oberhalb
der Leitungszone einbauen und verdichten einschl. ggf.
erforderlicher Wasserzugabe.
Zum Verfüllen nicht verwendeten Aushub in Auftragsbereichen profilgerecht einbauen und verdichten
einschl. ggf. erforderlicher Wasserzugabe.
Menge: 15,000 m
Orte: 244

**02.01.0009 Suchgraben herstellen Tiefe bis 1,25 m*mitMasch.unterst. Aufbruch gesond.*Boden einb.u.v. Abrechnung Abtrag**
StL-Nr. 2410891201210101
Suchgraben nach Unterlagen des AG einschließlich Handschachtung herstellen. Aushub zur Wiederverwendung
seitlich lagern. Beschreibung der Homogenbereiche nach
Unterlagen des AG.
Grabentiefe bis 1,25 m.
Handschachtung mit Maschinenunterstützung.
Straßenaufbruch wird gesondert vergütet.
Seitlich gelagerten Boden einbauen und verdichten.
Abrechnung nach Abtragsprofilen.
Menge: 65,000 m3
- 7,304, Orte: 215
- 3,652, Orte: 216
- 3,652, Orte: 239
- 3,652, Orte: 244
- 3,652, Orte: 321
- 1,826, Orte: 237
- 3,652, Orte: 243
- 1,826, Orte: 416
- 1,826, Orte: 4110
- 3,652, Orte: 533
- 1,826, Orte: 65
- 1,826, Orte: 68
- 1,826, Orte: 243
- 3,652, Orte: 416
- 16,438, Orte: 419
- 10,957, Orte: 4110
- 5,478, Orte: 462
- 5,478, Orte: 515
- 3,652, Orte: 518
- 1,826, Orte: 216
- 1,826, Orte: 232
- 1,826, Orte: 244
- 5,478, Orte: 312
- 1,826, Orte: 321
- 1,826, Orte: 462
- 2,739, Orte: 215
- 0,913, Orte: 241
- 0,913, Orte: 313
- -40,000, Orte: 1

**02.01.0010 Suchgraben herstellen Tiefe bis 1,25 m*mitMasch.unterst. Aufbruch gesond.*Boden einb.u.v. Abrechnung Abtrag**
StL-Nr. 2410891201210101
Suchgraben nach Unterlagen des AG einschließlich Handschachtung herstellen. Aushub zur Wiederverwendung
seitlich lagern. Beschreibung der Homogenbereiche nach
Unterlagen des AG.
Grabentiefe bis 1,25 m.
Handschachtung mit Maschinenunterstützung.
Straßenaufbruch wird gesondert vergütet.
Seitlich gelagerten Boden einbauen und verdichten.
Abrechnung nach Abtragsprofilen.
Menge: 10,000 m3
- 6,000, Orte: 321
- 4,000, Orte: 462

**02.01.0011 Baugrube herstellen*Tiefe >1,25-1,75m**
StL-Nr. 24108107092099
Baugrube nach Unterlagen des AG herstellen.
Beschreibung der Homogenbereiche nach Unterlagen des
AG. Verbau wird gesondert vergütet.
Baugrube 'für Kabelschacht P II'

Baugrubentiefe über 1,25 bis 1,75 m.
Aushub 'zur Wiederverwendung innerhalb der Baustelle lagern, nach erfolgter Maßnahme wieder einbauen und verdichten einschließl. ggf. erforderlicher Wasserzugabe.'

Abrechnung 'mit senkrechten Wänden'
Menge: 98,000 m3
- 7,000, Orte: 215
- 7,000, Orte: 216
- 7,000, Orte: 232
- 7,000, Orte: 237
- 7,000, Orte: 244
- 7,000, Orte: 312
- 7,000, Orte: 321
- 7,000, Orte: 325
- 7,000, Orte: 416
- 7,000, Orte: 419
- 7,000, Orte: 4110
- 7,000, Orte: 462
- 7,000, Orte: 515
- 7,000, Orte: 518

**02.01.0012 Baugrube herstellen*Tiefe bis 1,25 m**
StL-Nr. 24108107091099
Baugrube nach Unterlagen des AG herstellen.
Beschreibung der Homogenbereiche nach Unterlagen des
AG. Verbau wird gesondert vergütet.
Baugrube 'für Kabelschacht Gr. I'

Baugrubentiefe bis 1,25 m.
Aushub 'zur Wiederverwendung innerhalb der Baustelle lagern, nach erfolgter Maßnahme wieder einbauen und verdichten einschließl. ggf. erforderlicher Wasserzugabe.'

Abrechnung 'mit senkrechten Wänden'
Menge: 4,000 m3
Orte: 528

**02.01.0013 Zul. f. Rohrtrasse vorh. KSR-Trasse**
Diese Position gilt für das Verlegen eines neuen KSR d50 bzw. d110 parallel zu einer bestehenden KSR-Trasse.
Die Kosten für den Leitungsgraben sind entsprechend der Größe der KSR-Trasse in den Positionen 2.1.6, 2.1.7 und 2.1.8 enthalten.
Die Kosten für Lieferung und Montage der KSR sind in den Positionen 4.1.1, 4.1.2 und 4.1.3 enthalten.

Hiermit soll dem erhöhten Aufwand zum Schutz des Bestandes Rechnung getragen werden.
z.B.
- besondere Sorgfalt,
- Handschachtung,
- Bodenaushub in Handschachtung,
- der eingeschränkten Nutzung von Baufahrzeugen (Trassenbereich nicht oder nur eingeschränk befahrbar)

Diese Position ist nicht zusammen mit den Positionen für Suchgrabung kombinierbar!
Menge: 124,000 m
- 5,000, Orte: 241
- 2,000, Orte: 312
- 2,000, Orte: 321
- 2,000, Orte: 325
- 2,000, Orte: 416
- 2,000, Orte: 419
- 2,000, Orte: 4110
- 2,000, Orte: 462
- 2,000, Orte: 515
- 2,000, Orte: 518
- 3,000, Orte: 526
- 90,000, Orte: 528
- 3,000, Orte: 5214
- 3,000, Orte: 531
- 2,000, Orte: 68

**02.01.0014 Zul. f. Rohrtrasse Bach**
Diese Position gilt für das Verlegen eines neuen KSR d50 bzw. d110 parallel zu einer bestehenden KSR-Trasse.
Die Kosten für den Leitungsgraben sind entsprechend der Größe der KSR-Trasse in den Positionen 2.1.6, 2.1.7 und 2.1.8 enthalten.
Die Kosten für Lieferung und Montage der KSR sind in den Positionen 4.1.1, 4.1.2 und 4.1.3 enthalten.

Hiermit soll dem erhöhten Aufwand zum Schutz des Bestandes Rechnung getragen werden.
z.B.
- besondere Sorgfalt,
- Abstützung der Wände
- der eingeschränkten Nutzung von Baufahrzeugen (Trassenbereich nicht oder nur eingeschränk befahrbar)

Diese Position ist nicht zusammen mit den Positionen für Suchgrabung kombinierbar.
Menge: 2,000 m
Orte: 416

**02.01.0015 Zul. f. KSCH auf vor. KSR-Trasse**
Diese Position gilt für das Errichten eines Kabelschachtes auf einer bestehenden KSR-Trasse.
Die Kosten für die Baugrube sind entsprechend der Größe der Kabelschächte in den Positionen 2.1.11 und 2.1.12 enthalten.

Hiermit soll dem erhöhten Aufwand zum Schutz des Bestandes Rechnung getragen werden.

z.B.
- besondere Sorgfalt,
- Handschachtung
- Bodenaushub in Handschachtung,
- der eingeschränkten Nutzung von Baufahrzeugen (Trassenbereich nicht oder nur eingeschränk befahrbar)

Diese Position ist nicht zusammen mit den Positionen für Suchgrabung kombinierbar!
Menge: 14,000 St
- 1,000, Orte: 215
- 1,000, Orte: 216
- 1,000, Orte: 232
- 1,000, Orte: 237
- 1,000, Orte: 244
- 1,000, Orte: 312
- 1,000, Orte: 321
- 1,000, Orte: 325
- 1,000, Orte: 416
- 1,000, Orte: 419
- 1,000, Orte: 4110
- 1,000, Orte: 462
- 1,000, Orte: 515
- 1,000, Orte: 518

#### Abschnitt 02.02 Pflaster und Borde

**02.02.0001 Pflasterd.m.Betonpfl.-steinen aufn. 8 cm dick*Fugenmörtel hydr. Bett.mört. hydr.*Steine lagern**
StL-Nr. 23115011222299
Pflasterdecke mit Pflastersteinen aus Beton aufnehmen.
Aufnehmen der Tragschicht wird gesondert vergütet.
Pflasterstein ca. 8 cm dick.
Mit Fugenfüllung aus hydraulisch gebundenem Fu-
genmörtel.
Bettung aus hydraulisch gebundenem Bettungsmörtel.
Steine innerhalb der Baustelle fördern und lagern.
Übriges Aufbruchgut nach Wahl des AN verwerten.
Pflastersteine säubern. Anteil wiederverw. Steine '100%'
Menge: 24,000 m2
- 2,000, Orte: 241
- 2,000, Orte: 312
- 3,000, Orte: 313
- 2,000, Orte: 416
- 2,000, Orte: 419
- 3,000, Orte: 4110
- 3,000, Orte: 462
- 3,000, Orte: 515
- 1,000, Orte: 518
- 0,500, Orte: 5214
- 0,500, Orte: 531
- 2,000, Orte: 65

**02.02.0002 Pflasterd. a. Betonst. d. AG herst.*Flächen bis 2 m2 Pflaster gelagert*St.100/200/80*Läuferverband**
StL-Nr. 2311511191149991
Pflasterdecke aus Betonsteinen des AG herstellen.
In Flächen 'Wartungsflächen'

Einzelflächen bis 2,00 m2.
Pflastersteine gelagert innerhalb der Baustelle aufnehmen und fördern.
Format für Rastermaß = 100/200/80 mm.
Baustoffgemisch für Bettung und Fugen Kategorie 'Bettung und Fugen in Mörtel'

Bettung aus Baustoffgemisch '=Mörtelbett, auf 10cm Beton C 20/25'

Fuge '=aus Fugenmörtel Typ B mit Zementmörtel 0/2. Druckfestigkeit zwischen 30MPa und 40MPa im Mittel.'

Steine im Läuferverband verlegen.
Menge: 24,000 m2
- 2,000, Orte: 241
- 2,000, Orte: 312
- 3,000, Orte: 313
- 2,000, Orte: 416
- 2,000, Orte: 419
- 3,000, Orte: 4110
- 3,000, Orte: 462
- 3,000, Orte: 515
- 1,000, Orte: 518
- 0,500, Orte: 5214
- 0,500, Orte: 531
- 2,000, Orte: 65

**02.02.0003 Bordstein aufnehmen. Einfassungstein*Fund. Unterl. AG Steine s.+ lagern**
StL-Nr. 23115031561900
Bordstein aufnehmen.
Bordstein = Einfassungsstein aus Beton.
Fundament und Rückenstütze aus Beton mit Bewehrung nach
Unterlagen des AG aufbrechen.
Wiederverwendbare Bordsteine säubern, auf Paletten stapeln, innerhalb der Baustelle fördern und sortiert lagern.
Aufbruchgut 'nach Unterlagen des AG einbauen.'
Menge: 21,000 m
- 1,000, Orte: 241
- 2,000, Orte: 312
- 2,000, Orte: 313
- 2,000, Orte: 416
- 2,000, Orte: 419
- 2,000, Orte: 4110
- 2,000, Orte: 462
- 2,000, Orte: 515
- 1,000, Orte: 518
- 1,500, Orte: 5214
- 1,500, Orte: 531
- 2,000, Orte: 65

**02.02.0004 Fundamentgraben herstellen SoB*F-Breite bis 30cm Tiefe ü. 10-20 cm*ü. Aush. i. verd.**
StL-Nr. 231153061123
Fundamentgraben für Einfassung, Streifen, Rinnen herstellen. Vorhandene Schichten profilgerecht lösen und
seitlich lagern. Arbeitsraum nach Setzen der Borde bzw.
Herstellen der Einfassung, Streifen, Rinnen verfüllen
und verdichten.
Vorhandene Schicht = Schicht ohne Bindemittel.
Fundamentbreite bis 30 cm.
Grabentiefe über 10 bis 20 cm.
Überschüssigen Aushub nach Unterlagen des AG aufbereiten, innerhalb der Baustelle fördern, einbauen und verdichten.
Menge: 22,000 m
- 1,000, Orte: 241
- 2,000, Orte: 312
- 2,000, Orte: 313
- 2,000, Orte: 416
- 2,000, Orte: 419
- 2,000, Orte: 4110
- 2,000, Orte: 462
- 2,000, Orte: 515
- 1,000, Orte: 518
- 2,000, Orte: 5214
- 2,000, Orte: 531
- 2,000, Orte: 65

**02.02.0005 Pflasterd. m. Kleinpfl. d.AG herst.*Flächen bis 2 m2 Pflaster Lager AG Granit**
StL-Nr. 2311515791291999
Pflasterdecke mit Kleinpflastersteinen aus Naturstein
des AG herstellen. Verband nach Unterlagen des AG.
In Flächen 'Unterbau Pflasterfläche Kabelschacht P II'

Einzelflächen bis 2,00 m2.
Pflastersteine vom Lagerplatz nach Unterlagen des AG
aufnehmen und fördern.
Format für Rastermaß '150x150x100'

Pflasterstein aus Granit.
Baustoffgemisch für Bettung und Fugen Kategorie 'SZ18/LA20'

Bettung aus Baustoffgemisch 'Bettung aus Beton C25'

Fuge 'Pflasterfugenmörtel auf Zementbasis'
Menge: 35,000 m2
- 2,500, Orte: 215
- 2,500, Orte: 216
- 2,500, Orte: 232
- 2,500, Orte: 237
- 2,500, Orte: 244
- 2,500, Orte: 312
- 2,500, Orte: 321
- 2,500, Orte: 325
- 2,500, Orte: 416
- 2,500, Orte: 4110
- 2,500, Orte: 462
- 2,500, Orte: 515
- 2,500, Orte: 518
- 2,500, Orte: 419

**02.02.0006 Pflasterd. m. Kleinpfl. d.AG herst.*Flächen bis 2 m2 Pflaster Lager AG Granit**
StL-Nr. 2311515791291999
Pflasterdecke mit Kleinpflastersteinen aus Naturstein
des AG herstellen. Verband nach Unterlagen des AG.
In Flächen 'Unterbau Pflasterfläche Kabelschacht Gr. V'

Einzelflächen bis 2,00 m2.
Pflastersteine vom Lagerplatz nach Unterlagen des AG
aufnehmen und fördern.
Format für Rastermaß '150x150x100'

Pflasterstein aus Granit.
Baustoffgemisch für Bettung und Fugen Kategorie 'SZ18/LA20'

Bettung aus Baustoffgemisch 'Bettung aus Beton C25'

Fuge 'Pflasterfugenmörtel auf Zementbasis'
Menge: 3,100 m2
Orte: 243

**02.02.0007 Pflasterd. m. Kleinpfl. d.AG herst.*Flächen bis 2 m2 Pflaster Lager AG Granit**
StL-Nr. 2311515791291999
Pflasterdecke mit Kleinpflastersteinen aus Naturstein
des AG herstellen. Verband nach Unterlagen des AG.
In Flächen 'Unterbau Pflasterfläche Kabelschacht Gr. I'

Einzelflächen bis 2,00 m2.
Pflastersteine vom Lagerplatz nach Unterlagen des AG
aufnehmen und fördern.
Format für Rastermaß '150x150x100'

Pflasterstein aus Granit.
Baustoffgemisch für Bettung und Fugen Kategorie 'SZ18/LA20'

Bettung aus Baustoffgemisch 'Bettung aus Beton C25'

Fuge 'Pflasterfugenmörtel auf Zementbasis'
Menge: 1,800 m2
Orte: 528

### Bereich 03 KABELSCHÄCHTE

#### Abschnitt 03.01 Kabelschächte

**03.01.0001 Kabelschächte öffnen und schließen**
Kabelschacht (Bestand) für Durchführung der Baumaßnahme öffnen und schließen.
Einschl. Freilegung des Deckels und Befreiung von Schmutz und Bewuchs.
Die Leistung wird für jeden Kabelschacht nur einmal vergütet, auch wenn Schächte im Rahmen der Baumaßnahme mehrmals geöffnet und geschlossen werden müssen.

Zusätzliche Maßnahmen bei festgerosteten Kabelschachtdeckeln werden nach Abstimmung mit dem AG.
Menge: 116,000 St
- 2,000, Orte: 212
- 3,000, Orte: 215
- 1,000, Orte: 216
- 2,000, Orte: 232
- 5,000, Orte: 233
- 11,000, Orte: 237
- 1,000, Orte: 239
- 4,000, Orte: 244
- 3,000, Orte: 245
- 2,000, Orte: 247
- 3,000, Orte: 312
- 2,000, Orte: 313
- 1,000, Orte: 324
- 1,000, Orte: 325
- 2,000, Orte: 412
- 8,000, Orte: 414
- 3,000, Orte: 415
- 2,000, Orte: 416
- 2,000, Orte: 419
- 1,000, Orte: 4110
- 1,000, Orte: 462
- 3,000, Orte: 515
- 2,000, Orte: 516
- 2,000, Orte: 518
- 2,000, Orte: 519
- 1,000, Orte: 522
- 2,000, Orte: 5211
- 5,000, Orte: 532
- 2,000, Orte: 533
- 5,000, Orte: 61
- 3,000, Orte: 62
- 4,000, Orte: 63
- 2,000, Orte: 65
- 2,000, Orte: 66
- 8,000, Orte: 67
- 10,000, Orte: 68
- 1,000, Orte: 413
- 2,000, Orte: 5216

**03.01.0002 Schachtdeckel gangbar machen**
Wartung und Instandsetzung Kabelschachtabdeckung
Festsitzenden Schachtdeckel fachgerecht gangbar machen.
Schachtdeckel mit geeigneten Stoffen einfetten (einschl. Einfassung).
Bewegliche Elemente, wie z.B. Schließmechanismus schmieren
Riegelöffnungen und Aushebelöcher der Schachtanlagen
reinigen und und mit neuen Kunststoffkappen
versehen.
Einschl. Beweissicherung (Fotos, schriftliche Dokumentation).
Menge: 30,000 St
- 2,000, Orte: 237
- 1,000, Orte: 312
- 1,000, Orte: 313
- 1,000, Orte: 516
- 2,000, Orte: 518
- 2,000, Orte: 532
- 2,000, Orte: 61
- 1,000, Orte: 62
- 1,000, Orte: 63
- 2,000, Orte: 65
- 2,000, Orte: 66
- 8,000, Orte: 67
- 5,000, Orte: 68

**03.01.0003 Kabelschacht PII**
Kabelschacht
160cm x 40cm x 70 cm im Lichten
aus Stahlbetonfertigteilen ≥ C 35/45 DIN 1045 mit hohem Wassereindringwiderstand
Bemessen nach DIN Fachbericht 101 für Einwirkungen aus:
- Fußgängerverkehr (außergewöhnlich max. 40 kN Radlast)
DIN 4085 “Berechnung des Erddrucks”.
Schachtabdeckung nach DIN EN 124 und DIN 1229
Klasse B 125
Bestehend aus:
1 Bodenplatte mit Sickerlöchern, 10 cm
1 Kastenrahmen 70 cm hoch
1 Ausgleichrahmen, 10 cm
Schachtabdeckung 160 x 40 cm im Lichten, bestehend aus:
1 Deckelrahmen mit Wateenstahleinfassung,
2-seitig aufdübelbar, 12 cm hoch
1 Deckel mit Betonfüllung in Wateenstahleinfassung
ohne Lüftungsrost,
1 Deckel mit Betonfüllung in Wateenstahleinfassung
mit Entlüftung,
Klasse B 125
Liefern und Einbauen.

Zwischenrahmen und Kabeleinführungsplatten werden gesondert vergütet.

Zum nachträglichen Einbau auf vorhandene Rohr- und Kabelanlagen.
Nicht benötigte Öffnungen mit geeigneten Verschlussbechern und Verschlussplatten schließen.

Schachthöhenmaße bei Anlieferung überprüfen und danach Einbauhöhe so festlegen, dass Deckeloberkante 5 cm über die endgültige Geländehöhe übersteht, um Einflutung von Tagwasser zu vermeiden. Lagerfugenmaß des Herstellers beachten. Höhen- und Neigungsanpassung an die
Geländeoberfläche sind mittels Ausgleichsfuge unter dem Abdeckrahmen vorzunehmen.
Das Herstellen der erforderlichen Baugrube wird gesondert vergütet.
Grubensohle nach statischen Erfordernissen vorbereiten.
Dabei im Bereich des Sickerlochs der Bodenplatte drainfähigen Kies einbauen und Entwässerungsleitung
verlegen.
Die Fugen zwischen den Bauteilen sind mit bauamtlich zugelassenem Schachtbaumörtel oder mit Zementmörtel (MG III) nach DIN 1045 auszubilden, Mörtel glatt abziehen.
Einführung der Kabelschutzrohre nach Kabelschachtkarte.
Überstand der Rohre im Schacht min. 20 cm. Nicht benötigte Einführungsöffnungen dauerhaft verschließen.
Schacht vor Übergabe reinigen und verschließen.
Baubeschreibung beachten.
Menge: 14,000 St
- 1,000, Orte: 215
- 1,000, Orte: 216
- 1,000, Orte: 232
- 1,000, Orte: 237
- 1,000, Orte: 244
- 1,000, Orte: 312
- 1,000, Orte: 321
- 1,000, Orte: 325
- 1,000, Orte: 416
- 1,000, Orte: 419
- 1,000, Orte: 4110
- 1,000, Orte: 462
- 1,000, Orte: 515
- 1,000, Orte: 518

**03.01.0004 Zwischenrahmen 10cm**
Zwischenrahmen 10cm zu vorgenannter Schachtposition liefern und einbauen.
Maße: 160cm x 40cm im Lichten, Höhe 10 cm.
Die Fugen zwischen den Bauteilen sind mit Möfix (bauamtlich zugelassener Schachtbaumörtel) oder mit
Zementmörtel (MG III) nach DIN 1045 Abschnitt 6.7.1 auszubilden.
Menge: 8,000 St

**03.01.0005 Abzweigkasten Typ I**
Abzweigkasten 65cm x 40cm (i.L.), Typ I
aus Stahlbetonfertigteilen ≥ C 35/45 DIN 1045
Bemessen nach DIN Fachbericht 101 für Einwirkungen aus:
- Fußgängerverkehr (außergewöhnlich max. 40 kN Radlast)
DIN 4085 “Berechnung des Erddrucks”.
Schachtabdeckung nach DIN EN 124 und DIN 1229
Klasse B 125

Bestehend aus:
1 Bodenplatte mit Sickerloch, 7 cm
4 Rundstahlstäbe d = 8 mm, L = 500 mm
1 Kastenrahmen, 31 cm
1 Zwischenrahmen, 15 cm
Schachtabdeckung 65 x 40 cm (i.L.). bestehend aus:
1 Deckelrahmen mit Graugusseinfassung, 19 cm
1 Deckel mit Betonfüllung mit Graugusseinfassung,
ohne Lüftungsrost,
Klasse B 125
Weitere Zwischenrahmen und Kabeleinführungsplatten werden gesondert vergütet.
Nicht benötigte Öffnungen mit Verschlussplatten bzw. Verschlussbecher verschließen.
Liefern und einbauen.

Schachthöhenmaße bei Anlieferung überprüfen und danach Einbauhöhe so festlegen, dass Deckeloberkante 5 cm über die endgültige Geländehöhe übersteht, um Einflutung von Tagwasser zu vermeiden. Lagerfugenmaß des Herstellers beachten. Höhen- und Neigungsanpassung an die
Geländeoberfläche sind mittels Ausgleichsfuge unter dem Abdeckrahmen vorzunehmen.
Das Herstellen der erforderlichen Baugrube wird gesondert vergütet.
Grubensohle nach statischen Erfordernissen vorbereiten.
Dabei im Bereich des Sickerlochs der Bodenplatte drainfähigen Kies einbauen und Entwässerungsleitung
verlegen.
Die Fugen zwischen den Bauteilen sind mit bauamtlich zugelassenem Schachtbaumörtel oder mit Zementmörtel (MG III) nach DIN 1045 auszubilden, Mörtel glatt abziehen.
Einführung der Kabelschutzrohre nach Kabelschachtkarte.
Überstand der Rohre im Schacht min. 20 cm. Nicht benötigte Einführungsöffnungen dauerhaft verschließen.
Schacht vor Übergabe reinigen und verschließen.
Baubeschreibung beachten.
Menge: 1,000 St

**03.01.0006 Zwischenrahmen 15cm**
Zwischenrahmen 15m zu vorgenannter Schachtposition liefern und einbauen.
Maße: 65cm x 40cm im Lichten, Höhe 15 cm.
Die Fugen zwischen den Bauteilen sind mit Möfix (bauamtlich zugelassener Schachtbaumörtel) oder mit
Zementmörtel (MG III) nach DIN 1045 Abschnitt 6.7.1 auszubilden.
Menge: 2,000 St

**03.01.0007 Kabeleinführungsplatte Typ II**
Kabeleinführungsplatte aus Beton mit 2 PVC-Muffen DA 110
liefern und einbauen.
Menge: 2,000 St

**03.01.0008 Kabelhalterschiene**
Kabelhalterschiene für Kabelschacht aus Stahl,
feuerverzinkt nach DIN 50976, C-Profil,
Querschnitt 70 x 28 mm2, ähnlich Kabelhalterschiene 84,
KNr. 736 350 516, der DTAG, Länge etwa 1,0 m, liefern
und in Kabelschacht einbauen.
Kabelhalterschiene dient der Aufnahme von Kabelhaltern
und ggf. Muffentragewannen. Mit 2 Reihen eingestanzter
Schlitze 32 x 8 mm, Rastermaß 75 mm, Abstand der Reihen
35,5 mm . Mit Befestigungsbohrungen, d = 13 mm,
Rastermaß 75 mm. Einschließlich 2 Stück Schwerlastanker
und zugehörigen
Schrauben M8. Mindestverankerungstiefe 60 mm.
Einschließlich Kleinmaterial und Nebenleistungen.
Abgerechnet wird die Anzahl der eingebauten Halterschienen.
Menge: 6,000 St

**03.01.0009 Kabelhalter**
Kabelhalter 80, Größe 40
bestehend aus Stahltragarm, feuerverzinkt, einhängbar,
Konsole aus hochschlagfestem, flammwidrigem
Kunststoff,  Länge ca.  420  mm,  liefern und in
Kabelschacht einbauen. Entsprechend KNr. 736 350 224
der Deutsche Telekom AG oder gleichwertig. Mit
Einhakteilen zur Montage an Kabelhalterschienen.
Abgerechnet werden die eingebauten Kabelhaltern.
Menge: 6,000 St

**03.01.0010 Muffentragewanne**
Muffentragewanne  95
bestehend aus - 2 Stück Muffentragewannenelementen, Stahl,
feuerverzinkt nach DIN 50976, Länge verstellbar von 750 mm bis 1150 mm,
Entsprechend KNr. 736350114-0 der Deutschen Telekom AG,
- 2 Stück Tragarmen 400, Material Stahl, feuerverzinkt nach DIN 50976, Länge 400 mm,
KNr.736350116-6  der Deutschen Telekom AG,  mit Einhakteilen zur Montage an Kabelhalterschienen liefern und
einbauen.
Montage im Kabelaufbauschacht, an den Kabelhalterschienen.
Kabelhalterschienen werden gesondert.
Menge: 2,000 St

**03.01.0011 Muffenauflage liefern und montieren Betonschacht*Tiefe bis 2000mm Bügelform**
StL-Nr. 211342161302
Muffenauflage für Kabelschacht liefern und montieren,
Muffenauflage aus Stahlblech feuerverzinkt zur Montage
an der Schacht-Innenwand, einschließlich Montagezubehör.
Montage in Betonschacht.
Lichte Schachttiefe über 1500 mm bis 2000 mm.
Halterung in Bügelform geeignet für LWL-Muffen.
Menge: 1,000 St

### Bereich 04 KABELSCHUTZROHRE

#### Abschnitt 04.01 KSR verlegen

*Hinweis: Kunststoffrohre*

**04.01.0001 Kabelschutzrohr liefern/einbauen KSR endlos d110*SDR 17,6 PE-HD-Rohr*innen glatt schwarz*Überdeckung 10cm druckdicht 0,5bar**
StL-Nr. 2113413342111310
Kabelschutzrohr einschließlich der Rohrverbindung liefern und einbauen. Rohröffnungen dicht verschließen.
Erdarbeiten und der Aufbruch von Straßenbefestigungen
werden gesondert vergütet.
Kabelschutzrohr endlos d110.
SDR = 17,6.
Rohr aus PE-HD.
Innenwand = glatt.
Farbkennzeichnung = schwarz.
Kabelschutzrohr in Graben verlegen, einschl. Herstellen
der Bettung aus Sand, 10 cm dick. Kabelschutzrohr mit
mind. 10 cm Sand überdecken.
Rohrverbinder = druckdicht 0,5 bar.
Menge: 181,500 m

**04.01.0002 Kabelschutzrohr liefern/einbauen*SDR 11*innen profiliert schwarz*Überdeckung 10cm Einblasdr. 10 bar**
StL-Nr. 2113413391921320
Kabelschutzrohr einschließlich der Rohrverbindung liefern und einbauen. Rohröffnungen dicht verschließen.
Erdarbeiten und der Aufbruch von Straßenbefestigungen
werden gesondert vergütet.
Kabelschutzrohr 'endlos, 50x4,6'

SDR = 11.
Rohr aus 'PE-HD'

Innenwand = profilierte Innenfläche.
Farbkennzeichnung = schwarz.
Kabelschutzrohr in Graben verlegen, einschl. Herstellen
der Bettung aus Sand, 10 cm dick. Kabelschutzrohr mit
mind. 10 cm Sand überdecken.
Rohrverbinder = Einblasdruck mind. 10 bar.
Menge: 48,000 m

**04.01.0003 Kabelschutzrohrverbund lief./verl.*1-lagig/Sandmant.**
StL-Nr. 211341419200
Kabelschutzrohrverbund einschl. druckdichter Rohrverbindung liefern und verlegen. Erschwernisse aufgrund
querender Leitungen werden nicht gesondert vergütet.
Abgerechnet wird die verlegte Länge des Kabelschutzrohrverbundes.
Erdarbeiten und der Aufbruch von Straßenbefestigungen
werden gesondert vergütet.
Kabelschutzrohrverbund bestehend aus '3 Kabelschutzrohren endlos d110.
SDR = 11.
Rohr aus PE-HD.
Innenwand = glatt.
Farbkennzeichnung = schwarz.'

Rohrverlegung = Einlagig mit Sandummantelung, 10 cm
dick.
Menge: 13,000 m

**04.01.0004 Kabelschutzrohr liefern/einbauen*PE-HD-Rohr schwarz*Überdeckung 10cm**
StL-Nr. 2113413390101300
Kabelschutzrohr einschließlich der Rohrverbindung liefern und einbauen. Rohröffnungen dicht verschließen.
Erdarbeiten und der Aufbruch von Straßenbefestigungen
werden gesondert vergütet.
Kabelschutzrohr 'Flexrohr d110'

Rohr aus PE-HD.
Farbkennzeichnung = schwarz.
Kabelschutzrohr in Graben verlegen, einschl. Herstellen
der Bettung aus Sand, 10 cm dick. Kabelschutzrohr mit
mind. 10 cm Sand überdecken.
Menge: 9,000 m

**04.01.0005 Kabelschutzrohr liefern/einbauen*PP-Rohr schwarz**
StL-Nr. 2113413390201900
Kabelschutzrohr einschließlich der Rohrverbindung liefern und einbauen. Rohröffnungen dicht verschließen.
Erdarbeiten und der Aufbruch von Straßenbefestigungen
werden gesondert vergütet.
Kabelschutzrohr 'als geschlitztes, verschließbares Wellrohr, Außendurchmesser 102,5m, Innendurchmesser 87,5mm'

Rohr aus PP.
Farbkennzeichnung = schwarz.
Kabelschutzrohr 'in Entwässerungsschacht eines Bauwerks einbauen und an vorhandenes Rohr DN 110 anbinden, vorhandenes Rohr ist belegt mit mehreren Kabeln'
Menge: 1,500 m

**04.01.0006 MFR.3 40/32/32 einziehen**
Mehrfachrohr DN 40/32/32 liefern und einbauen. Rohröffnungen dicht verschließen.
3-fach Kabelschutzrohr mit den Außendurchmessern 40,
32, 32
Mehrfachrohr DN 40/32/32 liefern und einziehen
3-fach Kabelschutzrohr
Material: PE-HD 40x2,2, 32x2,0, 32x2,0 mm nach DIN 16874 mit reibungsminderndem Innenprofil.
Herstellerseitige, dauerhafte Kennzeichnung der
Einzelrohre zur Unterscheidung mittels durchgängiger Beschriftung an Ober- und Unterseite.
Druckfestigkeit mindestens 8bar.
Zum Einzug in vorhandes Kabelschutzrohr PE-HD 110x6,3 oder 110x10,0

Einzellängen von 4m bis 90m.

Einschließlich herstellen aller Rohrverbindungen mit
druckdichten und zugfesten Muffen.
Vollzieht die Rohrtrasse im Schacht einen 90°-Knick, ist für das Verbinden des MFR über eine separate Position abrechenbar.
Menge: 310,000 m

**04.01.0007 MFR-Einzelzug im KSch verb. 90°**
MFR-Einzelzug im Schacht verbinden 90°
Einzelrohr d40 oder d32 in einem 90°-Bogen druckdicht bis 8bar verbinden.
Gebogenes Rohrstück liefern oder selbst herstellen durch vorsichtiges Erwärmen und Biegen.
Rohrenden auf Maß schneiden, innen und außen anfasen, Verbinder liefern und montieren.
Menge: 6,000 St

*Hinweis: Mikrorohre*

**04.01.0008 Mikrorohr liefern und einbauen*Streifenmarkier.**
StL-Nr. 21134153999001
Mikrorohr liefern und in Graben verlegen oder in ein
bestehendes Kabelschutzrohr einblasen bzw. einziehen.
Mikrorohr aus PE-HD, Druckfestigkeit mind. 15 bar,
längsgeriefte Innenkonstruktion, erdverlegbar oder im
Kabelschutzrohr, Kennzeichnungsfarben und Zählweise
nach DIN EN 60794-5-20, IEC 60304-1-1, ab einem Außendurchmesser von 12 mm und größer mit Zusatzmarkierung,
Verbinder mit Doppelsteckmuffen. Alle Mikrorohre sind
mit druckdichten Endstopfen zu verschließen.
Verlegung in 'belegtem Rohr PE-HD 50x4,6 (beiblasen), Rohr ist belegt mit LWL-Kabel A-DSF(ZN)(L)2Y mit 24 oder 48 Fasern'

Anzahl '3 Mikrorohre mit transparentem Sichtfenster und
Streifenmarkierung in den Farben: blau, grün, rot. Abrechnungseinheit = Länge des Rohrbündels'

Außendurchmesser (OD)/Innendurchmesser (ID) '12mm/9,8mm'

Zusatzmarkierung als Streifenmarkierung.
Menge: 390,000 m

**04.01.0009 Mikrorohr liefern und einbauen*Streifenmarkier.**
StL-Nr. 21134153999001
Mikrorohr liefern und in Graben verlegen oder in ein
bestehendes Kabelschutzrohr einblasen bzw. einziehen.
Mikrorohr aus PE-HD, Druckfestigkeit mind. 15 bar,
längsgeriefte Innenkonstruktion, erdverlegbar oder im
Kabelschutzrohr, Kennzeichnungsfarben und Zählweise
nach DIN EN 60794-5-20, IEC 60304-1-1, ab einem Außendurchmesser von 12 mm und größer mit Zusatzmarkierung,
Verbinder mit Doppelsteckmuffen. Alle Mikrorohre sind
mit druckdichten Endstopfen zu verschließen.
Verlegung in 'Kabelhäusern, Betriebsgebäuden, im Kabelkeller, auf Kabelrinnen, in Kabelkanälen'

Anzahl '1 Mikrorohr mit transparentem Sichtfenster und
Streifenmarkierung. Farbe nach Festlegung des AG.'

Außendurchmesser (OD)/Innendurchmesser (ID) '12mm/9,8mm'

Zusatzmarkierung als Streifenmarkierung.
Menge: 925,000 m

**04.01.0010 Mikrorohr liefern und einbauen*Streifenmarkier.**
StL-Nr. 21134153999001
Mikrorohr liefern und in Graben verlegen oder in ein
bestehendes Kabelschutzrohr einblasen bzw. einziehen.
Mikrorohr aus PE-HD, Druckfestigkeit mind. 15 bar,
längsgeriefte Innenkonstruktion, erdverlegbar oder im
Kabelschutzrohr, Kennzeichnungsfarben und Zählweise
nach DIN EN 60794-5-20, IEC 60304-1-1, ab einem Außendurchmesser von 12 mm und größer mit Zusatzmarkierung,
Verbinder mit Doppelsteckmuffen. Alle Mikrorohre sind
mit druckdichten Endstopfen zu verschließen.
Verlegung in 'Kabelschächten als Mehrlänge'

Anzahl '1 Mikrorohr mit transparentem Sichtfenster und
Streifenmarkierung. Farbe nach Festlegung des AG.'

Außendurchmesser (OD)/Innendurchmesser (ID) '12mm/9,8mm'

Zusatzmarkierung als Streifenmarkierung.
Menge: 685,000 m

*Hinweis: Edelstahlrohre*

**04.01.0011 Geländerbefestigung, Edelstahl**
Geländerbefestigung, Edelstahl
Befestigung an rechteckiger Geländerstrebe, max. 80 mm x 60 mm, mit geeigneter Rechteckrohrschelle oder Eigenkonstruktion.
Liefern und einbauen.
Endgültige Festlegung der Abmessungen nach Aufnahme der Maße vor Ort.
Alle Metallteile aus rostfreiem Stahl.
Schutz der Geländerbeschichtung mit EPDM-Gummi.

An dieser Geländerbefestigung wird die Rohrschelle für das Edelstahlrohr befestigt. Rohrschelle und Edelstahlrohr werden gesondert vergütet.
Menge: 456,000 St

**04.01.0012 Maschineninstallationsrohr 60 mm**
Maschineninstallationsrohr als Kabelschutzrohr.
Abmessungen (ca. Maße)
Rohr-Ø: 60 mm
Wandstärke: 2 mm
Lieferlänge nach Bedarf bis 6000 mm.
Werkstoff: Edelstahl, Werkstoff Nr. 1.4301, AISI 304, oder gleichwertig.
Liefern und einbauen.
Auf benötigte Länge zuschneiden. Schnittkanten entgraten.
Befestigung an Geländer oder Beton der Brücke.
Befestigungsmittel werden gesondert vergütet.
Abgerechnet wird nach Länge der fertig eingebauten Rohranlage. Verschnitt wird nicht gesondert vergütet.
Menge: 723,000 m

**04.01.0013 Rohrkupplung 60 mm**
Rohrkupplung
Kupplung zur Verbindung von in Längsrichtung fluchtenden Maschineninstallationsrohren.
Verwendbar für Maschineninstallationsrohr 60 mm.
Abmessungen (ca. Maße)
Kupplung-Ø: 60 mm
Kupplungslänge: 115 mm
Werkstoff: Edelstahl, Werkstoff Nr. 1.4301, AISI 304, oder gleichwertig.
Liefern und einbauen.
Menge: 137,000 St

**04.01.0014 Edelstahlwellrohr 60 mm**
Edelstahlwellrohr
passend für die Maschineninstallationsrohr 60 mm.
Für Dehnungsausgleich und für Bögen.
Innendurchmesser > 60 mm.
Das Wellrohr ist 5 cm über die starren Rohre zu ziehen und mit Schellen zu befestigen.
Einzellängen 0,5m bis 1,5m.
Liefern und einbauen.
Auf benötigte Länge zuschneiden. Schnittkanten entgraten.
Abgerechnet wird nach Länge der fertig eingebauten Rohranlage. Verschnitt wird nicht gesondert vergütet.
Menge: 34,750 m

**04.01.0015 Rohrschelle 60 mm**
Rohrschelle
Schraubabstandschelle, zum Anschrauben, mit Befestigungsloch.
Verwendbar für Maschineninstallationsrohr 60 mm.
Abmessungen (ca. Maße)
Breite B x Länge L: 30 x 110 mm
Befestigungsloch-Ø: 9 mm
für Rohr-Ø: 60 mm
Werkstoff: Edelstahl, Werkstoff Nr. 1.4301, AISI 304
Werkstoff Schrauben : Edelstahl, Werkstoff Nr. 1.4301, AISI 304, oder gleichwertig.
Menge: 505,000 St

**04.01.0016 Edelstahlwellrohr 50 mm**
Edelstahlwellrohr
passend für die Maschineninstallationsrohr 60 mm.
Für Dehnungsausgleich und für Bögen.
Innendurchmesser > 60 mm.
Das Wellrohr ist 5 cm über die starren Rohre zu ziehen und mit Schellen zu befestigen.
Einzellängen 0,5m bis 1,5m.
Auf benötigte Länge zuschneiden. Schnittkanten entgraten.
Abgerechnet wird nach Länge der fertig eingebauten Rohranlage. Verschnitt wird nicht gesondert vergütet.
Menge: 9,000 m

**04.01.0017 Rohrbefestigung am Beton**
Rohrbefestigung am Beton
Vorhandene Rohrschelle gemäß vor. Pos. am Beton festschrauben.
Befestigung mit Betonschraube oder Dübel und Schraube. Alle Teile aus rostfreiem Stahl.
Bohrlochtiefe bis max. 40 mm.
Einschl. Abdichtung gegen Eindringen von Wasser mit zugelassenem dauerelastischen Dichtstoff.
Menge: 22,000 St

**04.01.0018 Rohrbogen 45° 60 mm**
Rohrbogen 45°, für Kabelschutzrohrsystem.
Verwendbar für : Maschineninstallationsrohr 60mm.
Abmessungen (ca. Maße)
Rohr-Ø : 60 mm
Materialstärke t : 2 mm
Winkel : 45°
Radius R : 120 mm
gerades Anfangs-/Endstück : 100 mm
Werkstoff : Edelstahl, Werkstoff Nr. 1.4301, AISI 304, oder gleichwertig.
Liefern und einbauen.
Menge: 5,000 St

**04.01.0019 Maschineninstallationsrohr 30 mm**
Maschineninstallationsrohr als Kabelschutzrohr.
Abmessungen (ca. Maße)
Rohr-Ø: 30 mm
Materialstärke: 1,5 mm
Lieferlänge nach Bedarf bis 6000 mm.
Werkstoff: Edelstahl, Werkstoff Nr. 1.4301, AISI 304, oder gleichwertig.
Liefern und einbauen.
Auf benötigte Länge zuschneiden. Schnittkanten entgraten.
Befestigung an Geländer oder Beton der Brücke.
Befestigungsmittel werden gesondert vergütet.
Abgerechnet wird nach Länge der fertig eingebauten Rohranlage. Verschnitt wird nicht gesondert vergütet.
Menge: 3,000 m

**04.01.0020 Edelstahlwellrohr 30 mm**
Edelstahlwellrohr
passend für die Maschineninstallationsrohr 30 mm.
Für Dehnungsausgleich und für Bögen.
Innendurchmesser > 30 mm.
Das Wellrohr ist 5 cm über die starren Rohre zu ziehen und mit Schellen zu befestigen.
Einzellängen 0,5m bis 1,5m.
Auf benötigte Länge zuschneiden. Schnittkanten entgraten.
Abgerechnet wird nach Länge der fertig eingebauten Rohranlage. Verschnitt wird nicht gesondert vergütet.
Menge: 6,000 m

**04.01.0021 Rohrkupplung 30 mm**
Rohrkupplung
Kupplung zur Verbindung von in Längsrichtung fluchtenden Maschineninstallationsrohren.
Verwendbar für Maschineninstallationsrohr 30 mm.
Abmessungen (ca. Maße)
Kupplung-Ø: 30 mm
Kupplungslänge: 80 mm
Werkstoff: Edelstahl, Werkstoff Nr. 1.4301, AISI 304, oder gleichwertig.
Liefern und einbauen.
Menge: 3,000 St

**04.01.0022 Rohrbogen 45° 30 mm**
Rohrbogen 45°, für Kabelschutzrohrsystem.
Verwendbar für : Maschineninstallationsrohr 30mm.
Abmessungen (ca. Maße)
Rohr-Ø : 30 mm
Materialstärke t : 1,5 mm
Winkel : 45°
Radius R : 125 mm
gerades Anfangs-/Endstück : 100 mm
Werkstoff : Edelstahl, Werkstoff Nr. 1.4301, AISI 304, oder gleichwertig.
Liefern und einbauen.
Menge: 2,000 St

**04.01.0023 Rohrschelle 30 mm**
Rohrschelle
Schraubabstandschelle, zum Anschrauben, mit Befestigungsloch.
Verwendbar für Maschineninstallationsrohr 30 mm.
Abmessungen (ca. Maße)
Breite B x Länge L: 25 x 75 mm
Befestigungsloch-Ø: 8,5 mm
für Rohr-Ø: 30 mm
Werkstoff: Edelstahl, Werkstoff Nr. 1.4301, AISI 304
Werkstoff Schrauben : Edelstahl, Werkstoff Nr. 1.4301, AISI 304, oder gleichwertig.
Menge: 2,000 St

*Hinweis: Installationsrohre, -kanäle*

**04.01.0024 Installationskanal 60x40**
Installationskanal 60x40
Installationskanal aus Hart-PVC mit Deckel für
Leitungsverlegung von ummantelten Leitungen, nach DIN
57 604 - VDE 0604 komplett liefem und betriebsfertig
verlegen.
Höhe: 40 mm
Breite: 60 mm
Farbe: weiß
Kanal bestehend aus U- förmigen Unterteil und Oberteil, das
glatt mit der Kanalflanke abschließt. Mit Halteklammem,
betriebsfertig auf der Wand bzw. Decke montiert, einschl.
Befestigungsmaterial.
Abstand der Befestigungspunkte: ca. 0,4 m.
Streckenführung laut Bauplan, Änderungen mit der
Bauleitung absprechen.
Menge: 2,500 m

**04.01.0025 Installationsrohr**
Kunststoff-Stangenrohr aus PVC,
Farbe grau (RAL 7035), nicht flammenausbreitend, in Stangen zu je 3 m, mit einseitig angeformter Muffe.
VDE 0605 DIN EN 61386-21 Mindestdruckfestigkeit: 750N/5cm.
Außendurchmesser 25 mm
Komplett liefem und betriebsfertig verlegen.
einschl. Befestigungsmaterial, wie Düberl, Schrauben und Schellen.
Abstand der Befestigungspunkte: ca. 0,4 m.
Streckenführung laut Bauplan, Änderungen mit der
Bauleitung absprechen.
Einzellängen 2,5m bis 8,0m.
Menge: 30,000 m

**04.01.0026 Wellrohr flexibel, geteilt d20**
Wellrohr, flexibel, teilbar
liefern und einziehen, auf vorhandene
Kabelpritschen, im Kabelschacht, im Gebäude oder in
Bauwerken verlegen und befestigen soweit erforderlich.
Einschließlich Lieferung von Wellrohr und
Befestigungsmaterial.
Fabrikat: Fränkische Rohrwerke Co-flex DN 20 oder
gleichwertig.
Menge: 67,000 m

**04.01.0027 Wellrohr flexibel, geteilt d30**
Wellrohr, flexibel, teilbar
liefern und einziehen, auf vorhandene
Kabelpritschen, im Kabelschacht, im Gebäude oder in
Bauwerken verlegen und befestigen soweit erforderlich.
Einschließlich Lieferung von Wellrohr und
Befestigungsmaterial.
Fabrikat: Fränkische Rohrwerke Co-flex DN 30 oder
gleichwertig.
Menge: 4,000 m

#### Abschnitt 04.02 KSREinf. KSch und SST

**04.02.0001 Rohreinführung DA 50 in Kunststoffschacht sanddicht**
Rohreinführung DA 50 in Schacht herstellen
Einführen und starrer Anschluss aller Leerrohre
(LWL-Schutzrohre DA 50 sind durch den Schacht zu führen)
Die Rohreinführung muß mindestens sanddicht ausgeführt werden.
Rohreinführung DA 50.
Menge: 3,000 St

**04.02.0002 Rohreinführung DA 50 in Kunststoffschacht wasserdicht**
Rohreinführung DA 50 in Schacht herstellen
Öffnung in vorhandenem Kunststoffschacht (Typ: Romold) mittels Kronenbohrer herstellen.
Dichtung liefern und einbauen (Elastomer Lippen-Dichtung d = 50 mm, nach EN 681 und DIN 4060, für die gelenkige Einbindung von Rohren DA 50, Werkstoff: SBR).
Menge: 1,000 St

**04.02.0003 Rohreinführung DA 110 in Kunststoffschacht**
Rohreinführung DA110 in Schacht herstellen
Einführen und starrer Anschluss aller Leerrohre
Die Rohreinführung muß mindestens sanddicht ausgeführt werden.
Rohreinführung DA 110.
Menge: 15,000 St

**04.02.0004 Rohreinführung DA 110 Mauerdurchbruch**
Rohreinführung DA 110
Mauerdurchbruch für Rohr DA 110.
Im Kabelschacht oder Gebäude Kernlochbohrung herstellen
und Kabelschutzrohr DA 110 einführen und einputzen.
Einschließlich Lieferung des Materials.
Lieferung des Kabelschutzrohres wird gesondert
vergütet.
Wandstärke des Schachtes bis 150 mm.
Menge: 7,000 St

**04.02.0005 Rohreinführung DA 110 SWIS-Fundament**
Rohreinführung DA 110
vorhandene Rohreinführung am SWIS-Fundament reinigen, Mörtel ausstemmen.
Kabelschutzrohr DA 110 einführen und einputzen.
Einschließlich Lieferung des Materials.
Lieferung des Kabelschutzrohres wird gesondert vergütet.
Erdarbeiten werden gesondert vergütet.
Menge: 5,000 St

**04.02.0006 KSR-Einführung DA 50 oder DA 110 in**
KSR-Einführung DA 50 oder DA 110 in best. SST herstellen.
Füllmaterial Sockel (Blähton o. Sand) aufnehmen und seitlich lagern.
KSR DA 50 oder DA 110 in Sockel einführen und an Kabelfangschiene mit Kabelbinder befestigen.
Verfüllung Sockel mit seitlich gelagerten Material (Blähtonkugeln und Sand).
Erdarbeiten für die Freilegung des Sockel SST,einschl. Wiederverfüllung sowie Pflasterarbeiten werden gesondert vergütet.
Schutzrohrabdichtung wird gesondert vergütet.
Menge: 7,000 St

**04.02.0007 Kabeleinführungsplatte EP 3**
Kabeleinführungsplatte EP 3
passen zu Kabelaufschächten PII
für 3 Rohranbindungen DA 110.
Geteilt.
Zum nachträglichen Einbau auf vorhandene Rohranlagen.
Einbauen und Rohre einführen.
Menge: 29,000 St

**04.02.0008 Rohradapter für 2 Rohranbindungen DA 50.**
Rohradapter für 2 Rohranbindungen DA 50.
Passend zu vorgenannter Kabeleinführungsplatte EP 3.
Zur Einführung und Abdichtung von 2 Rohren DA50 in eine Rohranbindung DA110.
Einbauen und Rohre einführen.
Menge: 22,000 St

#### Abschnitt 04.03 KSR kalibrieren

**04.03.0001 Kalibrierung von Mikrorohr 12x1,1**
Kalibrierung von Mikrorohr 12x1,1
Für Einzellängen bis ca. 3.000 m.
Kalibrierung des Mikrorohres durchführen.
Für Microrohre mit dem Außendurchmesser 12 mm und einer
Wandstärke von 1,1 mm.

Der Druck für den Vortrieb des Kalibers (Molches) darf max. 5 bar betragen.
Für Außendurchmesser von 10 - 14 mm ist ein Kalibrierset zu verwenden, dass mind. folgende Bestandteile enthält:
- Kalibriergerät für lange KSR-Strecken
- Fangeinrichtung für den Prüfkaliber
- Kaliber / Manschettenkolben mit Sender zur Ortung
- Suchempfänger zur unterirdischen Ortung des Molches,
- Kompressor mit Druckbegrenzer
Durchmesser des Kalibers 8,5 mm.
Zum Kalibrieren sind beide Rohrenden zu öffnen. Durch das Kalibrieren dürfen keine zusätzlichen Schnittstellen in der Rohrstrecke geschaffen werden. Start und Ziel während
des Kalibriervorgangs sind zu sichern.
Am Ende der Rohrstrecke ist eine Fangvorrichtung für den Kaliber vorzusehen. Im Rohr vorhandene Verschmutzungen und Wasser sind zu entfernen. Eine Rohrstrecke gilt als kalibriert, wenn ein Kaliber die Strecke einmal ungehindert durchlaufen hat. Bleibt der Kaliber hängen, so ist die Stelle zu lokalisieren, der Schaden zu beseitigen und anschließend neu zu kalibrieren.
Die Kalibrierung ist im Beisein der örtlichen BL des AG durchzuführen und zu protokollieren. Das Protokoll ist dem Auftraggeber zu übergeben.
Menge: 1000,000 m

**04.03.0002 Druckprüfung von Mikrorohr 12x1,1**
Druckprüfung von Mikrorohr 12x1,1
Der Prüfdruck beträgt 5,0 bar.
Die Prüfdauer beträgt mindestens 20 Minuten (sobald der Druck im Rohr konstant ist).
Die Prüfbedingungen gelten als erfüllt, wenn bei der KSR-Anlage kein größerer Druckabfall als 0,2 bar je 5 Minuten (bei 15 min. => 0,6 bar) aufgetreten ist.

Das für die Druckprüfung verwendete Druckmessgerät muss im Bereich des Prüfdruckes noch ein Ablesen von 0,1 bar Druckänderung gestatten.

Die Druckprüfung ist zu protokollieren.

Temperaturverhalten: Die Temperaturzunahme der KSR - Wand bewirkt einen Druckrückgang. Als Richtwert gilt: Eine Temperaturänderung um 10 °C hat eine Druckänderung von ~ 0,5 bis 1,0 bar zur Folge. Bei der Durchführung der Druckprüfung ist daher eine möglichst gleichbleibende Temperatur der Rohrwand während der Prüfdauer anzustreben bzw. es sind möglichst gleiche Temperaturen bei Beginn und Ende der Druckprüfung zu sichern.

Über die Prüfungen ist ein Prüfbericht der Anlage mit mindestens folgenden Angaben anzufertigen:
- Datum der Prüfung
- Strecke(Länge) des Prüfabschnittes
- Ortsbeschreibung
- KSR - Nennweite
- Dauer der Prüfung
- Füllanfang
- Füllende
- Prüfdauer
- Druck nach 5, 10, 15 und 20 min.
- Störungen, Bemerkungen, Reparaturen
- Prüfungsvermerk (Unterschrift)
Die Druckprüfung muss im Beisein der örtlichen BL des AG durchgeführt werden. Die Länge des Prüfabschnittes beträgt bis zu 3.000m.
Menge: 1000,000 m

#### Abschnitt 04.04 KSR abdichten

**04.04.0001 Abdichtelement liefern/montieren KSR d50*SDR 11**
StL-Nr. 211342461199
Abdichtelement für Kabelschutzrohr in Schächten, Gebäuden oder an sonstigen Rohrenden liefern und montieren.
Kabelschutzrohr = d50.
SDR = 11.
Abdichtelement 'teilbare Einzelzugabdichtung aus PVC-U, wasserdicht, wiederverwendbar für belegte oder unbelegte Kabelschutzrohre,zum Abdichten
von Kabelrohren bis 0,5 bar'

Rohr belegt mit '1 bis 2 LWL-Kabel oder Microrohren'
Menge: 77,000 St

**04.04.0002 Abdichtelement liefern/montieren*SDR 11**
StL-Nr. 211342469199
Abdichtelement für Kabelschutzrohr in Schächten, Gebäuden oder an sonstigen Rohrenden liefern und montieren.
Kabelschutzrohr 'd32'

SDR = 11.
Abdichtelement 'teilbare Einzelzugabdichtung aus PVC-U, wasserdicht, wiederverwendbar für belegte oder unbelegte Kabelschutzrohre,zum Abdichten
von Kabelrohren bis 0,5 bar'

Rohr belegt mit '1 LWL-Kabel'
Menge: 28,000 St

**04.04.0003 Abdichtelement liefern/montieren unbelegt**
StL-Nr. 211342469091
Abdichtelement für Kabelschutzrohr in Schächten, Gebäuden oder an sonstigen Rohrenden liefern und montieren.
Kabelschutzrohr 'd32'

Abdichtelement 'wasserdicht, wiederverwendbar, aus PVC-schlagzäh, zum Abdichten von Kabelrohren bis 0,5 bar'

Unbelegtes Rohr.
Menge: 28,000 St

**04.04.0004 Abdichtelement liefern/montieren unbelegt**
StL-Nr. 211342469091
Abdichtelement für Kabelschutzrohr in Schächten, Gebäuden oder an sonstigen Rohrenden liefern und montieren.
Kabelschutzrohr 'd40'

Abdichtelement 'wasserdicht, wiederverwendbar, aus PVC-schlagzäh, zum Abdichten von Kabelrohren bis 0,5 bar'

Unbelegtes Rohr.
Menge: 56,000 St

**04.04.0005 Abdichtelement liefern/montieren KSR d110*SDR 17,6**
StL-Nr. 211342462299
Abdichtelement für Kabelschutzrohr in Schächten, Gebäuden oder an sonstigen Rohrenden liefern und montieren.
Kabelschutzrohr = d110.
SDR = 17,6.
Abdichtelement 'wasserdicht, Kabelschutzrohrabdichtung ADE  100
MNr. DT-AG. 736320150-2'

Rohr belegt mit '1 oder 2 Kabeln'
Menge: 119,000 St

**04.04.0006 Abdichtelement liefern/montieren**
StL-Nr. 211342469099
Abdichtelement für Kabelschutzrohr in Schächten, Gebäuden oder an sonstigen Rohrenden liefern und montieren.
Kabelschutzrohr 'Wellrohr, Innendurchmesser 35mm bis 45mm'

Abdichtelement 'wasserdicht, Kabelschutzrohrabdichtung ADE 40/50 MNr. DT-AG. 736320151-0'

Rohr belegt mit 'LWL-Stichkabel A-DSF(ZN)(L) 12 fas'
Menge: 6,000 St

**04.04.0007 Abdichtelement liefern/montieren KSR d110*SDR 17,6**
StL-Nr. 211342462299
Abdichtelement für Kabelschutzrohr in Schächten, Gebäuden oder an sonstigen Rohrenden liefern und montieren.
Kabelschutzrohr = d110.
SDR = 17,6.
Abdichtelement 'Schrumpfschlauch wasserdicht mit Schrumpfverhältnis bis 4:1'

Rohr belegt mit '1 Kabel oder ein KSR DA 50'
Menge: 2,000 St

**04.04.0008 Abdichtelement liefern/montieren**
StL-Nr. 211342469099
Abdichtelement für Kabelschutzrohr in Schächten, Gebäuden oder an sonstigen Rohrenden liefern und montieren.
Kabelschutzrohr '=Maschineninstallationsrohr aus Stahl DA 50'

Abdichtelement 'Schrumpfschlauch wasserdicht mit Schrumpfverhältnis bis 4:1'

Rohr belegt mit 'einem LWL-Kabel'
Menge: 24,000 St

**04.04.0009 Abdichtelement liefern/montieren KSR d110*SDR 17,6*sanddicht**
StL-Nr. 211342462219
Abdichtelement für Kabelschutzrohr in Schächten, Gebäuden oder an sonstigen Rohrenden liefern und montieren.
Kabelschutzrohr = d110.
SDR = 17,6.
Abdichtelement sanddicht.
Rohr belegt mit '1 oder 2 Kabeln'
Menge: 19,000 St

**04.04.0010 Abdichtelement liefern/montieren KSR d110*SDR 17,6**
StL-Nr. 211342462299
Abdichtelement für Kabelschutzrohr in Schächten, Gebäuden oder an sonstigen Rohrenden liefern und montieren.
Kabelschutzrohr = d110.
SDR = 17,6.
Abdichtelement 'Gummipressdichtung druckwasserdicht'

Rohr belegt mit 'LWL-Stichkabel A-DSF(ZN)(L) 12fas'
Menge: 1,000 St

**04.04.0011 Rohrzugabdichtung ausbauen beseitigen**
StL-Nr. 21134241199900
Bestehende Rohrzugabdichtung nach Unterlagen des AG
ausbauen.
Rohrzugabdichtung nach dem Ausbau beseitigen.
Lichter Rohrdurchmesser '97mm'

Rohr belegt mit 'bis zu 4 Kabeln'

Abdichtung 'wasserdichte Abdichtung ADE 100'
Menge: 23,000 St

*Hinweis: Abdichtungen Wellrohr*

**04.04.0012 Pg-Verschraubung für Wellrohr d30**
Pg-Verschraubung für Wellrohr
liefern und einbauen.
Einteilige Kunststoff-Schnellverschraubung aus Polyamid 6,
schwarz, für Kunststoff-Wellrohrschläuche. Anschlußgewinde:
Pg.
Halogenfrei.
Passend für Wellrohr d30.
Menge: 4,000 St

**04.04.0013 Pg-Verschraubung für Wellrohr d20**
Pg-Verschraubung für Wellrohr
liefern und einbauen.
Einteilige Kunststoff-Schnellverschraubung aus Polyamid 6,
schwarz, für Kunststoff-Wellrohrschläuche. Anschlußgewinde:
Pg.
Halogenfrei.
Passend für Wellrohr d2
0.
Menge: 4,000 St

*Hinweis: Abdichtungen Microrohr*

**04.04.0014 Abdichtelement liefern/montieren unbelegt**
StL-Nr. 211342469091
Abdichtelement für Kabelschutzrohr in Schächten, Gebäuden oder an sonstigen Rohrenden liefern und montieren.
Kabelschutzrohr 'Microrohr 12x1,1'

Abdichtelement 'Einzelzugabdichtung, teilbar, gas- und wasserdicht bis 0,5bar, mit integriertem Sicherheitsventil.
Für die Abdichtung von belegtem oder unbelegtem Rohr'

Unbelegtes Rohr.
Menge: 21,000 St

**04.04.0015 Abdichtelement liefern/montieren**
StL-Nr. 211342469099
Abdichtelement für Kabelschutzrohr in Schächten, Gebäuden oder an sonstigen Rohrenden liefern und montieren.
Kabelschutzrohr 'Microrohr 12x1,1'

Abdichtelement 'Einzelzugabdichtung, teilbar, gas- und wasserdicht bis 0,5bar, mit integriertem Sicherheitsventil.
Für die Abdichtung von belegtem oder unbelegtem Rohr'

Rohr belegt mit '1 Microkabel A-DQ(ZN) 72fas'
Menge: 44,000 St

*Hinweis: Systemeinführungen*

**04.04.0016 Kabeleinführung KH Hörselgau öffnen und montieren**
Kabeleinführung KH Hörselgau öffnen und montieren
Vorhandene Kabeleinführung (Fabrikat "Nils Brendel") lösen und montieren.
Anpassungen des Durchführungsblocks an die neue
Verkabelung:
Nach Einführung des neuen LWL-Kabels 4 neue Durchführungsblöcke, Abmessungen jeweils bxhxt = 30mmx30mmx60mm, geeignet zur Durchführungen von Kabeln der Durchmesser 10-25mm oder als Füllblock (unbelegt) nutzbar liefern und einbauen.
Freigewordenen Füllblock 60mmx60mmx60mm fachgerecht entworgen.
Inkl. aller Anpassungsteile.
Alle ausgebauten Teile reinigen, Metallteile fetten, Dichtungsblöcke mit Montagegel behandeln und fachgerecht einbauen
Ausführungsort: KH Hörselgau.
Menge: 1,000 St

**04.04.0017 Kabeleinführung FH Erfurt-Ost öffnen und montieren**
Kabeleinführung ROXTEC
vorhandene Kabeleinführung Roxtec lösen und montieren
Anpassungen des Durchführungsblocks an die neue
Verkabelung:
Nach Einführung des neuen LWL-Kabels 1 Stück Durchführungsblock ROX 30, Abmessungen bxhxt = 30mm x 30mm x 60mm, geeignet zur Durchführungen von Kabeln der Durchmesser 10-25mm oder als Füllblock (unbelegt) nutzbar liefern und einbauen.
Freigewordenen Füllblock 30mmx30mmx30mm fachgerecht entworgen.
Inkl. aller Anpassungsteile.
Alle ausgebauten Teile reinigen, Metallteile fetten, Dichtungsblöcke mit Montagegel behandeln und fachgerecht einbauen
Ausführungsort: KH Erfurt-Ost
Menge: 1,000 St

**04.04.0018 Kabeleinführung FIT Legefeld öffnen und montieren**
Kabeleinführung Hauff SEGMENTO
vorhandene Kabeleinführung Hauff Segmento lösen und montieren
Kabeleinführung, Typ Hauff Segmento, mit 8 Durchgängen, Typ SEG 8x15 lösen.
Neues LWL-Kabel durch unbelegte Durchführung führen und Kabeleinführung wieder montieren.

Alle ausgebauten Teile reinigen, Durchführung mit Gleitmittel behandeln und fachgerecht einbauen
Ausführungsort: FIT Legefeld.
Menge: 1,000 St

#### Abschnitt 04.05 KSR Sonstiges

**04.05.0001 Microrohr 12x1,1 (unbelegt) auftrennen**
Microrohr 12x1,1 auftrennen
Vorhandenen Rohrzug 12x1,1 (unbelegt) auftrennen.
Rohrenden entgraten.
Auszuführen im vorhandenen Kunststoffschacht, in Brückenbauwerk oder im Kabelhaus.
Material = Mikrorohr PE-HD 12x1,1.
1 Stück = Rohrunterbrechung herstellen.
Menge: 23,000 St

**04.05.0002 Microrohr 12x1,1 (belegt) auftrennen**
Microrohr 12x1,1 anschneiden
belegt mit Bestandskabel A-DQ(ZN)2Y
Rohr anschneiden, auftrennen und um ca. 0,5 m einkürzen.
Rohrenden entgraten.
Das Kabel darf nicht beschädigt werden.
Erdarbeiten zur Freilegung des Rohres und
Kabelzieharbeiten werden gesondert vergütet.
Abrechnung nach Stück.
Menge: 5,000 St

**04.05.0003 Doppelsteckmuffe 12mm**
Doppelsteckmuffe 12mm
Doppelsteckmuffe, Außendurchmesser 12mm,
für Microrohr 12x1,1.
transparent, permanent, druckdicht bis 15bar, zugfest.
Mit Sicherungsring zur Demontage.
Typ DSM 12.
Liefern und montieren.
Menge: 49,000 St

**04.05.0004 Einblasmuffe, geteilt 12mm**
Einblasmuffe, teilbar.
Für die Verbindung von belegten Microrohren mit dem
Außendurchmesser d=12mm.
Bis 0,5 bar dauerhaft gas- und wasserdicht.
Für 30 Minuten bis 10 bar gas- und wasserdicht.
Zugfest.
Liefern und montieren.
Menge: 32,000 St

**04.05.0005 belegtes Rohr DA 110 anschneiden**
belegtes Rohr DA  110  anschneiden
Vorhandenes Kabelschutzrohr
Material = PE-HD DA 110, 110 x 6,3 DIN 8074/8075 oder DIN 16874 belegt mit Bestandskabel AJ-PLEb2Y 36 DA oder Stichkabel A-PMZB2Y 14 DA oder PE-HD-Rohr 50x4,6.
Rohr anschneiden, auftrennen und um ca. 1,5 m einkürzen.
Rohrenden entgraten.
Das Kabel darf nicht beschädigt werden.
Erdarbeiten zur Freilegung des Rohres und
Kabelzieharbeiten werden gesondert vergütet.
Abrechnung nach Stück.
Menge: 7,000 St

**04.05.0006 belegtes Rohr DA 50 anschneiden**
belegtes Rohr DA  50  anschneiden
Vorhandenes Kabelschutzrohr
Material = PE-HD 50 x 4,6 DIN 8074/8075 oder DIN 16874 belegt mit Bestandskabel A-DSF (ZN)(L) 4x12 9/125 und 3xMD.
Rohr anschneiden, auftrennen und um ca. 1,0 m einkürzen.
Rohrenden entgraten.
Das Kabel darf nicht beschädigt werden.
Erdarbeiten zur Freilegung des Rohres und
Kabelzieharbeiten werden gesondert vergütet.
Abrechnung nach Stück.
Menge: 48,000 St

**04.05.0007 Einblasmuﬀe, DA 50, geteilt**
Einblasmuﬀe, DA 50, geteilt
Lieferung und Einbau einer Einblasmuffe EBM 50, geteilt, zum Verschließen von Einblasstellen mit Kompressordruck bis 10 bar, Material
PVC-U/PPO, Farbe schwarz,
mit Doppeldichtung und 4  Verschlussklammern,
Länge l =  125mm.
Für Rohraußendurchmesser 50mm.
Typ: EBM 50
Menge: 52,000 St

**04.05.0008 Halbschalenrohr DA 50**
Halbschalenrohr DA  50
Kabelkanalhalbrohr, bestehend aus 2 Halbschalen aus PVC-U liefern und einbauen.
Länge 2 m.
Gas- und wasserdicht bis 0,5 bar dauerhaft und 10 bar / 30  min.
Menge: 26,000 St

**04.05.0009 Rohr DA 50 verlängern (unbelegt)**
Rohr DA 50 verlängern (unbelegt)
Rohr DA 50 verlängern
Verbindung eines neu verlegten Rohres PE-HD, 50x 4,6 DIN  16874 mit einem bereits vorhandenen Rohr DA 50 durch Einbau einer geeigneten Doppelsteckmuffe.
Die hergestellte Rohrverbindung darf das Einziehen von Kabeln nicht wesentlich behindern.
Einschließlich Lieferung der Steckmuffe und aller notwendigen Nebenarbeiten.
Tiefbau und Rohrverlegung werden gesondert vergütet.
Abrechnung nach Stück Rohrverlängerung.
Menge: 5,000 St

**04.05.0010 Halbrohrmuffe DA 110, geteilt**
Halbrohrmuffe DA 110, geteilt
Lieferung und Einbau einer Halbrohrmuffe, geteilt, Material
PVC-U, Farbe schwarz,
mit Verschlusskeilen und Elastomerdichtung,
Länge l =  180mm.
Für Rohraußendurchmesser 110mm.
Typ: KKHRM 110
Menge: 12,000 St

**04.05.0011 Halbschalenrohr DA 110**
Halbschalenrohr DA 110
Kabelkanalhalbrohr, bestehend aus 2 Halbschalen aus PVC-U liefern und einbauen.
Länge 2 m.
Gas- und wasserdicht bis 0,5 bar.
Menge: 6,000 St

**04.05.0012 Rohr DA 110 verlängern (unbelegt)**
Rohr DA 110 verlängern
Verlängerung von bereits verlegten Rohren
Verbindung eines neu verlegten Rohres PE-HD, 110x 6,3
DIN 8074/8075, mit einem bereits vorhandenen Rohr DA 110
durch Einbau einer geeigneten Doppelsteckmuffe.
Die hergestellte Rohrverbindung darf das Einziehen von
Kabeln nicht wesentlich behindern.
Einschließlich Lieferung der Steckmuffe und aller
notwendigen Nebenarbeiten.
Tiefbau und Rohrverlegung werden gesondert vergütet.
Abrechnung nach Stück Rohrverlängerung.
Menge: 5,000 St

**04.05.0013 Halbrohrmuffenabzweig 50/50-30°**
Halbrohrmuffenabzweig
DA 50, geteilt.
Zum nachträglichen Abzweigen eines Kabelschutzrohres DA 50 aus einem belegten Rohr DA 50.
Bestehend aus Abzweig, Verbindungsklammern und vormontierter Dichtmatte.
Abzweig im Winkel von 30°.
Material Kunststoff.
Farbe schwarz.
Länge 300mm.
Dicht bis 0,5 bar.
Liefern und einbauen.
Für Rohraußendurchmesser 50mm.
Typ: HRMA 50/50-30°.
Menge: 3,000 St

**04.05.0014 Halbrohrmuffenabzweig 110/50-30°**
Halbrohrmuffenabzweig
DA 110/DA 50, geteilt.
Zum nachträglichen Abzweigen eines Kabelschutzrohres DA 50 aus einem belegten Rohr DA 110.
Bestehend aus Abzweig, Verbindungsklammern und vormontierter Dichtmatte.
Abzweig im Winkel von 30°.
Material Kunststoff.
Farbe schwarz.
Länge 300mm.
Dicht bis 0,5 bar.
Liefern und einbauen.
Für Rohraußendurchmesser 110mm des vorhandenen Rohres und 50mm des abzweigenden Rohres.
Typ: HRMA 110/50-30°.
Menge: 3,000 St

**04.05.0015 vorhandenen Halbrohrmuffenabzweig 50/50-30° öffnen und schließen**
Vorhandenen Halbrohrmuffenabzweig
DA 50, geteilt öffnen.
Verbindungsklammern lösen, Abzweig demontieren.
Alle Teile reiningen.
Nach Verlegung des LWL-Kabels wieder montieren.
Typ: HRMA 50/50-30°.
Menge: 2,000 St

**04.05.0016 Blechabdeckung für KSR im Außenbereich demontieren**
Blechabdeckung für Kabelschutzrohre im Außenbereich
fachgercht demontieren und für den Wiedereinbau Alle Teile reinigen und zwischenlagern.
Abrechnung je Abdeckung.
Montage wird separat vergütet
Menge: 2,000 St
- 1,000, Orte: 313
- 1,000, Orte: 239

**04.05.0017 Blechabdeckung für KSR im Außenbereich montieren**
Blechabdeckung für Kabelschutzrohre im Außenbereich
fachgercht wieder montieren. ggf. notwendiges Kleinmaterial wie z.B. Schrauben, Abdichtmaterial ersetzen.
Abrechnung je Abdeckung, die Demontage wird separat vergütet
Menge: 2,000 St
- 1,000, Orte: 313
- 1,000, Orte: 239

**04.05.0018 Blechabdeckung für Kabelverbindungen im Brückenkasten demontieren**
Blechabdeckung für Kabelverbindungen im Deckenbereich eines Brückenhohlkastens.
Fachgercht demontieren und für den Wiedereinbau zwischenlagern und reinigen.
Abrechnung je Abdeckung, die Montage wird separat vergütet
Menge: 1,000 St
Orte: 412

**04.05.0019 Blechabdeckung für Kabelverbindungen im Brückenkasten im Außenbereich montieren**
Blechabdeckung für Kabelverbindungen im Brückenkasten
fachgercht wieder montieren. Ggf. notwendiges Kleinmaterial wie z.B. Schrauben, Abdichtmaterial ersetzen.
Abrechnung je Abdeckung, die Demontage wird separat vergütet
Menge: 1,000 St
Orte: 412

### Bereich 05 GLASFASERKABEL

#### Abschnitt 05.01 Kabellieferung und -verlegung

*Hinweis: LWL-Stichkabel 12fas*

**05.01.0001 Kabel liefern/in Schutzrohr einbr.**
StL-Nr. 21134109900909
Kabel liefern und in vorhandenes Kabelschutzrohr einziehen/einblasen. Auf-, Abladen und Umsetzen der Kabeltrommel sowie Erschwernisse durch vorhandene Leitungen
werden nicht gesondert vergütet.
Vorhandene Schächte öffnen und schließen. Anzahl und
Lage der Schächte nach Unterlagen des AG.
Werkmessprotokolle sind mit der Lieferung der Kabel
vorzulegen.
Kabelspezifikation 'LWL-Kabel mit 12 Einmodenfasern A-DSF(ZN)(L)2Y 1x12 E9/125 Cu2Y 2x2x0,6/1,1 LG liefern.
Gemäß DIN VDE 0888(-3), Teil 3, VDE 0888-114 und EN
60794-3.
Für den Kabelaufbau gilt EN 188000, 188100 und 188101
sowie 187000.
Fasereigenschaften gemäß ITU-T G.652.D (low waterpeak) /
IEC 60793-1/-2.
Mechanische und Umwelteigenschaften gemäß DIN IEC/EN
60794-1-x.
Fasereigenschaften Corning SMF-28e+, OFS AllWave ZWP
oder gleichwertig:
Dämpfung bei 1310nm - max. 0,35dB/km
Dämpfung bei 1550nm - max. 0,20dB/km
Dämpfung bei 1625nm - max. 0,23dB/km
chromatische Dispersion (CD):
bei 1310nm - max. 3,5ps/nm x km
bei 1550nm - max. 18ps/nm x km
bei 1625nm - max. 22ps/nm x km
Innenliegendes Maßband gemäß TL 6145-3003.
Farbkodierung der Fasern und Bündeladern gemäß DIN IEC.
Mit Außenlängenmarkierung, Meterzahl aufsteigend vom A-
Ende zum E-Ende.
Außenkabel mit 2 Kupferaderpaaren mit Voll-PE-Isolierung
nach TL 6145-3100 der DTAG.
Spleiße innerhalb einer Fertigungslänge sind nicht erlaubt.
Die Kabelenden sind werkseitig mit Schrumpfkappen abzudichten. Die Kappen müssen so ausgeführt sein, dass das
Zentralelement nicht durch die Kappe durchstößt.
Lieferung auf Einwegtrommel
Einschließlich Transport und Abladen.
Lieferung der Werksmessprotokolle (zweifach) und der
Daten gemäß Baubeschreibung.
Das Bestellschreiben ist zur Abrechnung vorzulegen.
Stoffpreisgleitung wird nicht vereinbart.
Das Kabel ist rechtzeitig unter Berücksichtigung der
Lieferzeiten zu bestellen. Vor Bestellung des Kabels
sind ein Kabeldatenblatt und Faserdatenblatt dem AG
vorzulegen. Erst nach Freigabe durch den AG darf das
Kabel bestellt werden.'

Kabelschutzrohr 'PE-HD 50x4,6 oder 40x2,5 oder 32x2,0  PE-HD DIN16874 mit reibungsminderndem Innenprofil.'

Kabelteillänge 'über 2m bis 85m;
Abgerechnet wird die Gesamtlänge des im Schutzrohr oder Kabelschacht liegenden Kabels sowie das dem AG übergebene Restkabel entsprechend Aufmaß.'
Menge: 815,500 m

**05.01.0002 Zulage für Verlegung in bereits belegtes Rohr**
Zulage zu vorgenannter OZ
Kabelschutzrohr 50, 40 oder 32 ist bereits belegt.
Das neue LWL-Stichkabel ist nachzubelegen.
Bestandskabel im Rohr sind unter Betrieb.
Menge: 47,000 m

**05.01.0003 Kabel liefern/in Schutzrohr einbr.**
StL-Nr. 21134109900909
Kabel liefern und in vorhandenes Kabelschutzrohr einziehen/einblasen. Auf-, Abladen und Umsetzen der Kabeltrommel sowie Erschwernisse durch vorhandene Leitungen
werden nicht gesondert vergütet.
Vorhandene Schächte öffnen und schließen. Anzahl und
Lage der Schächte nach Unterlagen des AG.
Werkmessprotokolle sind mit der Lieferung der Kabel
vorzulegen.
Kabelspezifikation 'LWL-Kabel mit 12 Einmodenfasern A-DSF(ZN)(L)2Y 1x12 E9/125 Cu2Y 2x2x0,6/1,1 LG liefern.
Gemäß DIN VDE 0888(-3), Teil 3, VDE 0888-114 und EN
60794-3.
Für den Kabelaufbau gilt EN 188000, 188100 und 188101
sowie 187000.
Fasereigenschaften gemäß ITU-T G.652.D (low waterpeak) /
IEC 60793-1/-2.
Mechanische und Umwelteigenschaften gemäß DIN IEC/EN
60794-1-x.
Fasereigenschaften Corning SMF-28e+, OFS AllWave ZWP
oder gleichwertig:
Dämpfung bei 1310nm - max. 0,35dB/km
Dämpfung bei 1550nm - max. 0,20dB/km
Dämpfung bei 1625nm - max. 0,23dB/km
chromatische Dispersion (CD):
bei 1310nm - max. 3,5ps/nm x km
bei 1550nm - max. 18ps/nm x km
bei 1625nm - max. 22ps/nm x km
Innenliegendes Maßband gemäß TL 6145-3003.
Farbkodierung der Fasern und Bündeladern gemäß DIN IEC.
Mit Außenlängenmarkierung, Meterzahl aufsteigend vom A-
Ende zum E-Ende.
Außenkabel mit 2 Kupferaderpaaren mit Voll-PE-Isolierung
nach TL 6145-3100 der DTAG.
Spleiße innerhalb einer Fertigungslänge sind nicht erlaubt.
Die Kabelenden sind werkseitig mit Schrumpfkappen abzudichten. Die Kappen müssen so ausgeführt sein, dass das
Zentralelement nicht durch die Kappe durchstößt.
Lieferung auf Einwegtrommel
Einschließlich Transport und Abladen.
Lieferung der Werksmessprotokolle (zweifach) und der
Daten gemäß Baubeschreibung.
Das Bestellschreiben ist zur Abrechnung vorzulegen.
Stoffpreisgleitung wird nicht vereinbart.
Das Kabel ist rechtzeitig unter Berücksichtigung der
Lieferzeiten zu bestellen. Vor Bestellung des Kabels
sind ein Kabeldatenblatt und Faserdatenblatt dem AG
vorzulegen. Erst nach Freigabe durch den AG darf das
Kabel bestellt werden.'

Kabelschutzrohr 'PE-HD 110x6,3 oder 110x10,0 oder 75x6,8 innen glatt oder Verbundrohr DN 100 (Flexrohr).'

Kabelteillänge 'über 5m bis 430m;
Abgerechnet wird die Gesamtlänge des im Schutzrohr oder Kabelschacht liegenden Kabels sowie das dem AG übergebene Restkabel entsprechend Aufmaß.'
Menge: 1516,000 m

**05.01.0004 Zulage für Verlegung in bereits belegtes Rohr**
Zulage zu vorgenannter OZ
Kabelschutzrohr 110 oder 75 ist bereits belegt.
Das neue LWL-Stichkabel ist nachzubelegen.
Bestandskabel im Rohr sind unter Betrieb.
Menge: 1295,000 m

**05.01.0005 Kabel liefern/in Schutzrohr einbr.**
StL-Nr. 21134109900909
Kabel liefern und in vorhandenes Kabelschutzrohr einziehen/einblasen. Auf-, Abladen und Umsetzen der Kabeltrommel sowie Erschwernisse durch vorhandene Leitungen
werden nicht gesondert vergütet.
Vorhandene Schächte öffnen und schließen. Anzahl und
Lage der Schächte nach Unterlagen des AG.
Werkmessprotokolle sind mit der Lieferung der Kabel
vorzulegen.
Kabelspezifikation 'LWL-Kabel mit 12 Einmodenfasern A-DSF(ZN)(L)2Y 1x12 E9/125 Cu2Y 2x2x0,6/1,1 LG liefern.
Gemäß DIN VDE 0888(-3), Teil 3, VDE 0888-114 und EN
60794-3.
Für den Kabelaufbau gilt EN 188000, 188100 und 188101
sowie 187000.
Fasereigenschaften gemäß ITU-T G.652.D (low waterpeak) /
IEC 60793-1/-2.
Mechanische und Umwelteigenschaften gemäß DIN IEC/EN
60794-1-x.
Fasereigenschaften Corning SMF-28e+, OFS AllWave ZWP
oder gleichwertig:
Dämpfung bei 1310nm - max. 0,35dB/km
Dämpfung bei 1550nm - max. 0,20dB/km
Dämpfung bei 1625nm - max. 0,23dB/km
chromatische Dispersion (CD):
bei 1310nm - max. 3,5ps/nm x km
bei 1550nm - max. 18ps/nm x km
bei 1625nm - max. 22ps/nm x km
Innenliegendes Maßband gemäß TL 6145-3003.
Farbkodierung der Fasern und Bündeladern gemäß DIN IEC.
Mit Außenlängenmarkierung, Meterzahl aufsteigend vom A-
Ende zum E-Ende.
Außenkabel mit 2 Kupferaderpaaren mit Voll-PE-Isolierung
nach TL 6145-3100 der DTAG.
Spleiße innerhalb einer Fertigungslänge sind nicht erlaubt.
Die Kabelenden sind werkseitig mit Schrumpfkappen abzudichten. Die Kappen müssen so ausgeführt sein, dass das
Zentralelement nicht durch die Kappe durchstößt.
Lieferung auf Einwegtrommel
Einschließlich Transport und Abladen.
Lieferung der Werksmessprotokolle (zweifach) und der
Daten gemäß Baubeschreibung.
Das Bestellschreiben ist zur Abrechnung vorzulegen.
Stoffpreisgleitung wird nicht vereinbart.
Das Kabel ist rechtzeitig unter Berücksichtigung der
Lieferzeiten zu bestellen. Vor Bestellung des Kabels
sind ein Kabeldatenblatt und Faserdatenblatt dem AG
vorzulegen. Erst nach Freigabe durch den AG darf das
Kabel bestellt werden.'

Kabelschutzrohr 'kein Rohr! Kabel im Gebäude verlegen auf Kabelpritschen, an Steigetrassen, im Doppelboden, in Kanälen, in Installationsrohr und Technikschränken.'

Kabelteillänge 'über 8m bis 50m;
Abgerechnet wird die Gesamtlänge des auf Kabelpritschen, an Steigetrassen, im Doppelboden, in Kanälen, in Installationsrohr und in Technikschränken liegenden Kabels sowie das dem AG übergebene Restkabel entsprechend Aufmaß.'
Menge: 148,000 m

**05.01.0006 Kabel liefern/in Schutzrohr einbr.**
StL-Nr. 21134109900909
Kabel liefern und in vorhandenes Kabelschutzrohr einziehen/einblasen. Auf-, Abladen und Umsetzen der Kabeltrommel sowie Erschwernisse durch vorhandene Leitungen
werden nicht gesondert vergütet.
Vorhandene Schächte öffnen und schließen. Anzahl und
Lage der Schächte nach Unterlagen des AG.
Werkmessprotokolle sind mit der Lieferung der Kabel
vorzulegen.
Kabelspezifikation 'LWL-Kabel mit 12 Einmodenfasern A-DSF(ZN)(L)2Y 1x12 E9/125 Cu2Y 2x2x0,6/1,1 LG liefern.
Gemäß DIN VDE 0888(-3), Teil 3, VDE 0888-114 und EN
60794-3.
Für den Kabelaufbau gilt EN 188000, 188100 und 188101
sowie 187000.
Fasereigenschaften gemäß ITU-T G.652.D (low waterpeak) /
IEC 60793-1/-2.
Mechanische und Umwelteigenschaften gemäß DIN IEC/EN
60794-1-x.
Fasereigenschaften Corning SMF-28e+, OFS AllWave ZWP
oder gleichwertig:
Dämpfung bei 1310nm - max. 0,35dB/km
Dämpfung bei 1550nm - max. 0,20dB/km
Dämpfung bei 1625nm - max. 0,23dB/km
chromatische Dispersion (CD):
bei 1310nm - max. 3,5ps/nm x km
bei 1550nm - max. 18ps/nm x km
bei 1625nm - max. 22ps/nm x km
Innenliegendes Maßband gemäß TL 6145-3003.
Farbkodierung der Fasern und Bündeladern gemäß DIN IEC.
Mit Außenlängenmarkierung, Meterzahl aufsteigend vom A-
Ende zum E-Ende.
Außenkabel mit 2 Kupferaderpaaren mit Voll-PE-Isolierung
nach TL 6145-3100 der DTAG.
Spleiße innerhalb einer Fertigungslänge sind nicht erlaubt.
Die Kabelenden sind werkseitig mit Schrumpfkappen abzudichten. Die Kappen müssen so ausgeführt sein, dass das
Zentralelement nicht durch die Kappe durchstößt.
Lieferung auf Einwegtrommel
Einschließlich Transport und Abladen.
Lieferung der Werksmessprotokolle (zweifach) und der
Daten gemäß Baubeschreibung.
Das Bestellschreiben ist zur Abrechnung vorzulegen.
Stoffpreisgleitung wird nicht vereinbart.
Das Kabel ist rechtzeitig unter Berücksichtigung der
Lieferzeiten zu bestellen. Vor Bestellung des Kabels
sind ein Kabeldatenblatt und Faserdatenblatt dem AG
vorzulegen. Erst nach Freigabe durch den AG darf das
Kabel bestellt werden.'

Kabelschutzrohr 'kein Rohr! Kabel in der Brücke verlegen auf Kabelpritschen, an Steigetrassen, in Kanälen, in Installationsrohr und in Wellrohr.'

Kabelteillänge 'über 2m bis 600m;
Abgerechnet wird die Gesamtlänge des auf Kabelpritschen, an Steigetrassen, im Doppelboden, in Kanälen, in Installationsrohr und in Wellrohr liegenden Kabels sowie das dem AG übergebene Restkabel entsprechend Aufmaß.'
Menge: 923,000 m

**05.01.0007 Zulage Verlegung im Hohlkasten und Widerlager Werratalbrücke**
Zulage zu vorgenannter OZ
Die Kabelrinne befindet sich im Hohlkasten einer Talbrücke (Standort A4, Werratalbrücke).
Im Bereich der Pfeiler schwenkt die Kabelrinne jeweils seitlich.
Teilweise ist der Einsatz von Leitern oder Gerüsten erforderlich (Kabelrinne befindet sich in einer Höhe von bis zu 4m).
Die Zulage beinhaltet alle Mehraufwendungen, die zur Kabelverlegung im Hohlkasten der Werratalbrücke erforderlich sind (Einbringen der benötigten Verlegetechnik und Hilfsmittel usw.).
Menge: 607,000 m

**05.01.0008 Zulage Verlegung im Hohlkasten und Widerlager Talbrücke Tautendorf**
Zulage zu vorgenannter OZ
Die Kabelrinne bzw. Streigetrasse befindet sich im Hohlkasten und im Widerlagerbereich einer Talbrücke (Standort A9, Talbrücke Tautendorf).
Die Kabelrinne und Steigetrassen verlaufen über mehrere Etagen. Weiterhin gibt es mehrere Richtungsänderungen und Verschwenkungen der Kabelrinne und Steigetrasse.
Mehraufwendungen für Leitern oder Gerüste im Bereich des Widerlagers sind einzurechnen.
Menge: 55,000 m

**05.01.0009 Zulage abschnittsweise Inst.-rohr kleiner Abschnitte und Richtungsänderugen**
Zulage zu vorgenannter OZ
Die Verlegung in Installationsrohr erfolgt in jeweils kleineren Abschnitten aufgrund von Richtungsänderungen und Verschwenkungen.
Lieferung und Einbau des Installationsrohres wird gesondert vergütet.
Menge: 29,000 m

**05.01.0010 Zulage abschnittsweise Inst.-rohr (belegt), kleine Abschnitte und Richtungsänderugen**
Zulage zu vorgenannter OZ
Die Verlegung in Installationsrohr erfolgt in jeweils kleineren Abschnitten aufgrund von Richtungsänderungen und Verschwenkungen.
Einziehen des Kabels in bereits belegtes Installationsrohr aus Kunststoff, Durchmesser über 30mm bis 40mm.
Menge: 35,000 m

**05.01.0011 Kabel liefern/in Schutzrohr einbr.**
StL-Nr. 21134109900909
Kabel liefern und in vorhandenes Kabelschutzrohr einziehen/einblasen. Auf-, Abladen und Umsetzen der Kabeltrommel sowie Erschwernisse durch vorhandene Leitungen
werden nicht gesondert vergütet.
Vorhandene Schächte öffnen und schließen. Anzahl und
Lage der Schächte nach Unterlagen des AG.
Werkmessprotokolle sind mit der Lieferung der Kabel
vorzulegen.
Kabelspezifikation 'LWL-Kabel mit 12 Einmodenfasern A-DSF(ZN)(L)2Y 1x12 E9/125 Cu2Y 2x2x0,6/1,1 LG liefern.
Gemäß DIN VDE 0888(-3), Teil 3, VDE 0888-114 und EN
60794-3.
Für den Kabelaufbau gilt EN 188000, 188100 und 188101
sowie 187000.
Fasereigenschaften gemäß ITU-T G.652.D (low waterpeak) /
IEC 60793-1/-2.
Mechanische und Umwelteigenschaften gemäß DIN IEC/EN
60794-1-x.
Fasereigenschaften Corning SMF-28e+, OFS AllWave ZWP
oder gleichwertig:
Dämpfung bei 1310nm - max. 0,35dB/km
Dämpfung bei 1550nm - max. 0,20dB/km
Dämpfung bei 1625nm - max. 0,23dB/km
chromatische Dispersion (CD):
bei 1310nm - max. 3,5ps/nm x km
bei 1550nm - max. 18ps/nm x km
bei 1625nm - max. 22ps/nm x km
Innenliegendes Maßband gemäß TL 6145-3003.
Farbkodierung der Fasern und Bündeladern gemäß DIN IEC.
Mit Außenlängenmarkierung, Meterzahl aufsteigend vom A-
Ende zum E-Ende.
Außenkabel mit 2 Kupferaderpaaren mit Voll-PE-Isolierung
nach TL 6145-3100 der DTAG.
Spleiße innerhalb einer Fertigungslänge sind nicht erlaubt.
Die Kabelenden sind werkseitig mit Schrumpfkappen abzudichten. Die Kappen müssen so ausgeführt sein, dass das
Zentralelement nicht durch die Kappe durchstößt.
Lieferung auf Einwegtrommel
Einschließlich Transport und Abladen.
Lieferung der Werksmessprotokolle (zweifach) und der
Daten gemäß Baubeschreibung.
Das Bestellschreiben ist zur Abrechnung vorzulegen.
Stoffpreisgleitung wird nicht vereinbart.
Das Kabel ist rechtzeitig unter Berücksichtigung der
Lieferzeiten zu bestellen. Vor Bestellung des Kabels
sind ein Kabeldatenblatt und Faserdatenblatt dem AG
vorzulegen. Erst nach Freigabe durch den AG darf das
Kabel bestellt werden.'

Kabelschutzrohr 'Maschineninstallationsrohr aus Edelstahl oder Edelstahlwellrohr, Rohrdurchmesser 30mm bis 60mm'

Kabelteillänge 'über 4m bis 317m;
Abgerechnet wird die Gesamtlänge des im Schutzrohr liegenden Kabels sowie das dem AG übergebene Restkabel entsprechend Aufmaß.'
Menge: 544,000 m

**05.01.0012 Zulage belegtes Rohr (Edelstahl) an Brückenunterseite**
Zulage zu vorgenannter OZ
Edelstahlrohr (teilweise starr, teilweise flexibel mit mehreren Biegungen, befestigt an der Fahrbahnplatte außerhalb des Brückenhohlkastens) ist belegt mit mehreren Kabeln. Nicht benötigtes Datenkabel muss ausgezogen und das LWL-Stichkabel gleichzeitig ausgezogen werden. Dabei ist die Trasse abschnittsweise zu demontieren, um das Ein- und Ausziehen zu relaisieren.
Mehraufwendungen für Brückenuntersichtgerät wird gesondert vergütet.
Menge: 12,000 m

**05.01.0013 Zulage belegtes Rohr (Edelstahl)**
Zulage zu vorgenannter OZ
Edelstahlrohr (teilweise starr, teilweise flexibel befestigt am Geländer einer Talbrücke bzw. im Bereich einer SWIS-Station) ist belegt mit mehreren Kabeln. Das neue LWL-Stichkabel ist nachzubelegen. Dazu sind die Rohrabsachnitte temporärer zu demontieren und anschließend wieder zu montieren, die Nachbelegung zu realisieren.
Menge: 149,000 m

**05.01.0014 Kabel liefern/in Schutzrohr einbr.**
StL-Nr. 21134109900909
Kabel liefern und in vorhandenes Kabelschutzrohr einziehen/einblasen. Auf-, Abladen und Umsetzen der Kabeltrommel sowie Erschwernisse durch vorhandene Leitungen
werden nicht gesondert vergütet.
Vorhandene Schächte öffnen und schließen. Anzahl und
Lage der Schächte nach Unterlagen des AG.
Werkmessprotokolle sind mit der Lieferung der Kabel
vorzulegen.
Kabelspezifikation 'LWL-Kabel mit 12 Einmodenfasern A-DSF(ZN)(L)2Y 1x12 E9/125 Cu2Y 2x2x0,6/1,1 LG liefern.
Gemäß DIN VDE 0888(-3), Teil 3, VDE 0888-114 und EN
60794-3.
Für den Kabelaufbau gilt EN 188000, 188100 und 188101
sowie 187000.
Fasereigenschaften gemäß ITU-T G.652.D (low waterpeak) /
IEC 60793-1/-2.
Mechanische und Umwelteigenschaften gemäß DIN IEC/EN
60794-1-x.
Fasereigenschaften Corning SMF-28e+, OFS AllWave ZWP
oder gleichwertig:
Dämpfung bei 1310nm - max. 0,35dB/km
Dämpfung bei 1550nm - max. 0,20dB/km
Dämpfung bei 1625nm - max. 0,23dB/km
chromatische Dispersion (CD):
bei 1310nm - max. 3,5ps/nm x km
bei 1550nm - max. 18ps/nm x km
bei 1625nm - max. 22ps/nm x km
Innenliegendes Maßband gemäß TL 6145-3003.
Farbkodierung der Fasern und Bündeladern gemäß DIN IEC.
Mit Außenlängenmarkierung, Meterzahl aufsteigend vom A-
Ende zum E-Ende.
Außenkabel mit 2 Kupferaderpaaren mit Voll-PE-Isolierung
nach TL 6145-3100 der DTAG.
Spleiße innerhalb einer Fertigungslänge sind nicht erlaubt.
Die Kabelenden sind werkseitig mit Schrumpfkappen abzudichten. Die Kappen müssen so ausgeführt sein, dass das
Zentralelement nicht durch die Kappe durchstößt.
Lieferung auf Einwegtrommel
Einschließlich Transport und Abladen.
Lieferung der Werksmessprotokolle (zweifach) und der
Daten gemäß Baubeschreibung.
Das Bestellschreiben ist zur Abrechnung vorzulegen.
Stoffpreisgleitung wird nicht vereinbart.
Das Kabel ist rechtzeitig unter Berücksichtigung der
Lieferzeiten zu bestellen. Vor Bestellung des Kabels
sind ein Kabeldatenblatt und Faserdatenblatt dem AG
vorzulegen. Erst nach Freigabe durch den AG darf das
Kabel bestellt werden.'

Kabelschutzrohr 'kein Kabelschutzrohr! Verlegung erfolgt im Bereich eines vorhandenen Schrankes oder Mastgehäuses, Verlegung in Leerrohr Fundament, in Hohlraum des Mastes, in Schranksockel, Innerhalb Gehäuse, Kabelweg belegt oder unbelegt'

Kabelteillänge 'über 1,5m bis 6m;
Abgerechnet wird die Gesamtlänge des im Bereich eines Fundamentes, eines Mastes, in einem Schrank oder Gehäuse liegenden Kabels sowie das dem AG übergebene Restkabel entsprechend Aufmaß. Freilegung des Fundementes und Kabeldurchführungen und Abdichtungen werden gesondert vergütet.'
Menge: 102,000 m

**05.01.0015 Zulage Kabelreserve LWL-Stichkabel**
Zulage Kabelreserve LWL
Zulage für die Ausformung und Befestigung -  nicht Verlegung -  von Kabelreserven im LWL-Kabel.
Nur in Verbindung mit den vorgenannten LWL-Verlegepositionen abrechenbar.
Mindestbiegeradius beachten.
Einzellängen von ca. 30-50 m.
Abgerechnet wird die Mehrlänge.
Lieferung und Einbau von Kabelreservehalterungen wird gesondert vergütet.
Menge: 785,000 m

*Hinweis: LWL-Minikabel*

**05.01.0016 Kabel liefern/in Schutzrohr einbr.**
StL-Nr. 21134109900909
Kabel liefern und in vorhandenes Kabelschutzrohr einziehen/einblasen. Auf-, Abladen und Umsetzen der Kabeltrommel sowie Erschwernisse durch vorhandene Leitungen
werden nicht gesondert vergütet.
Vorhandene Schächte öffnen und schließen. Anzahl und
Lage der Schächte nach Unterlagen des AG.
Werkmessprotokolle sind mit der Lieferung der Kabel
vorzulegen.
Kabelspezifikation 'LWL-Microkabel mit 72 Einmodenfasern A-DQ(ZN)2Y6x12 E9/125-OS2 liefern.
Gemäß DIN VDE 0888(-3), Teil 3, VDE 0888-114 und EN
60794-3.
Für den Kabelaufbau gilt EN 188000, 188100 und 188101
sowie 187000.
Fasereigenschaften gemäß ITU-T G.652.D (low waterpeak) /
IEC 60793-1/-2.
Mechanische und Umwelteigenschaften gemäß DIN IEC/EN
60794-1-x.
Fasereigenschaften Corning SMF-28e+, OFS AllWave ZWP
oder gleichwertig:
Dämpfung bei 1310nm - max. 0,35dB/km
Dämpfung bei 1550nm - max. 0,20dB/km
Dämpfung bei 1625nm - max. 0,23dB/km
chromatische Dispersion (CD):
bei 1310nm - max. 3,5ps/nm x km
bei 1550nm - max. 18ps/nm x km
bei 1625nm - max. 22ps/nm x km
Farbkodierung der Fasern und Bündeladern gemäß DIN IEC.
Mit Außenlängenmarkierung, Meterzahl aufsteigend vom A-
Ende zum E-Ende.
Spleiße innerhalb einer Fertigungslänge sind nicht erlaubt.
Die Kabelenden sind werkseitig mit Schrumpfkappen abzudichten. Die Kappen müssen so ausgeführt sein, dass das
Zentralelement nicht durch die Kappe durchstößt.
Lieferung auf Einwegtrommel
Einschließlich Transport und Abladen.
Lieferung der Werksmessprotokolle (zweifach) und der
Daten gemäß Baubeschreibung.
Das Bestellschreiben ist zur Abrechnung vorzulegen.
Stoffpreisgleitung wird nicht vereinbart.
Das Kabel ist rechtzeitig unter Berücksichtigung der
Lieferzeiten zu bestellen. Vor Bestellung des Kabels
sind ein Kabeldatenblatt und Faserdatenblatt dem AG
vorzulegen. Erst nach Freigabe durch den AG darf das
Kabel bestellt werden.'

Kabelschutzrohr 'Microrohr PE-HD 12x,1,1mit Gleitrippen innen, Druckstufe PN10.'

Kabelteillänge 'bis 3.600m; die Festlegung der Kabellieferlängen erfolgt erst nach Beauftragung.
Abgerechnet wird die Gesamtlänge des im Schutzrohr oder Kabelschacht liegenden Kabels sowie das dem AG übergebene Restkabel entsprechend Aufmaß.'
Menge: 61436,000 m

**05.01.0017 Zulage abschnittsweise kleine Abschnitte und Richtungsänderungen**
Zulage zu vorgenannter OZ
Die Verlegung in Microrohr erfolgt in jeweils kleineren Abschnitten aufgrund von Richtungsänderungen und Verschwenkungen.
Einschl. Mehraufwendungen für Auftrennen des Microrohres zur Kabelverlegung und anschließendem Durchverbinden.
Menge: 117,000 m

**05.01.0018 Zulage Kabelreserve LWL-Minikabel**
Zulage Kabelreserve LWL
Zulage für die Ausformung und Befestigung -  nicht Verlegung -  von Kabelreserven des LWL-Minikabels im Microrohr.
Nur in Verbindung mit den vorgenannten LWL-Verlegepositionen abrechenbar.
Mindestbiegeradius beachten.
Einzellängen von ca. 30-50 m.
Abgerechnet wird die Mehrlänge.
Lieferung und Einbau von Kabelreservehalterungen wird gesondert vergütet.
Menge: 1685,000 m

**05.01.0019 Kabelreserve auflösen, Bestandskabel im Rohr ziehen**
Vorhandene Kabelreserve im Kabelschacht auflösen, Bestandskabel, Typ A-DQ(ZN)2Y 4x12 E 9/125 OS 2, verlegt im Microrohr 12x1,1.
Kabel im Microrohr ziehen, Reserve wird an anderer Stelle als neue Reserve und Spleißreserve benötigt.
Länge der Reserve ca. 35m,
Länge der Zugstrecke ca. 331m.
Abgerechnet wird die Länge der aufgelösten und weitergezogenen Kabelreserve.
Neuausformung und Befestigung der Reserve wird gesondert vergütet.
Standort: Zahme Gera.
Menge: 35,000 m

*Hinweis: LWL-Breakoutkabel*

**05.01.0020 Kabel liefern/in Schutzrohr einbr.**
StL-Nr. 21134109900909
Kabel liefern und in vorhandenes Kabelschutzrohr einziehen/einblasen. Auf-, Abladen und Umsetzen der Kabeltrommel sowie Erschwernisse durch vorhandene Leitungen
werden nicht gesondert vergütet.
Vorhandene Schächte öffnen und schließen. Anzahl und
Lage der Schächte nach Unterlagen des AG.
Werkmessprotokolle sind mit der Lieferung der Kabel
vorzulegen.
Kabelspezifikation 'Vorkonfektioniertes Breakoutkabel Singlemode-Mehrfaserkabel
des Typs U-DQ(ZN)BH 12E9/125µm OS2
Halogenfrei, flammwidrig, metallfrei, komplett
trockener Aufbau. Außenkabel.
Peitschelänge A: 0,5m / B: 0,5m
Steckertyp A: 12 x E2000/HRL/APC 8° Simplex grün
Steckertyp B: 12 x LC/APC 8° Simplex grün
Kupplungen mit Keramikferrulen und integrierter
Laser-Schutzklappe
Breakoutkabel vorbereitet für das Einziehen in KSR'

Kabelschutzrohr 'PE-HD DN50 bzw. 110'

Kabelteillänge 'in Teillängen
Länge 1: 5 m
Länge 2: 5 m
Länge 3: 5 m
Länge 4: 434 m
Länge 5: 19 m
Festlegung der endgültigen Lieferlängen erst nach Längenermittlung durch den AN vor Ort.

Kabel in Schächten ausformen und Schrank einführen.
Abgerechnet wird die montierte Kabellänge nach
Außenmaßwerten. Verschnitt geht zu Lasten des AN.

Mehraufwendungen beim Einziehen bzw. Einblasen in bereits belegte KSR-Abschnitte werden separat vergütet.'
Menge: 468,000 m
- 5,000, Orte: 526
- 434,000, Orte: 528
- 5,000, Orte: 531
- 19,000, Orte: 5211
- 5,000, Orte: 5214

**05.01.0021 Zulage für Verlegung in bereits belegtes Rohr**
Zulage zu vorgenannter OZ
Kabelschutzrohr 110 oder 75 ist bereits belegt.
Das LWL-Breakoutkabel ist nachzubelegen.
Alle Bestandskabel im Rohr sind unter Betrieb.
Menge: 352,000 m

*Hinweis: Zubehör Kabelverlegung*

**05.01.0022 LWL-Kabelreservehalterung**
Für Kabelschacht passende Halterungen für senkrechte Ablage
einer Kabelreserve.
Für Mindestbiegeradius: 330 mm
Material: Stahldraht pulverbeschichtet mit Klettfixbändern.
Liefern und an Schachtwand, Gebäudewand oder in Brückenhohlkasten montieren.
Menge: 71,000 St

*Hinweis: Bestandskabel ziehen*

**05.01.0023 vorh. LWL-Kabel im Bestandsrohr ziehen (1-fach belegt)**
LWL-Kabel im vorhandenen Rohr PE-HD 50x4,6 ziehen
Rohrbelegung im Bestand: LWL-Kabel A-DSF(ZN)(L) 24fas oder 48fas
Zur Bereitstellung von Spleißreserve und Kabelreserve an Stelle, an denen im Bestand keine Kabelreserve zur Verfügung steht.
Vorhandene Kabelreserve auflösen und benötigte Länge zum geplanten Montageort weiterziehen.
Länge der aufzulösenden Reserve über 6m bis 35m
Länge der Trasse, in der das Kabel zu bewegen ist: über 150m bis 2.000m.
Ausformung und Befestigung der Reserven sowie Rohrabdichtung wird gesondert vergütet.
Ggf. erforderliche Zwischengruben und Rohranschnitte werden gesondert vergütet.
Abgerechnet wird die Länge des bewegten Kabels (Länge der Rohrtrasse + bewegte Reserve).
Menge: 2124,000 m

**05.01.0024 vorh. LWL-Kabel im Bestandsrohr ziehen (4-fach belegt)**
LWL-Kabel im vorhandenen Rohr PE-HD 50x4,6 ziehen
Rohrbelegung im Bestand: LWL-Kabel A-DSF(ZN)(L) 24fas oder 48fas + 3 Mikrorohre 12x1,1
Zur Bereitstellung von Spleißreserve und Kabelreserve an Stelle, an denen im Bestand keine Kabelreserve zur Verfügung steht.
Vorhandene Kabelreserve auflösen und benötigte Länge zum geplanten Montageort weiterziehen.
Länge der aufzulösenden Reserve über 6m bis 35m
Länge der Trasse, in der das Kabel zu bewegen ist: über 70m bis 2.000m.
Ausformung und Befestigung der Reserven sowie Rohrabdichtung wird gesondert vergütet.
Ggf. erforderliche Zwischengruben und Rohranschnitte werden gesondert vergütet.
Abgerechnet wird die Länge des bewegten Kabels (Länge der Rohrtrasse + bewegte Reserve).
Menge: 4756,000 m

#### Abschnitt 05.02 Montagearbeiten LWL-Kabel

*Hinweis: LWL-Kleinverteiler*

**05.02.0001 LWL-Kleinverteiler 1 Kabel**
Tragschienen-Verteiler 12xE9/125 OS2, E2000Comp/APC für 2 Kabel liefern und montieren
Metallisches Gehäuse zur Befestigung auf Tragschiene,
Mit Gehäuselochungen vorhanden für alternative Wandmontage,
Deckelgehäuse klappbar und rastend,
Frontblende verschraubt, abnehmbar und wechselbar,
Kabelzuführung aus mindestens drei Richtungen möglich,
Zugentlastungsklemme für Bündelader- und Mini-Breakoutkabel,
Einschl. LWL-Kupplungen,
Beschriftungsstreifen auf der Frontseite,
Tragschienenhalter montiert auf Rückseite,
Spleisskassette mit Deckel eingebaut, klappbar,
Spleisskassette inkl. metallischer Crimpspleißschutze,
Faserpigtails auf Kupplungen gesteckt, offene Enden spleißfertig abgesetzt und in Spleißkassette abgelegt, Faserpigtails farbig codiert.
Gehäuse: Abmessung (H x B x T) 125mm x 35mm x 140mm, Material Stahlblech 1mm, pulverbeschichtet, Farbe lichtgrau, ähnlich RAL 7035, Befestigung: TH35 nach DIN 60715
Frontplatte, mit Gehäuse verschraubt, Material Aluminium, pulverbeschichtet, Farbe lichtgrau, ähnlich RAL 7035
6 Stück Kupplungen E2000-Duplex-Compact IEC 61754-15, Snap-In-Montage, Hülse Zirkonia-Keramik, geschlitzt, Farbe grün,
12 Stück Pigtails, Länge 1,5 m, Farbe gem. IEC 60304, Fasertyp E9/125 OS2 G657.A1,
Einschl.
2 Stück Kabeldurchführung M20x1,5,
1 Stück Blindstopfen M20

Einschl. Absetzen der Kabel und der Bündeladern, bis zu 12 Fusionsspleiße faserweise durchverbinden, Spleißschutz montieren.
Ablage der nicht genutzten Bündeladern und Fasern als Reserve.
Einschließlich aller Nebenarbeiten und Wiederholungen, falls Nachbesserungen erforderlich sind. Ausführung gemäß Baubeschreibung und Herstelleranweisung.

Warn-Kombischild "Laserstrahlung Bestrahlung von Auge oder Haut durch direkte oder Streustrahlung vermeiden - Laser Klasse 4", gemäß DIN 40008, EN 60825, für den Innen- und begenzten Außeneinsatz, Material: selbstklebende  Folie, temperaturbeständig von -40 bis +80°C, Format: 70 x 50 mm auf dem Gehäusedeckel liefern.
Beschriftungen herstellen.
Menge: 39,000 St

**05.02.0002 LWL-Kleinverteiler 2 Kabel**
Tragschienen-Verteiler 12xE9/125 OS2, E2000Comp/APC für 2 Kabel liefern und montieren
Metallisches Gehäuse zur Befestigung auf Tragschiene,
Mit Gehäuselochungen vorhanden für alternative Wandmontage,
Deckelgehäuse klappbar und rastend,
Frontblende verschraubt, abnehmbar und wechselbar,
Kabelzuführung aus mindestens drei Richtungen möglich,
Zugentlastungsklemme für Bündelader- und Mini-Breakoutkabel,
Einschl. LWL-Kupplungen,
Beschriftungsstreifen auf der Frontseite,
Tragschienenhalter montiert auf Rückseite,
Spleisskassette mit Deckel eingebaut, klappbar,
Spleisskassette inkl. metallischer Crimpspleißschutze,
Faserpigtails auf Kupplungen gesteckt, offene Enden spleißfertig abgesetzt und in Spleißkassette abgelegt, Faserpigtails farbig codiert.
Gehäuse: Abmessung (H x B x T) 125mm x 35mm x 140mm, Material Stahlblech 1mm, pulverbeschichtet, Farbe lichtgrau, ähnlich RAL 7035, Befestigung: TH35 nach DIN 60715
Frontplatte, mit Gehäuse verschraubt, Material Aluminium, pulverbeschichtet, Farbe lichtgrau, ähnlich RAL 7035
6 Stück Kupplungen E2000-Duplex-Compact IEC 61754-15, Snap-In-Montage, Hülse Zirkonia-Keramik, geschlitzt, Farbe grün,
12 Stück Pigtails, Länge 1,5 m, Farbe gem. IEC 60304, Fasertyp E9/125 OS2 G657.A1,
Einschl.
2 Stück Kabeldurchführung M20x1,5,
1 Stück Blindstopfen M20

Einschl. Absetzen der Kabel und der Bündeladern, bis zu 12 Fusionsspleiße faserweise durchverbinden, Spleißschutz montieren.
Ablage der nicht genutzten Bündeladern und Fasern als Reserve.
Einschließlich aller Nebenarbeiten und Wiederholungen, falls Nachbesserungen erforderlich sind. Ausführung gemäß Baubeschreibung und Herstelleranweisung.

Warn-Kombischild "Laserstrahlung Bestrahlung von Auge oder Haut durch direkte oder Streustrahlung vermeiden - Laser Klasse 4", gemäß DIN 40008, EN 60825, für den Innen- und begenzten Außeneinsatz, Material: selbstklebende  Folie, temperaturbeständig von -40 bis +80°C, Format: 70 x 50 mm auf dem Gehäusedeckel liefern.
Beschriftungen herstellen.
Menge: 12,000 St

*Hinweis: LWL-Spleißboxen*

**05.02.0003 LWL-Spleißbox 19" 24fas**
LWL Spleißbox 19" für 1 HE und 24 Fasern E2000 liefern
und komplett montieren.
Einbautiefe 225,5 mm.
Einschl. Spleißkassetten Radius 40 mm für 24 Fasern (2
Kassetten zu je 12 Fasern).
Einschl. Spleißschutzhalter und Spleißschutz.
Einschl. Befestigungsmaterial, Beschriftungsstreifen.
Frontplatte bestückt mit 24 Kupplungen als
Einzelkupplungen und 24 Pigtails (E2000).
Einschl. einlegen der Pigtails und Arretierung an Patchpanel.

Einschl. Absetzen der Kabel und der Bündeladern, bis zu 12 Fusionsspleiße faserweise durchverbinden, Spleißschutz montieren.
Ablage der nicht genutzten Bündeladern und Fasern als Reserve.
Einschließlich aller Nebenarbeiten und Wiederholungen, falls Nachbesserungen erforderlich sind. Ausführung gemäß Baubeschreibung und Herstelleranweisung.

Warn-Kombischild "Laserstrahlung Bestrahlung von Auge oder Haut durch direkte oder Streustrahlung vermeiden - Laser Klasse 4", gemäß DIN 40008, EN 60825, für den Innen- und begenzten Außeneinsatz, Material: selbstklebende  Folie, temperaturbeständig von -40 bis +80°C, Format: 70 x 50 mm auf dem Gehäusedeckel liefern.
Beschriftungen herstellen.
Menge: 1,000 St

*Hinweis: LWL-Muffen*

**05.02.0004 Gel-Haubenmuffe liefern/montieren Spitzspleiß-Abzweigmuffe*2 Kabel**
Gel-Haubenmuffe liefern und nach Herstellervorgaben
montieren. Schutzklasse IP 68, geeignet zum Einführen
geschnittener und ungeschnittener Kabel und Bündel.
Kabelabdichtung mittels Gel-Dichtung sowie Möglichkeit
der Zugentlastung der Kabel. Einzelfasermanagement,
Grundgestell zur zweiseitigen Aufnahme von Single-
Circuit-Kassetten. Kapazität 2x36 Rastereinheiten für max. 144 Fasern im SC-Management. Länge 621mm, Durchmesser (ohne Klammer) 247mm. Fusions-Spleiß und Ablegen der
Spleiße in SC-Kassette mit Crimpspleißschutz einschließlich aller Nebenarbeiten nach Unterlagen des AG. Mittlere Spleißdämpfung < 0,1 dB. Schleifen der
Kupferbeilaufadern und Montage der Erdungsbausätze.
Kabelspezifikationen nach Unterlagen des AG. Dauerhaftes beschriften aller Komponenten nach Unterlagen des
AG. Muffenkarte erstellen und übergeben. Kabelreserven
im Schacht oder auf Kabelrinne als gebündelten Ring unter Einhaltung der zulässigen Biegeradien ablegen.
Spitzspleiß-Abzweigmuffe.
Anzahl Kabel oder Mikroröhrchen = 2.
Anzahl SC-Kassetten 36
Faseranzahl LWL-Minikabel: 72; Kabeltyp A-DQ(ZN)2Y 6x12 E9/125 OS2
Faseranzahl LWL-Stichkabel: 12; Kabeltyp A-DSF(ZN)(L)2Y 1x12 E9/125 + Cu2Y 2x2x0,6
- 4 Fasern des LWL-Minikabels auf 4 Fasern des
LWL-Stichkabels mit Fusionsspleiß faserweise
durchverbinden,
- 34 Fasern des LWL-Minikabels auf 34 weitere Fasern
des LWL-Minikabels mit Fusionsspleiß als Spitzspleiß faserweise durchverbinden.
Muffe im Schacht oder auf Kabelrinne ablegen.
Lieferung und Montage der Muffenhalterung wird gesondert vergütet.
Menge: 13,000 St

**05.02.0005 Gel-Haubenmuffe liefern/montieren Verbindungs-Abzweigmuffe*3 Kabel**
Gel-Haubenmuffe liefern und nach Herstellervorgaben
montieren. Schutzklasse IP 68, geeignet zum Einführen
geschnittener und ungeschnittener Kabel und Bündel.
Kabelabdichtung mittels Gel-Dichtung sowie Möglichkeit
der Zugentlastung der Kabel. Einzelfasermanagement,
Grundgestell zur zweiseitigen Aufnahme von Single-
Circuit-Kassetten. Kapazität 2x36 Rastereinheiten für max. 144 Fasern im SC-Management. Länge 621mm, Durchmesser (ohne Klammer) 247mm. Fusions-Spleiß und Ablegen der
Spleiße in SC-Kassette mit Crimpspleißschutz einschließlich aller Nebenarbeiten nach Unterlagen des AG. Mittlere Spleißdämpfung < 0,1 dB. Schleifen der
Kupferbeilaufadern und Montage der Erdungsbausätze.
Kabelspezifikationen nach Unterlagen des AG. Dauerhaftes beschriften aller Komponenten nach Unterlagen des
AG. Muffenkarte erstellen und übergeben. Kabelreserven
im Schacht oder auf Kabelrinne als gebündelten Ring unter Einhaltung der zulässigen Biegeradien ablegen.
Verbindungs-Abzweigmuffe.
Anzahl Kabel oder Mikroröhrchen = 3.
Anzahl SC-Kassetten 40
Faseranzahl LWL-Minikabel: 72; Kabeltyp A-DQ(ZN)2Y 6x12 E9/125 OS2
Faseranzahl LWL-Stichkabel: 12; Kabeltyp A-DSF(ZN)(L)2Y 1x12 E9/125 + Cu2Y 2x2x0,6
- bis zu je 4 Fasern kommend und gehend des LWL-Minikabels auf je 4 Fasern kommend und gehend des
LWL-Stichkabels mit Fusionsspleiß faserweise
durchverbinden,
- 68 Fasern des LWL-Minikabels (kommend) auf 68 Fasern
des LWL-Minikabels (gehend) mit Fusionsspleiß faserweise durchverbinden.
Muffe im Schacht oder auf Kabelrinne ablegen.
Lieferung und Montage der Muffenhalterung wird gesondert vergütet.
Menge: 5,000 St

**05.02.0006 Gel-Haubenmuffe liefern/montieren Abzweigmuffe*3 Kabel**
Gel-Haubenmuffe liefern und nach Herstellervorgaben
montieren. Schutzklasse IP 68, geeignet zum Einführen
geschnittener und ungeschnittener Kabel und Bündel.
Kabelabdichtung mittels Gel-Dichtung sowie Möglichkeit
der Zugentlastung der Kabel. Einzelfasermanagement,
Grundgestell zur zweiseitigen Aufnahme von Single-
Circuit-Kassetten. Kapazität 2x36 Rastereinheiten für max. 144 Fasern im SC-Management. Länge 621mm, Durchmesser (ohne Klammer) 247mm. Fusions-Spleiß und Ablegen der
Spleiße in SC-Kassette mit Crimpspleißschutz einschließlich aller Nebenarbeiten nach Unterlagen des AG. Mittlere Spleißdämpfung < 0,1 dB. Schleifen der
Kupferbeilaufadern und Montage der Erdungsbausätze.
Kabelspezifikationen nach Unterlagen des AG. Dauerhaftes beschriften aller Komponenten nach Unterlagen des
AG. Muffenkarte erstellen und übergeben. Kabelreserven
im Schacht oder auf Kabelrinne als gebündelten Ring unter Einhaltung der zulässigen Biegeradien ablegen.
Abzweigmuffe.
Anzahl Kabel oder Mikroröhrchen = 3.
Anzahl SC-Kassetten 36
Faseranzahl LWL-Minikabel: 48; Kabeltyp A-DQ(ZN)2Y 4x12 E9/125 OS2
Faseranzahl LWL-Stichkabel: 12; Kabeltyp A-DSF(ZN)(L)2Y 1x12 E9/125 + Cu2Y 2x2x0,6
- bis zu je 4 Fasern kommend und gehend des LWL-Minikabels auf je 4 Fasern kommend und gehend des
LWL-Stichkabels mit Fusionsspleiß faserweise
durchverbinden,
- restliche Fasern und Bündeladern ungeschnitten ablegen,
Muffe im Schacht oder auf Kabelrinne ablegen.
Lieferung und Montage der Muffenhalterung wird gesondert vergütet.
Menge: 1,000 St

**05.02.0007 Gel-Haubenmuffe liefern/montieren Abzweigmuffe*3 Kabel**
Gel-Haubenmuffe liefern und nach Herstellervorgaben
montieren. Schutzklasse IP 68, geeignet zum Einführen
geschnittener und ungeschnittener Kabel und Bündel.
Kabelabdichtung mittels Gel-Dichtung sowie Möglichkeit
der Zugentlastung der Kabel. Einzelfasermanagement,
Grundgestell zur zweiseitigen Aufnahme von Single-
Circuit-Kassetten. Kapazität 2x36 Rastereinheiten für max. 144 Fasern im SC-Management. Länge 621mm, Durchmesser (ohne Klammer) 247mm. Fusions-Spleiß und Ablegen der
Spleiße in SC-Kassette mit Crimpspleißschutz einschließlich aller Nebenarbeiten nach Unterlagen des AG. Mittlere Spleißdämpfung < 0,1 dB. Durchverbinden der
Kupferbeilaufadern und Montage der Erdungsbausätze.
Kabelspezifikationen nach Unterlagen des AG. Dauerhaftes beschriften aller Komponenten nach Unterlagen des
AG. Muffenkarte erstellen und übergeben. Kabelreserven
im Schacht oder auf Kabelrinne als gebündelten Ring unter Einhaltung der zulässigen Biegeradien ablegen.
Abzweigmuffe.
Anzahl Kabel oder Mikroröhrchen = 3.
Anzahl SC-Kassetten 36
Faseranzahl LWL-Kabel: 48; Kabeltyp A-DSF(ZN)(L)2Y 4x12 E9/125 + Cu2Y 1x2x0,6
Faseranzahl LWL-Stichkabel: 12; Kabeltyp A-DSF(ZN)(L)2Y 1x12 E9/125 + Cu2Y 2x2x0,6
- bis zu je 4 Fasern kommend und gehend des LWL-Kabels auf je 4 Fasern kommend und gehend des
LWL-Stichkabels mit Fusionsspleiß faserweise
durchverbinden,
- restliche Fasern und Bündeladern ungeschnitten ablegen,
Muffe im Schacht oder auf Kabelrinne ablegen.
Lieferung und Montage der Muffenhalterung wird gesondert vergütet.
Menge: 7,000 St

**05.02.0008 Gel-Haubenmuffe liefern/montieren Abzweigmuffe*3 Kabel**
Gel-Haubenmuffe liefern und nach Herstellervorgaben
montieren. Schutzklasse IP 68, geeignet zum Einführen
geschnittener und ungeschnittener Kabel und Bündel.
Kabelabdichtung mittels Gel-Dichtung sowie Möglichkeit
der Zugentlastung der Kabel. Einzelfasermanagement,
Grundgestell zur zweiseitigen Aufnahme von Single-
Circuit-Kassetten. Kapazität 2x36 Rastereinheiten für max. 144 Fasern im SC-Management. Länge 621mm, Durchmesser (ohne Klammer) 247mm. Fusions-Spleiß und Ablegen der
Spleiße in SC-Kassette mit Crimpspleißschutz einschließlich aller Nebenarbeiten nach Unterlagen des AG. Mittlere Spleißdämpfung < 0,1 dB. Durchverbinden der
Kupferbeilaufadern und Montage der Erdungsbausätze.
Kabelspezifikationen nach Unterlagen des AG. Dauerhaftes beschriften aller Komponenten nach Unterlagen des
AG. Muffenkarte erstellen und übergeben. Kabelreserven
im Schacht oder auf Kabelrinne als gebündelten Ring unter Einhaltung der zulässigen Biegeradien ablegen.
Abzweigmuffe.
Anzahl Kabel oder Mikroröhrchen = 3.
Anzahl SC-Kassetten 36
Faseranzahl LWL-Kabel: 24; Kabeltyp A-DSF(ZN)(L)2Y 4x6 E9/125 + Cu2Y 1x2x0,6
Faseranzahl LWL-Stichkabel: 12; Kabeltyp A-DSF(ZN)(L)2Y 1x12 E9/125 + Cu2Y 2x2x0,6
- bis zu je 4 Fasern kommend und gehend des LWL-Kabels auf je 4 Fasern kommend und gehend des
LWL-Stichkabels mit Fusionsspleiß faserweise
durchverbinden,
- restliche Fasern und Bündeladern ungeschnitten ablegen,
Muffe im Schacht oder auf Kabelrinne ablegen.
Lieferung und Montage der Muffenhalterung wird gesondert vergütet.
Menge: 1,000 St

**05.02.0009 Gel-Haubenmuffe liefern/montieren Verbindungs-Abzweigmuffe*3 Kabel**
Gel-Haubenmuffe liefern und nach Herstellervorgaben
montieren. Schutzklasse IP 68, geeignet zum Einführen
geschnittener und ungeschnittener Kabel und Bündel.
Kabelabdichtung mittels Gel-Dichtung sowie Möglichkeit
der Zugentlastung der Kabel. Einzelfasermanagement,
Grundgestell zur zweiseitigen Aufnahme von Single-
Circuit-Kassetten. Kapazität 2x36 Rastereinheiten für max. 144 Fasern im SC-Management. Länge 621mm, Durchmesser (ohne Klammer) 247mm. Fusions-Spleiß und Ablegen der
Spleiße in SC-Kassette mit Crimpspleißschutz einschließlich aller Nebenarbeiten nach Unterlagen des AG. Mittlere Spleißdämpfung < 0,1 dB.
Kabelspezifikationen nach Unterlagen des AG. Dauerhaftes beschriften aller Komponenten nach Unterlagen des
AG. Muffenkarte erstellen und übergeben. Kabelreserven
im Schacht oder auf Kabelrinne als gebündelten Ring unter Einhaltung der zulässigen Biegeradien ablegen.
Verbindungs-Abzweigmuffe.
Anzahl Kabel oder Mikroröhrchen = 3.
Anzahl SC-Kassetten 40
Faseranzahl LWL-Minikabel: 72; Kabeltyp A-DQ(ZN)2Y 6x12 E9/125 OS2
Faseranzahl LWL-Stichkabel (Minikabel): 72; Kabeltyp A-DQ(ZN)2Y 6x12 E9/125 OS2
- bis zu je 4 Fasern kommend und gehend des LWL-Minikabels auf je 4 Fasern kommend und gehend des LWL-Stichkabels mit Fusionsspleiß faserweise durchverbinden,
- 68 Fasern des LWL-Minikabels (kommend) auf 68 Fasern
des LWL-Minikabels (gehend) mit Fusionsspleiß faserweise durchverbinden.
Muffe im Schacht oder auf Kabelrinne ablegen.
Lieferung und Montage der Muffenhalterung wird gesondert vergütet.
Menge: 2,000 St

**05.02.0010 Gel-Haubenmuffe liefern/montieren Verbindungsmuffe*2 Kabel**
Gel-Haubenmuffe liefern und nach Herstellervorgaben
montieren. Schutzklasse IP 68, geeignet zum Einführen
geschnittener und ungeschnittener Kabel und Bündel.
Kabelabdichtung mittels Gel-Dichtung sowie Möglichkeit
der Zugentlastung der Kabel. Einzelfasermanagement,
Grundgestell zur zweiseitigen Aufnahme von Single-
Circuit-Kassetten. Kapazität 2x36 Rastereinheiten für max. 144 Fasern im SC-Management. Länge 621mm, Durchmesser (ohne Klammer) 247mm. Fusions-Spleiß und Ablegen der
Spleiße in SC-Kassette mit Crimpspleißschutz einschließlich aller Nebenarbeiten nach Unterlagen des AG. Mittlere Spleißdämpfung < 0,1 dB.
Kabelspezifikationen nach Unterlagen des AG. Dauerhaftes beschriften aller Komponenten nach Unterlagen des
AG. Muffenkarte erstellen und übergeben. Kabelreserven
im Schacht oder auf Kabelrinne als gebündelten Ring unter Einhaltung der zulässigen Biegeradien ablegen.
Verbindungs-Abzweigmuffe.
Anzahl Kabel oder Mikroröhrchen = 2.
Anzahl SC-Kassetten 40
Faseranzahl LWL-Minikabel: 72; Kabeltyp A-DQ(ZN)2Y 6x12 E9/125 OS2
- 72 Fasern des LWL-Minikabels (kommend) auf 72 Fasern
des LWL-Minikabels (gehend) mit Fusionsspleiß faserweise durchverbinden.
Muffe im Schacht oder auf Kabelrinne ablegen.
Lieferung und Montage der Muffenhalterung wird gesondert vergütet.
Menge: 4,000 St

**05.02.0011 LWL-Kabel an vorh. LWL-Muffe anschl in Betrieb*bis 4 Spl. tr. bis 8 Fasern spl***
LWL-Kabel an vorhandene LWL-Muffe anschließen. LWL-
Stichkabel in Muffe einführen, absetzen, Fasern auf Kassetten im Einzelfasermanagement ablegen, vorhandene Spleiße brechen und zum Spleißen vorbereiten.
Fusions-Spleiß von Singlemodefasern mittels Spleißgerät
mit Kern-zu-Kern-Justage herstellen.
Mittlere Spleißdämpfung < 0,1 dB. Crimpspleißschutz montieren und ablegen. Alle erforderlichen Beschriftungen insbesondere für Kabel, Bündeladern, Fasern, Kassetten ausführen. Nach Spleißarbeiten Muffe fachgerecht schließen. Muffenkarte ausfüllen. Kabelreserven im Schacht als gebündelten Ring unter Einhaltung der zulässigen Biegeradien ablegen.
Kabel ist in Betrieb.
Abzweigmuffe.
Faseranzahl LWL-Stichkabel: 12; Kabeltyp A-DSF(ZN)(L)2Y 1x12 E9/125 + Cu2Y 2x2x0,6
Bis zu je 4 Fasern kommend und gehend des LWL-Stammkabels auf je 4 Fasern kommend und gehend des
LWL-Stichkabels mit Fusionsspleiß faserweise durchverbinden,
Anzahl der zu trennenden Spleiße = bis 4.
Anzahl der zu spleißenden Fasern = bis 8.
Muffe im Schacht oder auf Kabelrinne ablegen.
Menge: 4,000 St

**05.02.0012 Muffenhalter liefern und montieren (Schacht)**
Muffenhalter liefern und montieren (Schacht)
Muffenhalter für LWL-Muffe
liefern und montieren.
Muffenhalter zur Montage an Schachtinnenwand einschl.
der Befestigungsdübel und sonstigen Kleinteilen.
für Kunststoffschacht, Maße i.L. 800x1165 mm oder i.L.
800x1600 mm oder für Betonschacht, Maße i.L. 1500x1500
mm oder 2000x2000mm.
Alle Metallteile korrosionsfest (feuerverzinkt oder aus
Edelstahl).
Beschläge müssen eingelassen sein.
Menge: 23,000 St

**05.02.0013 Muffenhalter liefern und montieren (Brücke)**
Muffenhalter liefern und montieren (Brücke)
Muffenhalter für LWL-Muffe
liefern und montieren.
Muffenhalter zur Montage an vorhandener Kabelrinne bzw. an vorhandenen Ankerschienen einschl. der Befestigungsdübel und sonstigen Kleinteilen.
Alle Metallteile korrosionsfest (feuerverzinkt oder aus
Edelstahl).
Beschläge müssen eingelassen sein.
Menge: 5,000 St

**05.02.0014 Muffe auf Kabelrinne ablegen und befestigen**
LWL-Muffe
fertig montiert auf vorhandener Kabelrinne ablegen und befestigen.
Einschl. Befestigungsmaterial, Spannbänder und Kleinteile.
Alle Metallteile korrosionsfest (feuerverzinkt oder aus
Edelstahl).
Menge: 5,000 St

**05.02.0015 Vorhandene Muffe GF-GM 2 öffnen und**
Vorhandene Muffe GF-GM 2 öffnen und rückbauen
Kabel ist unter Betrieb
Anstelle der Muffe soll eine neue Muffe mit Einzelfasermanagement gebaut werden.
Lieferung und Bau der neuen Muffe mit Einzelfasermanagement wird gesondert vergütet.
Alle Teile der rückgebauten Muffe in Eigentum des AN übernehmen und fachgerecht entsorgen.
Menge: 2,000 St

*Hinweis: Allgemeine Beschreibung Spleißbaugruppenträger*
Allgemeine Beschreibung Spleißbaugruppenträger
LWL Spleiß-Baugruppenträger zum Verbinden von
Kabel mit Kabel,
Kabel mit Pigtail,
Pigtail mit Pigtail,
Schaltfaser.

Allgemeine Forderungen:
Der Spleiß-Baugruppenträger muß aus einem pulverbeschichteten Metallgehäuse, Teleskopeinschub sowie einer klappbaren Frontabdeckung bestehen. Er muss ein sog. Single Circuit-Management ermöglichen.
Die Fasern müssen vor unbeabsichtigtem Berühren geschützt sein, z.B. durch Führung der Fasern in Faserführungskanälen und dürfen nur in den Spleißkassetten zugänglich sein.
Im Baugruppenträger müssen sowohl Spleißkassetten als auch passive optische Komponenten ( Koppler, WDM) integrierbar sein. Die Spleißkassetten sollen aus austauschbaren Spleißmodulen zusammengesetzt sein, wobei die einzelne Spleißkassette durch einen Klappmechanismus zugänglich sein soll. Die Einführung der Fasern muss in der Drehachse der Kassette erfolgen.
Durch konstruktive Vorkehrungen muss sichergestellt sein, dass die minimal zulässigen Biegeradien für Fasern, bei Einhaltung der Montagevorschriften nicht unterschritten werden können und den Funktionserhalt für Übertragungen bis zum 4. optischen Fenster (1625nm) sicher gewährleisten.
Zugabfangungen für Pigtails müssen dafür sorgen, dass durch unbeabsichtigten Zug am Pigtail (70 N) keine Beeinflussung auf das optische Übertragungssignal verursacht wird.
RAL-Farbe 7035

**05.02.0016 Spleißbaugruppenträger ETSI liefern und montieren**
Spleißbaugruppenträger, ETSI-Format, 5 HE (metrisch), leer, liefern und in vorhandenen Schrank montieren.
Pulverbeschichtetes, seitlich geschlitztes Metallgehäuse, mit Teleskopeinschub und klappbarer Frontabdeckung für bis zu 96 Spleißverbindungen Kabel mit Pigtail in SC-Management, zur Aufnahme von SC-Spleißmodulen mit Spleißschutzhalter für Krimpspleißschutz
RAL-Farbe 7035
Abmessungen: Höhe x Breite x Tiefe: 125mm x 531mm x 280mm
Fassungsvermögen:
112 Fasern, 56 Kassetten bei Spleißen Kabel auf Kabel oder Kabel auf Pigtails im Single Circuit Management
336 Fasern, 28 Kassetten bei Spleißen Kabel auf Kabel im Single Element Management.
Gesondert vergütet werden:
- Lieferung und Einbau der Kassetten,
- Absetzen des Kabels und der Bündeladern,
- Fusionsspleiß faserweise durchverbinden,
- Spleißschutz montieren.
Menge: 4,000 St

**05.02.0017 Spleißbaugruppenträger 19" liefern und montieren**
Spleißbaugruppenträger, 19"-Format, leer, liefern und in vorhandenen Schrank montieren.
Pulverbeschichtetes, seitlich geschlitztes Metallgehäuse, mit Teleskopeinschub und klappbarer Frontabdeckung für bis zu 96 Spleißverbindungen Kabel mit Pigtail in SC-Management, zur Aufnahme von SC-Spleißmodulen mit Spleißschutzhalter für Krimpspleißschutz
RAL-Farbe 7035
Abmessungen: Höhe x Breite x Tiefe: 125mm x 481mm x 280mm
Fassungsvermögen:
112 Fasern, 56 Kassetten bei Spleißen Kabel auf Kabel oder Kabel auf Pigtails im Single Circuit Management
336 Fasern, 28 Kassetten bei Spleißen Kabel auf Kabel im Single Element Management.
Gesondert vergütet werden:
- Lieferung und Einbau der Kassetten,
- Absetzen des Kabels und der Bündeladern,
- Fusionsspleiß faserweise durchverbinden,
- Spleißschutz montieren.
Menge: 6,000 St

**05.02.0018 Spleißkassettenmodul für 8 Kassetten SC liefern und montieren**
Spleißkassettenmodul SC
Spleißkassettenmodul für SC-Management
Modulgrundplatte zur Faserführung einschließlich 8 Single Circuit Spleißkassetten,
für max.16 Fasern im Singlecircuit (SC)-Management,
inkl. Spleißhalter für Krimpspleißschutz sowie zusätzlich Ablage für 2 Record- oder Schrumpfspleiße
für v.g. Spleiß-Baugruppenträger.
Liefern und montieren.
Ablage der nicht genutzten Bündeladern und Fasern als Reserve in freien Spleißkassetten.
Spleißarbeiten werden gesondert vergütet.
Menge: 44,000 St

**05.02.0019 Spleißkassettenmodul für 4 Kassetten SC liefern und montieren**
Spleißkassettenmodul SC
Spleißkassettenmodul für SC-Management
Modulgrundplatte zur Faserführung einschließlich 4 Single Circuit Spleißkassetten,
für max.8 Fasern im Singlecircuit (SC)-Management,
inkl. Spleißhalter für Krimpspleißschutz sowie zusätzlich Ablage für 2 Record- oder Schrumpfspleiße
für v.g. Spleiß-Baugruppenträger.
Liefern und montieren.
Ablage der nicht genutzten Bündeladern und Fasern als Reserve in freien Spleißkassetten.
Spleißarbeiten werden gesondert vergütet.
Menge: 12,000 St

**05.02.0020 Pigtailzugentlastung**
Pigtailzugentlastung
Kontrollierte Führung und Aufnahme von Steckerkupplungen,
Pigtailzugentlastungen für 8 Kabelpigtails
für v.g. Spleiß-Baugruppenträger
liefern und montieren.
Menge: 94,000 St

*Hinweis: Allgemeine Beschreibung Patchbaugruppenträger*
Allgemeine Beschreibung Patchbaugruppenträger
Der Baugruppenträger muss aus einem pulverbeschichteten Metallgehäuse mit Teleskopeinschub zur Aufnahme der Patchkassetten, seitlicher Biegeradien kontrollierter Pigtail- bzw.
Patchkabelauslässe sowie einer Frontabdeckung bestehen.
Der Baugruppenträger kann je nach Anwendung wahlweise als Patch, Spleiß/Patchbaugruppenträger oder für den Abschluss von Minibreakoutkabel / IFC eingesetzt werden.
Die Steckeradapter, entsprechend den gewünschten Steckertypen, sind Bestandteil der Patchkassette.
Wahlweiser Einsatz der Patchkassette für Spleiß-Patch Ausführung.
Bei Einsatz von Minibreakoutkabeln / IFC muss eine Möglichkeit des Anspleißens neuer Stecker und eine Ablagemöglichkeiten für Spleiße vorhanden sein.
Die Ablage auf Patchkassetten muss gewährleisten, dass bei geschlossenem Baugruppenträgereinschub alle Steckverbindungen geschützt sind und nicht versehentlich beschädigt oder aufgetrennt werden können. Durch konstruktive Vorkehrungen muss sichergestellt sein, dass die minimal zulässigen Biegeradien für die Pigtails und
Patchkabel, bei Einhaltung der Montagevorschriften nicht
unterschritten werden können und den Funktionserhalt für
Übertragungen bis zum 4. optischen Fenster (1625nm) sicher
gewährleisten.
Zum Testen, Reinigen und Patchen muss der Zugriff auf Stecker von beiden Seiten der Steckeradapter möglich sein.
Auf den einzelnen Patch/ Spleiß-/ Patchkassetten müssen
Beschriftungsfelder vorhanden sein, die eine eindeutige Identifikation der einzelnen Steckverbindungen gewährleisten.
Maximaler Durchmesser Kabelpigtail / Patchkabel 2,8mm.

**05.02.0021 Patchbaugruppenträger ETSI liefern und montieren**
Patchbaugruppenträger ETSI, 5HE (metrisch) (125 mm), leer
Pulverbeschichtetes, seitlich geschlitztes Metallgehäuse,
mit Teleskop-Einschub und klappbarer Frontabdeckung
zur Aufnahme von 6 Patchkassetten mit je
12 x E2000 HRL-Steckeradapter (E9/125),
passend für das vorhandene Glasfasermanagementgestell GR2 oder GR 3,
RAL-Farbe 7035
Abmessungen: Höhe x Breite x Tiefe: 125mm x 531mm x 280mm
liefern und im vorhandenen Glasfasermanagementgestell montieren.
Menge: 4,000 St

**05.02.0022 Patchbaugruppenträger 19" liefern und montieren**
Patchbaugruppenträger 19", leer
Pulverbeschichtetes, seitlich geschlitztes Metallgehäuse,
mit Teleskop-Einschub und klappbarer Frontabdeckung
zur Aufnahme von 6 Patchkassetten mit je
12 x E2000 HRL-Steckeradapter (E9/125),
passend für das vorhandene Glasfasermanagementgestell GR2 oder GR 3,
RAL-Farbe 7035
Abmessungen: Höhe x Breite x Tiefe: 125mm x 481mm x 280mm
liefern und im vorhandenen Glasfasermanagementgestell montieren.
Menge: 6,000 St

**05.02.0023 Patchkassette liefern und montieren**
Patchkassette 12 E2000HRL-Steckeradapter (E9/125)
für Patchbaugruppenträger, mit je 12 E2000HRL-Steckeradapter (E9/125)
für v.g. Patchbaugruppenträger
liefern und montieren.
Menge: 67,000 St

*Hinweis: Allgemeine Beschreibung Kombi-Spleiß- und Patchbaugruppenträger*
Allgemeine Beschreibung Kombi-Spleiß- und Patchbaugruppenträger

Allgemeine Forderungen:
Der Spleiß-Baugruppenträger muß aus einem pulverbeschichteten Metallgehäuse, Teleskopeinschub sowie einer klappbaren Frontabdeckung bestehen. Er muss ein sog. Single Circuit-Management ermöglichen.
Die Fasern müssen vor unbeabsichtigtem Berühren geschützt sein, z.B. durch Führung der Fasern in Faserführungskanälen und dürfen nur in den Spleißkassetten zugänglich sein.
Im Baugruppenträger müssen sowohl Spleißkassetten als auch passive optische Komponenten ( Koppler, WDM) integrierbar sein. Die Spleißkassetten sollen aus austauschbaren Spleißmodulen zusammengesetzt sein, wobei die einzelne Spleißkassette durch einen Klappmechanismus zugänglich sein soll. Die Einführung der Fasern muss in der Drehachse der Kassette erfolgen.
Durch konstruktive Vorkehrungen muss sichergestellt sein, dass die minimal zulässigen Biegeradien für Fasern und Pigtails, bei Einhaltung der Montagevorschriften nicht unterschritten werden können und den Funktionserhalt für Übertragungen bis zum 4. optischen Fenster (1625nm) sicher gewährleisten.
Zugabfangungen für Pigtails müssen dafür sorgen, dass durch unbeabsichtigten Zug am Pigtail (70 N) keine Beeinflussung auf das optische Übertragungssignal verursacht wird.
RAL-Farbe 7035

Die Steckeradapter, entsprechend den gewünschten Steckertypen....

Zum Testen, Reinigen und Patchen muss der Zugriff auf Stecker von beiden Seiten der Steckeradapter möglich sein.

Maximaler Durchmesser Kabelpigtail / Patchkabel 2,8mm.

**05.02.0024 Kombi-Spleiß- und Patchbau gruppenträger**
Kombi Spleiß- und Patchbaugruppenträger, 19"-Format, leer, liefern und in vorhandenen Schrank montieren.
Pulverbeschichtetes, seitlich geschlitztes Metallgehäuse, mit Teleskopeinschub und klappbarer Frontabdeckung für bis zu 24 Spleißverbindungen Kabel mit Pigtail in SC-Management, zur Aufnahme von SC-Spleißmodulen mit Spleißschutzhalter für Krimpspleißschutz
Passend für das vorhandene Glasfasermanagementgestell GR2 oder GR 3,
RAL-Farbe 7035
Abmessungen: Höhe x Breite x Tiefe: 125mm x 481mm x 280mm
Fassungsvermögen:
24 Fasern, 12 Kassetten bei Spleißen Kabel auf Kabel oder Kabel auf Pigtails im Single Circuit Management
mit 24 x  E2000 HRL-Steckeradapter (E9/125),
liefern und im vorhandenen Glasfasermanagementgestell montieren.

Gesondert vergütet werden:
- Lieferung und Einbau der Kassetten,
- Absetzen des Kabels und der Bündeladern,
- Fusionsspleiß faserweise durchverbinden,
- Spleißschutz montieren.
Menge: 1,000 St

*Hinweis: Pigtails*

**05.02.0025 E2000 Kabelpigtail 9m liefern und montieren**
E2000 Kabelpigtail E9/125µm mit Einzelstecker je Ader.
E2000 HRL (APC) 0,1 dB. Farbcodierung grün
ohne mechanische Codierung,
Länge 9 m,
passend zu v.g. Spleißbaugruppenträger in Verbindung mit v.g. Patchbaugruppenträger.
Liefern und montieren, in Kassetten zählrichtig einlegen und an E2000-Patch-Panel bzw. in Patchkassette arretieren.
Fusionsspleiß faserweise durchverbinden, Spleißschutz montieren.
Einschließlich aller Nebenarbeiten und Wiederholungen, falls Nachbesserungen erforderlich sind. Ausführung gemäß Baubeschreibung und Herstelleranweisung.
Menge: 884,000 St

*Hinweis: Kombimodule*
Im Kh Schleiz ist ein Rangierverteiler der LWL-Verteiler vom Typ "ODF-SCM" als LWL-Abschluss verbaut.
Die nachfolgend aufgeführten Komponenten müssen kompatibel zum Bestand sein.

**05.02.0026 Spleißmodul links**
Spleißmodul, H 450mm x B 230mm x T 190mm,
Gehäuse Kunststoff ABS/PC RAL 7016, Seitenwand und Aufhängung Stahl, blau verzinkt,
Spleißmodul links. Spleißmodul mit herausklappbarem Spleißkassettenträger zur Aufnahme von bis zu 48 Spleißkassetten,
Führung der Fasern in leicht zugänglichen Faserkanälen.
Liefern und in vorhandenes ODF-Verteilergestell einbauen.
Gesondert vergütet werden:
- Lieferung und Einbau der Kassetten,
- Absetzen des Kabels und der Bündeladern,
- Fusionsspleiß faserweise durchverbinden,
- Spleißschutz montieren.
Menge: 1,000 St

**05.02.0027 Spleißkassette SCM-SC**
Spleißkassette (Teilnehmer) SCM-SC für max. 6 Fasern, Material: Kunststoff, Farbe: RAL 7035
Spleißkassette SCM-SC
Inkl. 2xSpleißschutz je Spleißkassette,
Liefern und in vorhandenen Baugruppenträger einbauen.
Spleißarbeiten werden gesondert vergütet.
Passen zu vorgenanntem Spleißmodul.
Menge: 42,000 St

**05.02.0028 Patcheinschub**
Patcheinschub 12 x E2000(TM) Compact 8°APC, 9/125 µm (OS2), Grade B/1,
Patcheinschub, Stahl DC01, pulverbeschichtet, RAL 7035,
Snap-in Verschluss zur Montage in vorhandenem Modulgehäuse.

Patcheinschub bestückt mit:
12 x E2000(TM) Compact Kupplungen (grün/SM) nach IEC 61754-4, mit integriertem Laserschutz, Zirkonia-(Keramik)-Führungshülse, halbtransparente Staubschutzkappe, qualifiziert nach IEC 61753-1 Kategorie U, Delta Einfügedämpfung: ≤ 0,1 dB nach IEC 61300-3-4,
Steckzyklen: min. 1000, Auszugskraft: min. 70 N,
Fusionsspleiße faserweise durchverbinden, Spleißschutz montieren.
Einschließlich aller Nebenarbeiten und Wiederholungen, falls Nachbesserungen erforderlich sind. Ausführung gemäß Baubeschreibung und Herstelleranweisung.
Menge: 4,000 St

*Hinweis: Erdung und Überspannungsschutz*

**05.02.0029 Erdverbindung mm2 herstellen**
Erdverbindung 6 mm2 herstellen
Kunststoff-Aderleitung H07V-U eindrähtig, Querschnitt 6
mm2, grün/gelb, Cu-Zahl 58 kg/km, liefern, verlegen in
vorhandenen Installationskanälen oder an Gestell, Wand
oder Fernmeldekabel befestigen.
Beidseitig anschließen, z. B. mit Kabelschuh an
Potentialausgleichs- bzw. Erdschiene befestigen oder an
Endverschluß anlöten, und beschriften.
Einschließlich Lieferung des Montage- und
Befestigungsmaterials.
Zur Herstellung der Erdverbindungen zwischen
- Erdungsbausatz Glasfaserschichtenmantel und PAS,
- Überspannungsableiter Glasfaserabschluss und PAS
Abrechnung: 1 Stück = 1 Kabel bis 5 m liefern,
verlegen, befestigen, beidseitig anschließen und
beschriften.
Menge: 66,000 St

**05.02.0030 Montagewanne LSA-PLUS**
Montagewanne LSA-PLUS, Baureihe 2 für 1
Anschlussleiste zu 10 Doppeladern liefern und einbauen in vorhandene Streckenstation oder in vorhandenes Mastgehäuse.
Einschl. Klein- und Montagematerial.
Menge: 34,000 St

**05.02.0031 Trägereinheit 19" für LSA-PLUS**
Trägereinheit 19", 3 HE für LSA-PLUS-Leisten für max.
150 DA, mit Rangierbügel, Montagefront 100 m hinter den
19"-Flanschen, Material Edelstahl.
Liefern und einbauen.
Einschließlich Erdung der Trägereinheit.
(Befestigungselemente, Schrauben usw.).
Anschluß an die Erdschiene Schrank wird gesondert
vergütet.
Menge: 1,000 St

**05.02.0032 Anschluss und ÜsS für Cu-DA**
Überspannungsschutz für Kupfer-DA
liefern und einbauen.
Bestehend aus:
- 1 Stück LSA-PLUS-Anschlussleiste 2/10 mit
Beschriftungsschild,
- 1 Stück Überspannungsschutzmagazin 2/10, bestückt mit
ÜsAg 8x6, MK, 230V, für LSA-Plus-Anschlussleiste 2/10,

Montage auf vorhandener Montagewanne in vorhandenem Wandgehäuse oder SST-Schrank.
Einschließlich Lieferung aller Bauteile
(Befestigungselemente, Schrauben usw.).
Anschluss an die Erdschiene wird gesondert
vergütet.
Beschriftungen herstellen.
Lieferung und Einbau der Montagwanne wird gesondert vergütet.
Menge: 52,000 St

**05.02.0033 Potentialausgleichsschiene**
Potentialausgleichsschiene Messing 8x2,5-16mm2/3x2,5-95mm2 Abdeck.
Potentialausgleichsschiene DIN VDE 0618-1, aus Messing, als
Klemmschiene 10 mm x 10 mm, mit Kunststoffabdeckung, mit
Anschluss für 8 x 2,5 bis 16 mm2 und 3 x 2,5 bis 95 mm2.
Liefern und montieren.
Menge: 2,000 St

**05.02.0034 Erdungsbausatz liefern und montieren.**
Erdungsbausatz liefern und montieren.
Erdungsbausatz für LWL-Schichtenmantel.
Menge: 130,000 St

*Hinweis: Spleiß- und Auflegearbeiten*

**05.02.0035 LWL-Kabel (48fas) für Spleißarbeiten vorbereiten**
LWL-Kabel (48fas) in Spleißbaugruppenträger oder Spleißbox einführen und für Spleißarbeiten vorbereiten
Einschl. Schneiden des Kabelendes.
Einschl. Absetzen des Kabels und der Bündeladern,
Einschl. aller Reinigungsarbeiten.
Für LWL-Kabel mit 48 Fasern.
Menge: 1,000 St

**05.02.0036 LWL-Kabel (12fas) für Spleißarbeiten vorbereiten**
LWL-Kabel (12fas) in LWL-OVT, Spleißbaugruppenträger, Spleißbox oder LWL-Kleinverteiler einführen und für Spleißarbeiten vorbereiten
Einschl. Schneiden des Kabelendes.
Einschl. Absetzen des Kabels und der Bündeladern,
Einschl. aller Reinigungsarbeiten.
Für LWL-Kabel mit 12 Fasern.
Menge: 70,000 St

**05.02.0037 LWL-Minikabel (72fas) für Spleißarbeiten vorbereiten**
LWL-Minikabel (72fas) in LWL-OVT, Spleißbaugruppenträger, Spleißbox oder LWL-Kleinverteiler einführen und für Spleißarbeiten vorbereiten
Einschl. Schneiden des Kabelendes.
Einschl. Absetzen des Kabels und der Bündeladern,
Einschl. aller Reinigungsarbeiten.
Für LWL-Minikabel mit 72 Fasern.
Menge: 11,000 St

**05.02.0038 Kupferpaar auflegen**
Kupferpaar auflegen.
Auflegen einer Cu-Ader im LWL-Kabel bzw. Cu-Innenkabel auf
vorhandene LSA-Plus-Trennleiste auflegen.
Menge: 70,000 St

#### Abschnitt 05.03 Kabelmessleistungen

**05.03.0001 Messung LWL-Einzelfaser durchführen*Einfügedämpfung mit Vor-/Nachlauf*1310,1550,1625 nm mikro. Begutacht.**
StL-Nr. 21134651912301
Messung einer LWL-Einzelfaser nach DIN ISO/IEC 14763-3,
DIN EN 61280-4-2 (für singlemode LWL) und DIN EN IEC
61280-4-1 (für multimode LWL) durchführen. Stecker reinigen.
Messergebnisse je Abschnitt auswerten und dem AG übergeben. Mittelwert der Ergebnisse aus Dämpfungs- und
Reflexionsmessung bilden. Dokumentation der Messergebnisse nach Unterlagen des AG. Messorte, Belegung und
weitere Spezifikationen der Anlage nach Unterlagen des
AG.
Umschaltarbeiten (Umpatchen) zur Freischaltung der jeweils zu messenden Fasern nach Abstimmung mit dem AG
durchführen. Einschließlich aller Aufwendungen für
Messpersonal, Messhelfer, Geräte, Herstellen der Messbedingungen und Wiederholungen bei Nachbesserungen.
Abgerechnet wird pro gemessener Faser. Fahrtkosten werden nicht gesondert vergütet.
Kabellänge zwischen den Messorten 'bis zu 7.000m'

Messung der Einfügedämpfung nach IEC 874-1, Methode 6.
Bidirektionale OTDR-Messung mit Vor- und Nachlauffaser
(jeweils 1000 m).
Messung bei drei Wellenlängen (1310 nm, 1550 nm, 1625
nm).
Mikroskopische Begutachtung nach Reinigung der Stecker
durchführen. Die Dokumentation erfolgt nach Unterlagen
des AG.
Menge: 1452,000 St

**05.03.0002 Messung Kupferbeilaufader durchf.**
StL-Nr. 2113465699
Messung einer Doppelader des Kupferbeilaufes eines
Glasfaserkabels durchführen.
Aderspezifikation: 2x1x0,6 oder 2x1x0,8.
Zu messen sind:
Isolationswiderstand zwischen a-c, a-Erde, b-Erde.
Schleifenwiderstand zwischen a-b.
Die Dokumentation der Messung ist als PDF-Datei dem AG
zu übergeben.
Kabellänge zwischen den Messorten 'bis zu 33.000 m.'
Menge: 46,000 St

### Bereich 06 DATENKABEL

#### Abschnitt 06.01 Kabellieferung und -verlegung

*Hinweis: Datenkabel*

**06.01.0001 Datenkabel ausklemmen, zurückziehen, provisorisch verlegen**
Vorhandes Datenkabel
in SWIS-STation ausklemmen.
Datenkabel zurückziehen aus Gehäuse und Mast.
Datenkabel außerhalb des Mastes provisorisch verlegen und in Gehäuse wieder einführen.
Datenkabel auflegen.
Bis zu 20 DA.
Station: PWC Erfurter Becken
Menge: 1,000 St

**06.01.0002 Kabel liefern/in Schutzrohr einbr.**
StL-Nr. 21134109900909
Kabel liefern und in vorhandenes Kabelschutzrohr einziehen/einblasen. Auf-, Abladen und Umsetzen der Kabeltrommel sowie Erschwernisse durch vorhandene Leitungen
werden nicht gesondert vergütet.
Vorhandene Schächte öffnen und schließen. Anzahl und
Lage der Schächte nach Unterlagen des AG.
Werkmessprotokolle sind mit der Lieferung der Kabel
vorzulegen.
Kabelspezifikation 'Vorkonfektioniertes Netztwerkkabelbündel als Trunkkabel des Typs: 6x Cat.7, AWG 22, geschirmt (SFTP)
Halogenfrei, flammwidrig
Peitschelänge A: 1m / B: 1m
Steckertyp A: 6 x RJ45-Buchse Keystone
Steckertyp B: 6 x RJ45-Buchse Keystone
Buchsen verschlossen mit Staubschutzkappe.'

Kabelschutzrohr 'Verlegung erfolgt in belegtes Rohr 110x6,3 oder 75x6,8 oder im Bereich eines vorhandenen Schrankes oder Mastgehäuses, Verlegung in Leerrohr Fundament, in Hohlraum des Mastes, in Schranksockel, Innerhalb Gehäuse, Kabelweg belegt.
Stecker auf vorhandenes 19"-Patchfeld anschließen und
beschriften.
Incl. benötigten Anschluss- und Befestigungsmaterials.'

Kabelteillänge 'in einer kompletten Länge. Endgültige Festlegung der Lieferlänge nach Begehung vor Ort'
Menge: 5,000 m

**06.01.0003 Kabel liefern/in Schutzrohr einbr.**
StL-Nr. 21134109900909
Kabel liefern und in vorhandenes Kabelschutzrohr einziehen/einblasen. Auf-, Abladen und Umsetzen der Kabeltrommel sowie Erschwernisse durch vorhandene Leitungen
werden nicht gesondert vergütet.
Vorhandene Schächte öffnen und schließen. Anzahl und
Lage der Schächte nach Unterlagen des AG.
Werkmessprotokolle sind mit der Lieferung der Kabel
vorzulegen.
Kabelspezifikation 'Vorkonfektioniertes Netztwerkkabelbündel als Trunkkabel des Typs: 6x Cat.7, AWG 22, geschirmt (SFTP)
Halogenfrei, flammwidrig
Peitschelänge A: 1m / B: 1m
Steckertyp A: 6 x RJ45-Buchse Keystone
Steckertyp B: 6 x RJ45-Buchse Keystone
Buchsen verschlossen mit Staubschutzkappe.'

Kabelschutzrohr 'Verlegung erfolgt in unbelegtes Rohr 110x6,3 oder 75x6,8 oder im Bereich eines vorhandenen Schrankes oder Mastgehäuses, Verlegung in Leerrohr Fundament, in Hohlraum des Mastes, in Schranksockel, Innerhalb Gehäuse, Kabelweg belegt.
Stecker auf vorhandenes 19"-Patchfeld anschließen und
beschriften.
Incl. benötigten Anschluss- und Befestigungsmaterials.'

Kabelteillänge 'in einer kompletten Länge. Endgültige Festlegung der Lieferlänge nach Begehung vor Ort'
Menge: 13,000 m

#### Abschnitt 06.02 Kabelmessleistungen

**06.02.0001 Messung Cu PL Kat 7 Link F**
Messung Kupferkabel Kat 7 PL (Permanent Link) -
Installationsstrecke, DIN EN 50173, Link Klasse F,
Darstellung der Messung als Tabelle und als Grafik,
Dokumentation vorab digital zur Prüfung und nach Freigabe auf Datenträger, im PDF-Format und mit Originaldateien, als Standard-Report, in 1-facher Ausfertigung.
Abrechnungseinheit: ein Stück gleich ein Link.
Menge: 3,000 St

### Bereich 07 SCHRÄNKE SWIS VDE ENERGIEVERTEILER

#### Abschnitt 07.01 Anpassungen im Bestand

**07.01.0001 Vorhandenen Kunststoffverteiler**
Vorhandenen Kunststoffverteiler versetzen
Kunststoffgehäuse (Bestand, verbaut im Mastgehäuse SWIS). Befestigungsschrauben lösen, innerhalb des Mastgehäuses bis zu 25 cm vertikal oder horizontal versetzen.
Einschl. Herstellen der Bohrungen auf Montageplatte (Aluminium),
Einschl. Schließen der nicht mehr benötigten Bohrungen.
Einschl. Schneiden von Innengewinde in der Montageplatte.
Größe des Verteilers ca. 12cm x 25cm x 10cm.
Einschl. Umverlegen von bis zu 5 eingeführten Kabeln (Datenkabel, Erdungsleiter, Rangierdrähte), ggf. einkürzen und neu auflegen bzw. Verlängern einschl. Montagematerial.
Menge: 20,000 St

**07.01.0002 Kabelverschraubung mit Gegenmutter M20**
Kabelverschraubung mit Gegenmutter M20
Kabelverschraubung M20x1,5,
Material: Polyamid,
Farbe: schwarz,
UV-beständig,
IP69K
liefern.
Herstellung einer Bohrung in der Bodenplatte.
Kabelverschraubung einbauen und Kabel oder Microduct einführen.
Menge: 15,000 St

**07.01.0003 Kabelverschraubung mit Gegenmutter M25**
Kabelverschraubung mit Gegenmutter M25
Kabelverschraubung M25x1,5,
Material: Polyamid,
Farbe: schwarz,
UV-beständig,
IP69K
liefern.
Herstellung einer Bohrung in der Bodenplatte.
Kabelverschraubung einbauen und Kabel oder Microduct einführen.
Menge: 59,000 St

**07.01.0004 Montageplatte seitlich**
Montageplatte liefern und einbauen
Für Montage in vorhandenes Mastgehäuse.
Material Stahl verzinkt nach EN 50022
Abmessungen nach Angabe des AG standortspezifisch (max 35cm x 25cm),
Materialdicke 2 mm.
Einschl. Zuschnitt und Anpassung und Entgraten.
Einschl. Lieferung von Kleinmaterial.
Einschl. Herstellen von Bohrungen und Schneiden von Innengewinde in vorhandenem Stahlrahmen.
Menge: 4,000 St

**07.01.0005 Montageplatte 19"**
Montageplatte liefern und einbauen
Für Montage in vorhandenes Mastgehäuse.
Material Stahl verzinkt nach EN 50022.
Für Montage in vorhandenen 19"-Rahmen.
Höhe und Einbautiefe werden im Rahmen einer Begehung standortspezifisch fesgelegt.
Materialdicke 2 mm.
Einschl. Zuschnitt und Anpassung und Entgraten.
Einschl. Lieferung von Kleinmaterial.
Einschl. Herstellen von Bohrungen und Schneiden von Innengewinde in vorhandenem Stahlrahmen.
Menge: 1,000 St

**07.01.0006 Hutschiene liefern und einbauen**
Hutschiene liefern und einbauen
Material: Stahl verzinkt nach EN 50022
Lochung: 18x5,2 mm
Lochteilung: 25 mm
Länge nach Angabe des AG (bis zu 35 cm).
Einschl. Lieferung von Kleinmaterial.
Einschl. Herstellen von Bohrungen und Schneiden von Innengewinde in vorhandenem Stahlrahmen oder Montageplatte.
Menge: 13,000 St

**07.01.0007 Kabeldurchführung an Mast erweitern**
Kabeldurchführung an Mast erweitern
Vorhandene Kabeldurchführung an Kabelauslass (Mast) (Kunststoffplatte, verschraubt an Mast), lösen, Bohrung für neues Kabel vor Ort herstellen und nach Kabelverlegung wieder befestigen.
Aufgrund der vorhandenen durchgeführten Kabel kann die Einführungsplatte nur gelöst aber nicht örtlich entfernt werden. Damit verbundene Aufwendungen sind in den Einheitspreis einzurechnen.
Menge: 14,000 St

**07.01.0008 Kabeldurchführung an Mast ersetzen**
Kabeldurchführung an Mast ersetzen
Vorhandene Kabeldurchführung an Kabelauslass (Mast) (Kunststoffplatte, verschraubt an Mast, Größe bis 300mmx80mm, Dicke bis 10mm), lösen und fachgerechet entsorgen.
Neu Platte gemäß Bestand herstellen, bis zu 6 Bohrungen passend zu durchgeführten Kabeln herstellen.
6 Befestigungsschrauben liefern.
Kabeldurchführungsplatte an vorhandenen Mast befestigen.
Kabelverlegung und Klemmarbeiten werden gesondert vergütet.
Menge: 3,000 St

**07.01.0009 NF-Leitungsübertrager umbauen**
NF-Leitungsübertrager umbauen
NF-Leitungsübertrager von Befestigung lösen, Rangierdrähte auslöten, NF-Leitungsübertrager an anderer geeigneter Stelle im Mastgehäuse montieren, Rangierdrähte anlöten, einschl. Klein- und Befestigungsmaterial.
Menge: 3,000 St

**07.01.0010 LSA-PLUS-Abschluss umbauen**
LSA-PLUS-Verteiler umbauen
vorhandene Montagewanne LSA-PLUS, bestückt mit bis zu 3 LSA-PLUS-Anschlussleisten von der Befestigung lösen, bis zu 30 Rangierdrähte ggf. lösen LSA-PLUS-Verteiler an anderer geeigneter Stelle im Mastgehäuse montieren, bis zu 30 Rangierdrähte neu führen und auflegen, einschl. Klein- und Befestigungsmaterial.
Menge: 3,000 St

**07.01.0011 Schaltschrank EV / SST / KVz aufbereiten**
Schaltschrank EV / SST / KVz aufbereiten
Restaurierung eines gebrauchten SST-, EV- oder KVz-Schrankes vor Ort.
Säubern der Oberflächen (Rückwand, Seitenwand links und
rechts, Dach, Türen inkl. Schließung).
Aufrauen der gesäuberten Oberflächen und Vorbereiten zur
Neulackierung.
Abkleben nicht zu lackierender Teile.
Lackieren / Streichen der Oberflächen (Türen, Rückwand,
Seitenwand links und rechts, Dach) mit DD-Kunststofflack RAL
7035 einschl. Lieferung
Aufbringen von Härter einschl. Lieferung.
Reinigung und Schmierung der Mechanik.
Menge: 4,000 St

**07.01.0012 SWIS-Station temporär demontieren und montieren**
Vorhandene SWIS-Station,
unter Betrieb, befestigt mittels Flanschplatte und 4 Schrauben auf Beton, Kunststoff, Gießharz oder Stahl.
SWIS-Station temporär außer Betrieb nehmen, Kabel im Mastgehäuse ausklemmen.
Erdungspunkt lösen.
Korrossionsschutzkappen entfernen, Schrauben lösen.
Fuge aus Beton, Gießharz o.ä. beseitigen
Schutzrohre ggf. freistemmen.
Mast mit Gehäuse und allen Anbauetn ablegen und sichern, dabei Bestandskabel vorsichtig ausfädeln.
Nach Einführung des neuen Stichkabels SWIS-Station wieder aufstellen.
Dazu Mast mit Mastgehäuse aufstellen, Kabel durchziehen und fädeln.
Flanschplatte mittels der vorhandenen Kleinteile montieren.
Fuge herstellen, wie im Bestand vorgefunden.
Schutzrohre einmörteln.
Erdungspunkt anschließen.
4 Korrosionsschutzkappen wieder aufbringen, bei schlechtem Zustand erneuern.
Bei Bedarf Kleinteile ersetzen (Schrauben, Unterlegscheiben, Sicherungsscheiben, Muttern o.ä.).
SWIS-Station in Betrieb nehmen.
Menge: 9,000 St

### Bereich 08 ELETROANLAGEN

#### Abschnitt 08.01 Mittelspannungsanlagen

**08.01.0001 Ab- und Zuschaltung Mittelspannungsanschluss**
*** Pauschalposition
Abstimmung mit dem Nutzer (Autobahn GmbH, Autobahnmeisterei Hermsdorf).
Anmeldung der Stromabschaltung für die Station Bad Klosterlausnitz 17 - Regenrückhaltebecken beim Energieversorger TEN Thüringer Energienetze GmbH & Co. KG.
Koordination der Arbeiten am Tag der Abschaltung und Erteilung der Freigabe zur Wiederzuschaltung.
Einschl. aller Schalthandlungen an den nachgeordneten Niederspannungsanlagen zur Ab- und Wiederzuschaltung.
Menge: 1,000 Psch

### Bereich 09 KENNZEICHNUNG, MARKIERUNG

#### Abschnitt 09.01 Markierung mit Markern

**09.01.0001 Elektron. Marker liefern/einbauen Kugel*orange**
StL-Nr. 211341811100
Elektronische Marker mit passiver Antenne ohne interne
Spannungsversorgung liefern und einbauen. Wasserdichtes
und gegen Mineralien, Chemikalien und Temperaturwechsel
unempfindliches Gehäuse. Betriebstemperatur -20 Grad
Celsius bis 50 Grad Celsius. Die elektronischen Marker
sind über den Muffen, an Richtungsänderungen, bei Kreuzungen sowie an Start- und Endpunkten des grabenlosen
Rohrvortriebs nach Unterlagen des AG einzubauen.
Erdarbeiten und der Aufbruch von Straßenbefestigungen
werden gesondert vergütet.
Marker = Kugelmarker.
Für Nachrichtenkabel, Farbe orange, 101,4 kHz.
Menge: 35,000 St

#### Abschnitt 09.02 Trassenwarnband

**09.02.0001 Trassenwarnband**
Trassenwarnband liefern und einbauen
Farbe: gelb, schwarze Schrift
Breite: 5 cm
nach DIN EN 12613
- Spezialpolyethylenfolie (PE)
- perforierte Sollbruchstellen in Längsrichtung
- Stärke: ca. 0,25mm
- alterungs- und kältebeständig, farbecht
- PVC- und schwermetallfrei
- dauerhaft lesbar durch transparente Folienbeschichtung über
dem Druck
Aufdruck einzeilig:
"ACHTUNG Autobahnkabel"
Vor der Gesamtbestellung ist ein 2m langes Stück zur
Bemusterung beim AG vorzulegen.
Die Verlegung erfolgt beim Verfüllen von Gräben und Gruben.
Verlegetiefe: ca. 30cm über den Rohren der oberen Lage.
Verlegung gem. Baubeschreibung abschnittsweise in mehreren
Reihen nebeneinander.
Menge: 347,000 m

#### Abschnitt 09.03 Markierungspfosten für Kabelschächte

**09.03.0001 Fundamenthülse für Markierungspfosten**
Fundamentrohr für Markierungspfosten
Außendurchmesser 292mm,
Innendurchmesser 250mm,
Außen gewellt, innen glatt.
Material PE,
Farbe schwarz.
Länge 500mm.
Liefern und einbauen, Öffnung oben gegen Eindringen von Schmutz schließen.
Erdarbeiten werden gesondert vergütet.
Menge: 28,000 St

**09.03.0002 Markierungspfosten mit Schilderfläche**
Markierungspfosten aus Kunststoff
Material: ASA, komplett durchgefärbt.
Durchmesser 106 mm,
Oberteil abgeflacht zur Montage von einem Hinweisschild 140x200 mm, Länge 2,5m.
Farbe: orange (ähnlich RAL 2009).
Unterseite rund.
Liefern und in vorbereitete Fundamenthülse einbauen.
Füllmaterial (sand) liefern und in Ringraun einbauen.
Menge: 14,000 St

**09.03.0003 Markierungspfosten ohne Schilderfläche**
Markierungspfosten aus Kunststoff
Material: ASA, komplett durchgefärbt.
Durchmesser 106 mm,
Oberteil rund mit Deckel,
Länge 2,5m.
Farbe: orange (ähnlich RAL 2009).
Unterseite rund.
Liefern und in vorbereitete Fundamenthülse einbauen.
Füllmaterial (sand) liefern und in Ringraun einbauen.
Menge: 14,000 St

#### Abschnitt 09.04 Kabelkennzeichnung

**09.04.0001 Kennzeichnung des LWL-Kabels**
Kennzeichnung des LWL-Kabels
liefern und herstellen mit Kabelerkennungsstreifen aus
PVC mit geprägter Aufschrift nach Festlegung durch den AG.
Für LWL-Kabel 12', 24' oder 48' mit Außendurchmesser 10 bis 20 mm.
Menge: 257,000 St

**09.04.0002 Kennzeichnung des LWL-Mikrokabels**
Kennzeichnung des LWL-Mikrokabels
liefern und herstellen mit Kabelerkennungsstreifen aus
PVC mit geprägter Aufschrift nach Festlegung durch den AG.
Für LWL-Mikrokabel 72' mit Außendurchmesser bis 10 mm.
Menge: 113,000 St

**09.04.0003 Kennzeichnung des LWL-Breakoutkabels**
Kennzeichnung des LWL-Breakoutkabels
liefern und herstellen mit Kabelerkennungsstreifen aus
PVC mit geprägter Aufschrift nach Festlegung durch den AG.
Für LWL-Breakoutkabel 12' mit Außendurchmesser bis 10 mm.
Menge: 16,000 St

### Bereich 10 DOKUMENTATION

#### Abschnitt 10.01 Kabelplanbücher

**10.01.0001 Kabelplanbuch überarbeiten**
Überarbeitung der Kabelplanbücher für die Kabelanlagen
eines Planbuchabschnittes.
Es sind alle baulichen Änderungen und Erweiterungen aufgrund
der Baumaßnahme einzuarbeiten.
Aufwendungen für Mehrfachanfahrten des
Vermessungstrupps werden nicht gesondert vergütet.
1 Stück = Kabelplanbuch eines Kabelplanbuchabschnittes überarbeiten und komplett liefern.
Die Aufwendungen zur Erstellung weiterer Dokumente gemäß Baubeschreibung "Abnahme" zur Abnahme werden nicht gesondert vergütet.
Baubeschreibung beachten.
Menge: 23,000 St

**10.01.0002 Zulage Nachbarabschnitt**
Zulage zu vorgenannter OZ.
Kabelplanbuchabstand ist nicht von der Baumaßnahme betroffen.
Überarbeitung des Kabelplanbuches aufgrund von Änderungen im Nachbarabschnitt.
Baubeschreibung beachten.
Menge: 12,000 St

#### Abschnitt 10.02 Standortdokumentation SWIS

**10.02.0001 Dokumentation je Standort**
Dokumentation je SWIS Standort
Dokumentation aller erbrachten Leistungen,
Installationen und Geräte am jeweiligen SWIS-Standort.
Standortspezische Ausführung mit allen dazugehörigen
Plänen und Unterlagen.
- in 1-facher Ausfertigung,
- inkl. aller Dokumente im PDF-Format als Datei,
- mit allen dazugehörigen Plänen und Unterlagen,
- vollumfänglich in deutscher Sprache,
- inkl. aller Bedienungsanleitungen,
zur Hinterlegung am jeweiligen Standort.
Baubeschreibung beachten
Menge: 44,000 St

#### Abschnitt 10.03 Fotodokumentation

**10.03.0001 Fotodokumentation**
Fotodokumentation
Erstellung einer Fotodokumentation.
Es sind alle
- Kabel,
- Kabelschächte,
- Kabelschutzrohre,
- fertig montierten Muffen,
- Rohrenden,
- Kabelabschlüsse,
- Schränke,
- Gehäuse,
- Kabelwege.
zu fotografieren.
Bei erdverlegten Objekten ist jeweils der Zustand vor der
Einsandung und vor der kompletten Verfüllung zu fotografieren.
Die Fotodokumentation ist geordnet einschl. Angabe des
Datums, der Örtlichkeit, des Betriebskilometers, der
Bezeichnung des Objektes zu erstellen.
Die Abgabe erfolgt in Datenform (Format .PDF und Original-
Fotodateien).
Baubeschreibung beachten!
Menge: 1,000 St
